# Cham, Katzbachbrücke Wackerling
Angebotsaufforderung (GAEB DA XML 3.3, DA83)
Projekt: 4824-24
Währung: EUR
Erstellt mit: GXML Toolbox V3.3 R20220330, ORCA AVA 26.0.8 26.00.08, 23.06.2026

## 04 Cham Katzbachbrücke Wackerling

### Titel 01 Los 1 Ersatzneubau Katzbachbrücke

#### Bereich 01.01 Baustelleneinrichtung, Baubegleitende Leistungen

*Hinweis: Vorbemerkungen zu Baustelleneinrichtung, Baubegleitende Leistungen*
0. Alle nachfolgenden Leistungen der OZ Baustelleneinrichtung,
baubegleitendende Leistungen gelten, soweit nichts anderes
beschrieben, für sämtliche
Leistungsbereiche der Gesamtbaumaßnahme.
1. Allgemeines
1.1 Sofern in den Unterlagen des AG die Art der
berührungslosen Außerkraftsetzung von Verkehrsschildern nicht vorgegeben ist, sind folgende Arten
zulässig:
- Abdrehen um 90 Grad,
- Demontage,
- Abdecken mit witterungsbeständigen und undurchsichtigem Material,
- mobile Auskreuzvorrichtungen aus Kunststoff oder
Metall, beklebt mit Folie Typ 3, gem. DIN 67520,
Teil 4,
bis 3 m2 Schildfläche:  Breite 75 mm
über 3 m2 Schildfläche: Breite 100mm.
2. Nebenleistungen, Besondere Leistungen
Die nachfolgend aufgeführten Leistungen gehören zum
Leistungsumfang:
2.1 Das Herstellen verkehrssicherer Zugangs- und
und Zufahrtsmöglichkeiten für Anlieger gehört
zum Leistungsumfang.

*Hinweis: HINWEIS: Getrennte Rechnungsstellungen*
Für das Los 02. Ersatzneubau Katzbachbrücke und
das Los 03. Retentionsraumausgleich müssen zwei getrennte Abrechnungen und Rechnungen erstellt werden.
Sämtliche Kosten für die Trennung sind in die EP`s einzurechnen.

*Hinweis: Baustelleneinrichtung im HQ100 - Bereich*
Die Fläche für die Baustelleneinrichtung befindet sich innerhalb des Hochwasserbereiches HQ100.
Im Rahmen der wasserrechtlichen Erlaubnis ist die Freihaltung dieser Flächen im Hochwasserfall gefordert.
Daher müssen die BE-Flächen bei Ankündigung eines Hochwasserereignisses unverzüglich durch den Auftragnehmer geräumt werden.
Sollte der Auftragnehmer mit dieser Vorgabe nicht einverstanden sein oder die Räumung nicht gewährleisten können, ist von ihm eine alternative BE-Fläche bereitzustellen.
Sämtliche Kosten hierfür sind in die EP`s einzurechnen.

**01.01.0001 Baustelle einrichten Dies.LV-Abschn.**
StL-Nr. 1910110729
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle 'vorhanden,
Zufahrt über vorhandene Verkehrsbeziehungen.

Besonderer Hinweis:
Nach Abbruch der vorhandenen Brücke ü. d. Katzbach
sind die beiden Uferseiten unmittelbar im Baustellenbereich nicht
mehr direkt miteinander verbunden. Vom AN ggf.
erforderliche Baubehelfe nach Wahl des AN für die
Zuwegungen/ Querung bzw. den direkten Übergang
(z.B. mittels Übergangssteg) zwischen den beiden
Uferseiten für das Baustellenpersonal o.dgl. ist ebenfalls
einzurechnen und wird nicht gesondert vergütet.'
Menge: 1,000 Psch

**01.01.0002 Baustelleneinricht. vorhalten**
Baustelleneinrichtung vorhalten.
Vorhalten der Baustelleneinrichtungen. Mieten, Pacht,
Gebühren und dgl. gehören zum Leistungsumfang.
Ausser den vollen Monaten werden Teilzeiten nach
Kalendertagen zu 1/30 des Einheitspreises abgerechnet.
Stillstandszeiten und Bauzeitverlängerungen werden
nur vergütet, wenn die Ursachen vom AG zu
vertreten sind.
Menge: 4,000 Mt

**01.01.0003 Baustelleneinricht. unterh. u. betr.**
Baustelleneinrichtung unterhalten und betreiben.
Unterhalten und Betreiben der Baustelleneinrichtungen.
Vergütet werden die Tage, an denen auf der Baustelle
gearbeitet wird. Bauzeitverlängerungen werden nur vergütet, wenn die Ursachen vom AG zu vertreten sind.
Der Nachweis erfolgt durch Vorlage der Tagesberichte.
Menge: 85,000 d

**01.01.0004 Baustelle räumen Dies. LV-Abschn.**
StL-Nr. 1910111202
Baustelle von allen Geräten, Anlagen, Einrichtungen und
dgl. räumen. Benutzte Flächen und Wege entsprechend dem
ursprünglichen Zustand herrichten. Soweit nicht für
bestimmte Leistungen für das Räumen der Baustelle gesonderte Positionen im Leistungsverzeichnis enthalten
sind, gilt die Pauschale
für alle Leistungen dieses Abschnittes des Leistungsverzeichnisses.
Menge: 1,000 Psch

**01.01.0005 Verkehrsflächen unterhalten.**
StL-Nr. 2290590199
Verkehrsflächen zur Aufrechterhaltung des öffentlichen
und Anliegerverkehrs, sowie des Baustellenverkehrs
innerhalb des Baubereiches einschließlich
zwischenzeitlich benutzter Behelfsfahrstreifen
verkehrssicher unterhalten.
Abgerechnet wird nach Kalendertagen.
Befestigung 'aus Asphalt.'
Verkehrsflächen 'aller in Bauwerksumgebung von der
Baumaßnahme betroffenen Verkehrsflächen und Zufahrten.'
Menge: 85,000 d

**01.01.0006 Bauzaun aufstellen und entfernen Zaunhöhe 2,0 m**
StL-Nr. 1910120739
Bauzaun nach Unterlagen des AG einschl. der erforderlichen Tore und Pfosten standsicher aufstellen, während
der Bauzeit vorhalten und unterhalten sowie nach Beendigung der Bauzeit entfernen. 70 v.H. des Preises werden nach Aufstellen, der Rest nach Entfernen des Bauzaunes vergütet.
Zaunhöhe = 2,00 m.
Zaun 'als Systemzaun mit Zaunelementen aus Stahl.
Einsatzort: Absicherung der Baugrube, Erdreichzwischenlager,
Zufahrten, usw., lt. Angabe Bauleitung.
(Erforderliche Absicherung der Baustelleneinrichtung, Gabungsstellen,
Baulager, Kran, usw.  ist in die Baustelleneinrichtung einzurechnen,
und wird nicht mit dieser Position vergütet)
Feldlänge nach Wahl des AN.
Arbeitstägliches umsetzen nach betrieblichen
Erfordernissen bzw. neu ausrichten ist einzurechnen.
Die Zaunfelder sind mit Schellen gegen Ausheben zu
sichern'
Menge: 160,000 m

**01.01.0007 Höhenfestpunkt herstellen Bolzen in Beton Fund.70x70x20 Gründungst.80 cm HFP ausbauen**
StL-Nr. 229019111111
Höhenfestpunkt in Abstimmung mit dem AG herstellen.
Der Höhenfestpunkt ist kurz nach Auftragserteilung
herzustellen und spätestens vor Durchführung der
ersten Geländeaufnahme durch den AN auf die vom AG zur
Verfügung gestellten Höhenfestpunkte einzumessen.
Während und nach Ablauf der Frostperiode ist die
Höhenlage des Festpunktes zu kontrollieren.
Die erforderlichen Erdarbeiten gehören zum
Leistungsumfang.
Höhenfestpunkt aus einem mind. 10 cm langen Bolzen mit
Rundkopf, der in einem Stahlbetonkörper mit einem
Querschnitt von 30 x 30 cm, Expositionsklasse XC4
versetzt ist.
mit Betonfundament 70 x 70 x 20 cm, Expositionsklasse
XF1.
Gründungstiefe 80 cm.
Bei Abschluss der Baumaßnahme Höhenfestpunkt ausbauen
und nach Wahl des AN entsorgen.
Menge: 1,000 St

**01.01.0008 Vermessungsarbeiten für Absteckung**
StL-Nr. 2290193199
Vermessungsarbeiten für die Absteckung von Bauteilen
nach Unterlagen des AG einschließlich aller Geräte-
und Personalkosten durchführen.
Bauteil(e) 'Verkehrsflächen (Achsen, Eckausrundungen,
Fahrbahnteiler, etc.) und Bauwerke.
Vermessung für gesamte Maßnahme.
Inkl. Bestandsvermessung für Bestandsunterlagen
gem. ZTV-ING nach Baufertigstellung und Übergabe in digitaler Form (pdf und CAD-Format)
an den AG.'
Menge: 1,000 Psch

**01.01.0009 Standsicherheitsnachweis aufstellen 3-fach**
StL-Nr. 1910160591
Standsicherheitsnachweis aufstellen.
Standsicherheitsnachweis für 'Ausführungsunterlagen nach ZTV-ING.
für sämtliche Baubehelfe, Trag- Arbeits- und Schutzgerüste,
Schalhaut, Kappenschalung

(Nachweise für das Bauwerk incl. Gründung werden
vom AG erstellt)'
Standsicherheitsnachweis 3-fach liefern.
Menge: 1,000 Psch

**01.01.0010 Standsicherheitsnachweis aufstellen 3-fach**
StL-Nr. 1910160591
Standsicherheitsnachweis aufstellen.
Standsicherheitsnachweis für 'Ausführungsunterlagen
nach ZTV-ING sowie sonstige Berechnungen und dgl. für
den Abbruch der Bestandsbrücken einschließlich
Hilfsmaßnahmen herstellen.'
Standsicherheitsnachweis 3-fach liefern.
Menge: 1,000 Psch

**01.01.0011 Ausführungszeichnungen herstellen**
StL-Nr. 1910161099
Ausführungszeichnungen herstellen.
Ausführungszeichnungen für 'für sämtliche
Baubehelfe, Trag- Arbeits- und Schutzgerüste,
Schalhaut, Kappenschalung und Werkstattzeichnungen der Geländerkonstruktion

(Ausführungszeichnungen für das Bauwerk
incl. Gründung werden vom AG erstellt)'
Ausführungszeichnungen '3-fach zur Prüfung
beim Prüfingenieur  und 2-fach zur Prüfung
beim AG einreichen.
4 Ausfertigungen (1 Original und 3 Pausen)
nach Berichtigung an den AG liefern.
Unterlagen gleichzeitig als PDF-Datei liefern.'
Menge: 1,000 Psch

**01.01.0012 Ausführungszeichnungen herstellen**
StL-Nr. 1910161099
Ausführungszeichnungen herstellen.
Ausführungszeichnungen für 'Ausführungsunterlagen
nach ZTV-ING sowie sonstige Berechnungen und dgl. für
den Abbruch der Bestandsbrücken einschließlich
Hilfsmaßnahmen herstellen.'
Ausführungszeichnungen '3-fach zur Prüfung beim Prüfingenieur
 und 2-fach zur Prüfung beim AG einreichen. 4 Ausfertigungen
(1 Original und 3 Pausen) nach Berichtigung an den AG
liefern.
Unterlagen gleichzeitig als PDF-Datei liefern.'
Menge: 1,000 Psch

**01.01.0013 Bestandsunterl. herstellen**
Bestandsunterlagen nach ZTV-ING und ggf.
nach Unterlagen des AG einschl. ggf.
erforderlicher Dokumentationen und Datenblätter für jedes Teilbauwerk herstellen
sowie mikroverfilmt und/oder analog und/oder
digital liefern.
Die Erfassung der Bauwerksdaten und die Herstellung
des Bauwerksbuches einschließlich sämtlicher zugehöriger Unterlagen werden gesondert vergütet.
Abweichend von der ZTV-ING hat die Übergabe der
Bestandsunterlagen an den AG spätestens mit der
Vorlage des Antrages auf Abnahme der Leistung zu
erfolgen.
Bauwerk: Ersatzneubau der Katzbachbrücke
in Wackerling.
Bestandsunterlagen aus Ausführungszeichnungen der:
> Werkstattzeichnungen Brückengeländer,
> Baubehelfe wie Trag- und Arbeitsgerüste, usw.
herstellen und liefern.
Ausführungszeichungen als Bestandsunterlagen
digital als Datei im Format dwg, dxf, pdf.
Menge: 1,000 Psch

**01.01.0014 Bestandsunterlagen herst. und lief.**
StL-Nr. 19101613
Bestandsunterlagen gemäß ZTV-Ing, Teil 1, Abschnitt 2,
für jedes Teilbauwerk herstellen und liefern. Die Bauwerksdaten sind mit einem Erfassungsprogramm auf der
Datenbasis der ASB-Ing zu erfassen. Digitalisierte Bilder, Pläne und Dokumente sind einzubinden. Ein Ausdruck
des Bauwerksbuches aus den erfassten Daten ist beizufügen. Übergabe der Daten an den AG in dem Übergabeformat der ASB-Ing (.CAB-Datei)auf den mit dem AG abgestimmten Datenträger (CD oder DVD). Übergabe der Be-
standsunterlagen an den AG hat spätestens mit der Vorlage des Antrages auf Abnahme der Leistung zu erfolgen.
Menge: 1,000 Psch

**01.01.0015 Erfassung des Zustands Straßen usw.**
StL-Nr. 22901901
Erfassung und Dokumentation des Zustands von Straßen,
Geländeoberfläche, der Vorfluter und Vorflutleitungen,
sowie der baulichen Anlagen im Baugelände.
Die Erfassung ist unter Beteiligung des AG und des
Straßenbaulastträgers bzw. Eigentümers vor Beginn der
Arbeiten durchzuführen.
Dokumentationsunterlagen herstellen und dem AG
übergeben.
Menge: 1,000 Psch

**01.01.0016 Spartenerkundung und -einweisung**
Spartenerkundung für alle Baustellenflächen.
Erkundung von Kabeln und Leitungen aller Art durch
geeignete Methoden, z.B. durch Einholen von Kabelplänen und/oder Einweisung durch den
Spartenträger.
Bekannte Spartenträger nach Unterlagen des AG.
Die Vorschriften und Anordnungen der Spartenträger
sind zu beachten.
Die Abstimmung mit den jeweiligen Versorgungsträgern gehört zum Leistungsumfang
Menge: 1,000 Psch

**01.01.0017 Koordination Spartenumverlegung**
Mitwirkung des AN bei der Koordination der gleichzeitig laufenden Spartenumverlegung im Zuge der Brückenbaumaßnahme für die Herstellung der Provisorischen Behelfszustände sowie den Rückbau und der endgültigen Spartenverlegung bei Fertigstellung der Brückenmaßnahme.
Erforderliche Koordination während der gesamten Bauzeit in Abstimmung mit den zuständigen Netzbetreibern sowie dem AG durchführen und an Besprechungen teilnehmen.
Die Leistungen sind durch einen namentlich genannten, geeigneten Koordinator zu erbringen.
Spartenumverlegung gem. beiliegenden Planunterlagen des AG und Baubeschreibung.

Die Abrechnung erfolgt nur einmalig je:
- Rückbau der bestehenden Leitungen und Herstellung der bauzeitlichen Provisorien und
- Rückbau der Provisorien und Herstellung der endgültigen Wiederverlegung.
Menge: 1,000 St

**01.01.0018 Lichtbilder herst. und liefern**
StL-Nr. 19101620
Lichtbilder über den wesentlichen Bauablauf des Bauwerks in digitalisierter Form (Auflösung mindestens
1024 mal 768 Pixel, 24 Farben) mit Digitalkamera herstellen und auf mit dem AG abgestimmten Datenträger (CD
oder DVD) liefern. Das Komprimierungsverhältnis bzw.
die Bildqualität ist so zu wählen, dass durch die Komprimierung keine für den Sachverhalt wesentlichen Bildinformationen verloren gehen.
Menge: 50,000 St

**01.01.0019 Bauzeitenplan erstellen und fortschreiben**
Erstellung eines detaillierten Bauzeitenplans als Balkendiagramm für die Maßnahme des Titels 02 gemäß Vorgabe des AG.

Der Bauzeitenplan ist vom Auftragnehmer unterschrieben an den AG zu übergeben.

Der Bauzeitenplan hat insbesondere detaillierte Angaben über die Abwicklung der Baumaßnahme mit angabe der jeweiligen Ausführungszeit für alle Leistungen sowie Angaben über Personal- und Geräteeinsatz zu enthalten.

Der Bauzeitenplan ist während der Bauzeit laufend zu aktualisieren und fortzuschreiben. Der Bauzeitenplan ist im Turnus von 14 Tagen an den Baustellenbesprechungsterminen dem AG zu übergeben.
Übergabe jeweils 2-fach in Papierform und digital als Pdf-Datei.
Menge: 1,000 Psch

**01.01.0020 Vorankündigung erstellen**
StL-Nr. 19101508
Vorankündigung gemäß Baustellenverordnung erstellen und
spätestens zwei Wochen vor Einrichten der Baustelle der
zuständigen Behörde übermitteln. Vorankündigung sichtbar und witterungsgeschützt auf der Baustelle aushängen. Bei erheblichen Änderungen während der Bauzeit
anpassen.
Menge: 1,000 Psch

**01.01.0021 SiGe-Plan erstellen**
StL-Nr. 19101513
Sicherheits- und Gesundheitsschutzplan (SiGe-Plan) nach
RAB 31 erstellen und mit dem Sicherheits- und Gesundheitsschutzkoordinator dieser und weiterer berührter
Baustellen abstimmen. Bei erheblichen Änderungen in der
Ausführung des Bauvorhabens anpassen. Den SiGe-Plan für
jeden Beschäftigten einsehbar auf der Baustelle vorhalten.
Menge: 1,000 Psch

**01.01.0022 SiGe-Plan des AG fortschreiben**
StL-Nr. 19101518
Sicherheits- und Gesundheitsschutzplan (SiGe-Plan) nach
RAB 31 fortschreiben und mit dem Sicherheits- und Ge-
sundheitsschutzkoordinator dieser und weiterer
berührter Baustellen abstimmen. Bei erheblichen Änderungen in der Ausführung des Bauvorhabens anpassen. Den
SiGe-Plan für jeden Beschäftigten einsehbar auf der
Baustelle vorhalten.
Menge: 1,000 Psch

**01.01.0023 Unterlage für spät. Arb. erstellen**
StL-Nr. 19101523
Unterlage für spätere Arbeiten nach RAB 32 auf der
Grundlage der vorhandenen Unterlagen erstellen.
Menge: 1,000 Psch

*Hinweis: Hinweis für die nachfolgende Position*
Hinweis für die nachfolgende Position 01.01.0250
SiGe-Koordinator stellen, mind. 5 Baustellenbesuche,
weitere Baustellenbesuche nach Genehmigung durch AG

**01.01.0024 SiGe-Koordinator stellen.**
StL-Nr. 19101528
Sicherheits- und Gesundheitsschutzkoordinator während
der Ausführung des Bauvorhabens nach RAB 30 und Unterlagen des AG stellen.
Menge: 1,000 Psch

*Hinweis: Fläche zur Lagerung Aushubmaterialien und Betonabbruch*

**01.01.0025 Herstellen, Vorhalten, Unterhalten und Entfernen einer Baustelleneinrichtungsflächenbefestigung**
Herstellen, Vorhalten, Unterhalten und fachgerechtes Entfernen einer Baustelleneinrichtungsflächenbefestigung nach Bedarf und Wahl des AN für die Nutzung als BE-, Montage-, Lager- oder Arbeitsfläche für den AN auf einer bereitgestellten Fläche des AG.
Fläche(n): siehe Planung Baustelleneinrichtung, für BE-Fläche
und Zwischenlager Erdreich.
Größe: ca. 370 m² + 750 m2 = 1.1120 m²
Die Befestigungsart (z. B. Schottertragschicht, Betonplatten, Stahlplatten, Recyclingmaterial oder vergleichbare Bauweise) ist nach Wahl und Bedarf des AN so auszuwählen und herzustellen, dass während der gesamten Bauzeit eine standsichere, tragfähige und befahrbare Fläche gewährleistet ist.
Der vorhandene Untergrund ist vor Einbau der Befestigung ordnungsgemäß zu profilieren und zu verdichten.
Erforderlicher Oberbodenabtrag (Dicke bis 40cm) ist einzurechnen. Der Oberboden ist seitlich zu lagern.
Das mehrmalige Nachplanieren, Nacharbeiten oder Anpassen der Befestigung infolge von Bauablauf, Witterung oder Verkehrsbeanspruchung ist im Einheitspreis enthalten.
Bauablaufbedingte Änderungen oder Anpassungen (z. B. Verlagerung, Erweiterung oder Reduzierung der befestigten Fläche) sind ohne gesonderte Vergütung einzurechnen.
Nach Abschluss der Bauarbeiten ist die Befestigung einschließlich aller Hilfseinrichtungen vollständig zurückzubauen, die Fläche ist in den ursprünglichen Zustand zu versetzen (Einebnen, Anarbeiten an Bestand und ggf. neue Bauteile sowie Oberbodenauftrag).
Leistungsumfang umfasst insbesondere:
> Oberbodenabtrag, seitliche Lagerung und Oberbodenauftrag nach Fertigstellung
> ggf. zusätzlich erforderlicher Bodenabtrag, Zwischenlagerung und Bodenauftrag nach Fertigstellung. Homogenbereiche gemäß Unterlagen des AG.
> Herstellen einer tragfähigen und befahrbaren Befestigung nach Wahl des AN,
> Herstellen und Rückbauen einer Zufahrt bzw. Rampe von der Verkehrsfläche zur befestigten BE-Fläche,
> Profilieren und Verdichten des Untergrunds,
> Einbau und Verdichtung der Befestigungsschicht(en),
> ggf. erforderliche Entwässerungsmaßnahmen (z.B. Entwässerungsgräben u.dgl.),
> Vorhalten und Unterhalten während der gesamten Bauzeit,
> mehrmaliges Nachplanieren oder Instandsetzen,
> vollständiger Rückbau und Entsorgung der Befestigung,
> Wiederherstellung der ursprünglichen Oberfläche.

Abrechnung als 1 Pauschal.
Menge: 1,000 Psch

**01.01.0026 Baustellenbereich nach Hochwasserereignis säubern**
Baustellenbereich unmittelbar nach einem nachgewiesenen Hochwasserereignis säubern und für die weiteren Arbeiten wiederherstellen.
Auf erforderliche zusätzliche Schutzmaßnahmen bzw. PSA wird verwiesen, da zurückbleibender Schlamm und Verunreinigungen u.dgl. besondere zusätzliche Verletzungsgefahren birgt.
Angeschwemmtes Material aufnehmen. Material einer Verwertung nach Wahl des AN zuführen.
Bereich: Widerlager Achse 10 oder 20
Sämtliche Aufwendungen sind hierbei einzurechnen unter Berücksichtigung jedwedes Baufortschritts. (Baugrube, Schalung, Bewehrung, Betonbauteile, Wiederherstellung Sauberkeitsschicht, etc.)

Abrechnung nach Anzahl der Hochwasserereignisse (Stück) für die jeweils der Baustellenbereich gesäubert wurde.
Der Gefahrenübergang nach §7 VOB/B außergewöhnlicher Hochwasserereignisse liegt bei der Kote 370,00 m ü. NHN (= Mindesthöhe OK Fangedamm).
Menge: 6,000 St

**01.01.0027 Stillstand Personal, Geräte und BE**
Diese Position umfasst sämtliche Aufwendungen für den Stillstand der Bauarbeiten infolge hindernder Umstände durch ein Hochwasserereignis, einschließlich der Vorhaltung von Personal, Geräten und Baustelleneinrichtung während der Unterbrechung. Die Arbeiten sind unverzüglich wieder aufzunehmen, sobald die hindernden Umstände entfallen sind.

Der AN ist grundsätzlich dafür verantwortlich, sich zunächst Ausweicharbeiten im Falle eines Hochwassers zu suchen. Besteht nach eingetretenem Hochwasserereignis die Möglichkeit, Arbeiten außerhalb des Hochwassers bzw. Arbeiten, die nicht vom Hochwasser tangiert sind, auszuführen, hat der AN dies auch zu tun. Eine Vergütung dieser Position erfolgt damit nicht.
Bis zu einem Pegelstand von 370,00 m ü. NHN wird diese Position grundsätzlich nicht vergütet.

Eingeschlossen sind sämtliche Lohn-, Geräte- und Betriebskosten sowie die entsprechenden Zuschläge und Nebenkosten für die Dauer des Stillstands, unabhängig davon, welcher Baufortschritt oder Bauphase zum Zeitpunkt des Stillstands vorliegt.

Der eingetretene Stillstand ist täglich zu dokumentieren und vom Auftraggeber zu bestätigen. Eine Abrechnung erfolgt ausschließlich für bestätigte Stillstandstage infolge Hochwasser.
Eine Vergütung erfolgt außerdem nur an Werktagen, von Montag bis Freitag.
Menge: 10,000 d

**01.01.0028 Baustelleneinrichtungsfläche bei Hochwasserereignis räumen und wieder einräumen**
Baustelleneinrichtungsfläche bei drohendem Hochwasserereignis HW100 räumen, und unmittelbar nach dem Hochwasserereignis wieder einräumen, auf Anordnung der Bauleitung.
Die Fläche säubern und für die weiteren Arbeiten wiederherstellen.
Auf erforderliche zusätzliche Schutzmaßnahmen bzw. PSA wird verwiesen, da zurückbleibender Schlamm und Verunreinigungen u.dgl. besondere zusätzliche Verletzungsgefahren birgt.
Angeschwemmtes Material aufnehmen. Material einer Verwertung nach Wahl des AN zuführen.
Bereich: Baustelleneinrichtungsfläche
Sämtliche Aufwendungen sind hierbei einzurechnen.
Abrechnung nach Anzahl der Hochwasserereignisse.
Der Gefahrenübergang nach §7 VOB/B außergewöhnlicher Hochwasserereignisse liegt bei der Kote HW100.
Menge: 3,000 St

#### Bereich 01.02 Entsorgung

*Hinweis: Vorbemerkungen zur Entsorgung*
Bei der Entsorgung gelten die gesetzlichen Vorgaben und Richtlinien. Die nachfolgenden Positionen erfassen spezielle Bauteile und -stoffe, die fachgerecht zu entsorgen sind. Die betroffenen Materialien sind sortenrein zu separieren und zu entsorgen. Ein Verwertungs- / Entsorgungskonzept, das die wesentlichen Entsorgungswege und annehmenden Stellen beinhaltet, ist mit dem Abbruchkonzept abzugeben und vom AG freizugeben. Andienungspflichten sind zu beachten. Für die Entsorgung von gefährlichem Abfall ist das elektronische Abfallnachweisverfahren (eANV) anzuwenden. Für nicht gefährlichen Abfall gelten die Vorgaben der NachWV. Für nicht gefährlichen Abfall ist ein vereinfachtes Nachweisverfahren durchzuführen..
Der Ausbau/ Umgang/ Transport mit den erforderlichen Arbeitsschutzmaßnahmen sind einzukalkulieren. Die Abrechnung erfolgt als massenbezogene Positionen auf Nachweis (Wiegescheine, Übernahmescheine).

Der AN hat sämtliche Entsorgungswege dem AG offenzulegen und vom AG freigeben zu lassen.

*Hinweis: Zusätzliche Hinweise zur Entsorgung*
Nachstehende Bemerkungen gelten für sämtliche Entsorgungsleistungen des gesamten LV's.

In die Entsorgungsgebühren einzurechnen sind insbesondere folgende Leistungen:
- Erbringen von Nachweisen für die Ordnungsgemäße Eichung von eingesetzten Waagen
- Säubern der freigelegten Lagerflächen einschl. deren Randbereiche (maschinell oder händisch)
- interne Materialtransporte
- laufende Dokumentation und Übergabe der Dokumentation an den AG für alle anfallenden Abfallströme in einer EDV-Datei mit Angabe zu Deklarationsanalytik (Labornummer), Einstufung, Entsorgungsnachweis-, Übernahme- bzw. Begleitschneinnummer, Datum Transporte, Gewicht, annehmende Stelle etc.

Der AN muss vor Ausführungsbeginn alle Entsorgungs- und Verwertungwege konkret offenlegen und deren Durchführbarkeit von den an den Entsorgungsstellen zuständigen Behörden schriftlich bestätigen lassen.

Als Abrechnungsgrundlage der nachgenannten Abfallpositionen dienen die Wiegescheine einer geeichten Waage in Verbindung mit den zugehörigen Materialbegleitpapieren (Begleitscheine = gefährlicher Abfall und Übernahmescheine = nicht gefährlicher Abfall). Jeder Abfalltransport der die Baustelle verlässt, hat vor dem Verlassen der Baustelle einen vollständig ausgefüllten Übernahme- oder Begleitschein (Tag, Uhrzeit, Lkw-Kennzeichen etc.) mitzuführen, aus dem eindeutig hervorgeht, um welches Material es sich handelt.

Die Abfälle und Materialien sind entsprechend den Annahmeaufforderungen des jeweiligen Entsorgers/ Verwerters aufzubereiten. Ist in den Positionen nichts anderes beschrieben, ist dies in die entsprechenden Verwertungspositionen einzurechnen.

*Hinweis: Aushubmaterial*
Zusätzlicher Hinweis für schadstoffbelastetes Material > Z2 bzw. gefährlicher Abfall:
Schadstoffbelastetes Aushubmaterial > Z2 bzw. gefährlicher Abfall verbleibt auf dem Lagerplatz des AG. Um die Abfuhr und Entsorgung kümmert sich der AG.

**01.02.0001 Abdeckfolie herstellen, vorhalten und rückbauen**
Abdeckfolie zum Abdecken von Haufwerken als PE-Folie liefern, einbauen, unterhalten und wieder entfernen.
Während der Bauzeit beschädigte Teile ersetzen.
Einschließlich einer windsicheren Befestigung.
PE-Folie, Dicke mind. 0,2 mm
Abgerechnet wird die bedeckte Fläche ohne Berücksichtigung von Überlappungen.
Einzurechnen ist auch das kurzfristige entfernen und wieder auflegen der Folien für ggf. Haufwerksbeprobung durch den AG.
Abdeckfolie einschließlich Befestigung nach Bauende wieder rückbauen, verladen, in Eigentum des AN übernehmen, vollständig von der Baustelle entfernen und fachgerecht entsorgen.
Ausführung erfolgt nur nach gesonderter Anweisung des AG,
Auf dem Zwischnelagerplatz des AG, in Geisenhausen,
Entfernung / 'Transportweg einfach ist max. 11 km.'.
Menge: 1000,000 m2

**01.02.0002 Trennsch. aus Geot. u. Schütt. herst.**
StL-Nr. 1890430109010207
Trennschicht aus Geotextilien und Verbundstoffen
unter Schüttungen herstellen.
Trennschicht 'auf anstehenden Boden
nach Humusabtrag, als Untergrund zur
Zwischenlagerung vom Betonabbruch der Brücke,
damit keine Vermischung mit dem Boden entsteht.

Einschl. Rückbau und Entsorgung des Vliesstoff
nach Abtransport des Betonbruchs.'
aus Vliesstoff,
Geotextilrobustheitsklasse (GRK) 4,
verlegen 'auf Sohle Baugrund,
gemäß Angabe Bauleitung,'
Menge: 200,000 m2

**01.02.0003 Durchführung von Laboruntersuchungen nach Verfüll-Leitfaden**
Durchführung von Laboruntersuchungen, zur Bestimmung der Kontamination nach Eckpunktepapier "Leitfaden für die Verfüllung von Gruben und Brüchen" (="Verfüll-Leitfaden") des zwischengelagerten Abbruchmaterials in Haufwerken (Haufwerksgröße i.M. gem. Vorgaben der einschlägigen Vorschriften wie u.a. LAGA PN 98) inkl. Probenahme am Zwischenlagerplatz, Erstellen eines Probenahmeprotokolls, Transport der Proben, Probenvorbereitung u. dgl. Erstellung eines Prüfprotokolls in 2-facher Ausfertigung für den AG, zur Untersuchung von Ausbaumaterial am Feststoff und Eluat.

Material: Aushubmaterial, Bodenmaterial, Schotter u.dgl.

Die Probenahme erfolgt gemäß LAGA PN 98, unter Entnahme der erforderlichen Einzelproben sowie daraus resultierenden Misch- und Laborproben.(unter Berücksichtigung der Tabelle 1, Spalte 4, zur Reduzierung der Laborproben). Rückstellproben sind aufzubewahren.

Die Abrechnung erfolgt je untersuchtem Haufwerk. (Kubatur bis 500 m³]

Maschineneinsatz zur Probenahme ist einzukalkulieren.
Folglich sind den Ergebnissen beizufügen:
Probenahmeprotokoll, Untersuchungsergebnisse, Bewertung der Untersuchungsergebnisse sowie die Klassifizierung des Ausbaumaterials anhand Eckpunktepapier.
Menge: 3,000 St

**01.02.0004 Durchführung von zusätzlichen Laboruntersuchungen nach DepV**
Zulage zu Vorpositionen für die Durchführung von zusätzlichen Laboruntersuchungen nach
DepV, bei festgestellten Schadstoffbelastungen größer
Z2 gemäß Eckpunktepapier "Leitfaden für die Verfüllung von Gruben und Brüchen".
Erstellung zusätzliche Untersuchungen
nach DepV, Probenvorbereitung durchführen,
ggf. erneut Proben am Lagerplatz entnehmen,
Prüfprotokoll erstellen mit Ergebnissen nach DepV.

Die Abrechnung erfolgt je untersuchtem Haufwerk.

Maschineneinsatz zur ggf. Probenahme ist einzukalkulieren.
Menge: 1,000 St

**01.02.0005 Boden entsorgen Z0**
Boden von Lagerfläche nach Unterlagen des AG laden, fördern und entsorgen. Die Entsorgung ist nachzuweisen.
Boden der OZ: sämtlicher Boden- und Schotteraushub der Gesamtmaßnahme.
Nach Ergebnissen der chemischen Untersuchungen  Schadstoffbelastung Z 0 nach Verfüll-Leitfaden,
Aushub von Lagerfläche aufnehmen und einer Entsorgung nach Wahl des AN zuführen.

Abgerechnet wird nach Wiegescheinen.
Gebühren der Abfallentsorgung sind einzurechnen.
Menge: 780,000 t

**01.02.0006 Zulage Belast. Boden entsorgen Z1.1**
Zulage zur Vorposition "Boden entsorgen Z0" für die Entsorgung von belasteten Boden der Schadstoffbelastung Z 1.1 nach Verfüll-Leitfaden.
Der Transport hat durch einen Entsorgungsfachbetrieb oder einem Transportunternehmen mit nachweisbarer Sach- und Fachkunde zu erfolgen.

Abgerechnet wird nach Wiegescheinen.
Gebühren der Abfallentsorgung sind einzurechnen.
Menge: 400,000 t

**01.02.0007 Zulage Belast. Boden entsorgen Z1.2**
Zulage zur Vorposition "Zulage Belast. Boden entsorgen Z1.1" für die Entsorgung von belasteten Boden der Schadstoffbelastung Z 1.2 nach Verfüll-Leitfaden.
Der Transport hat durch einen Entsorgungsfachbetrieb oder einem Transportunternehmen mit nachweisbarer Sach- und Fachkunde zu erfolgen.

Abgerechnet wird nach Wiegescheinen.
Gebühren der Abfallentsorgung sind einzurechnen.
Menge: 200,000 t

*Hinweis: Ausbauasphalt*

**01.02.0008 Durchführung von Laboruntersuchungen Ausbauasphalt**
Durchführung von Laboruntersuchungen zur Bestimmung der Kontamination nach landesrechtlichen Vorgaben, RuVA-StB 01/05, LfU-Merkblatt 3.4/1 an zwischengelagertem Asphaltaufbruch in Haufwerken (Haufwerksgröße i.M. gem. Vorgaben der einschlägigen Vorschriften wie u.a. LAGA PN) inkl. Probenahme am Zwischenlagerplatz; Erstellen eines Probenahmeprotokolls, Transport der Proben, Probenvorbereitung u. dgl. Erstellung eines Prüfprotokolls in 2-facher Ausfertigung für den AG;
Insbesondere Untersuchung des Gehalts an polycyclischen, aromatischen Kohlenwasserstoffen (PAK) und Benzo[a]pyren im Feststoff und Phenol-Index im Eluat.

Material: Ausbauasphalt (Schollen, Fräsgut u. dgl.)

Die Probenahme erfolgt gemäß LAGA PN 98 und LAGA M 20 (1997), unter Entnahme der erforderlichen Einzelproben sowie daraus resultierenden Misch- und Laborproben.(unter Berücksichtigung der Tabelle 1, Spalte 4 LAGA PN 98, zur Reduzierung der Laborproben)

Die Abrechnung erfolgt je untersuchtem Haufwerk. (Kubatur bis 500 m³)

Maschineneinsatz zur Probenahme ist einzukalkulieren.
Folglich sind den Ergebnissen beizufügen:
Probenahmeprotokoll, Untersuchungsergebnisse, Bewertung der Untersuchungsergebnisse sowie die Klassifizierung des Baustoffs.
Menge: 2,000 St

**01.02.0009 Entsorgung Ausbauasphalt, Verw.kl. A**
Entsorgung von Ausbauasphalt der Verwertungsklasse A.
Nach Ergebnissen der chemischen Untersuchungen am Ausbauasphalt (Fräsgut, Asphaltschollen u.dgl.), Material der Verwertungsklasse A (nicht gefährlicher Abfall, AVV-Abfallschlüssel 17 03 02) von Lagerfläche aufnehmen und einer Entsorgung nach Wahl des AN zuführen.
Die Entsorgung ist nachzuweisen.

Abgerechnet wird nach Wiegescheinen.
Gebühren der Abfallentsorgung sind einzurechnen.
Menge: 14,000 t

**01.02.0010 Zulage Entsorgung Ausbauasphalt, Verw.kl. B**
Zulage zur Vorposition "Entsorgung Ausbauasphalt, Verw.kl. A" für die Entsorgung von Ausbauasphalt der Verwertungsklasse B (Pechhaltiger Straßenaufbruch, AVV-Abfallschlüssel 17 03 02).
Der Transport hat durch einen Entsorgungsfachbetrieb oder einem Transportunternehmen mit nachweisbarer Sach- und Fachkunde zu erfolgen.

Abgerechnet wird nach Wiegescheinen.
Gebühren der Abfallentsorgung sind einzurechnen.
Menge: 19,000 t

*Hinweis: Ausgebaute Abdichtungsmaterialien der Bestandsbrücken*

**01.02.0011 Abf.-Container bereitst. u. vorh.**
StL-Nr. 229029019999
Stählerner Abfallcontainer mit dichter Abdeckung für
Abfall auf der Baustelle bereitstellen und bis zum
Abtransport vorhalten.
Behälter für 'nicht gefährlichen Abfall.'
Inhalt mindestens m3 '7.'
Container Stück '1.
Die Bereitstellung der Container erfolgt erst nach
gesonderter Anordnung und in Abstimmung mit
dem AG.
Container für Bitumenabdichtungen mit anhaftenden
mineralischen Bestandteilen, AVV 17 03 02.'
Menge: 25,000 d

**01.02.0012 Abfallcont. laden, fördern u.ents. wie Vorposition N.gefährl.Abfall**
StL-Nr. 229029061199
Stählerne Abfallcontainer laden, fördern und Inhalt
einer Entsorgung zuführen.
Abfallcontainer wie in Vorposition beschrieben.
Nicht gefährlicher Abfall
Entsorgung 'nach Wahl des AN.
Entsorgung des Containerinhalts wird in der nachfolgenden
Position gesondert vergütet.'
Menge: 1,000 St

**01.02.0013 N.gefährl. Abfall aus Abbruch ent. Entsorgung AN Gebühr einrechn.**
StL-Nr. 12102113991100
Nicht gefährlichen Abfall aus Abbruch laden, fördern
und entsorgen. Schadstoffbelastung nach Unterlagen des
AG.
Abgerechnet wird nach Wiegescheinen.
Abfall 'aus Bitumenabdichtungen mit anhaftenden
mineralischen Bestandteilen, z.B. AVV 17 03 02.
Die Entsorgung ist nachzuweisen.'
Entsorgung nach Wahl des AN.
Gebühren der Abfallentsorgung sind einzurechnen.
Menge: 5,000 t

*Hinweis: Hinweis zu gefährlichen Abfall*
Zusätzlicher Hinweis für gefährlicher Abfall:
gefährlicher Abfall verbleibt auf dem Lagerplatz des AG.
Um die Abfuhr und Entsorgung kümmert sich der AG.

**01.02.0014 Abf.-Container bereitst. u. vorh. gefährl. Abfall**
StL-Nr. 229029012999
Stählerner Abfallcontainer mit dichter Abdeckung für
Abfall auf der Baustelle bereitstellen und bis zum
Abtransport vorhalten.
Behälter für gefährlichen Abfall.
Inhalt mindestens m3 '7.'
Container Stück '1.
Die Bereitstellung der Container erfolgt erst nach
gesonderter Anordnung und in Abstimmung mit
dem AG.
Container für Bitumenabdichtungen mit anhaftenden
mineralischen Bestandteilen, AVV 17 03 02.'
Menge: 75,000 d

#### Bereich 01.03 Verkehrssicherung an Arbeitsstellen

*Hinweis: Vorbemerkungen zu Verkehrssicherung von Arbeitsstellen*
Vorbemerkungen zu Verkehrssicherung von Arbeitsstellen
1. Allgemeines
1.1 Sofern in den Unterlagen des AG die Art der
berührungslosen Außerkraftsetzung von Verkehrsschildern nicht vorgegeben ist, sind folgende Arten
zulässig:
- Abdrehen um 90 Grad,
- Demontage,
- Abdecken mit witterungsbeständigen und undurchsichtigem Material,
- mobile Auskreuzvorrichtungen aus Kunststoff oder
Metall, beklebt mit Folie Typ 3, gem. DIN 67520,
Teil 4,
bis 3 m2 Schildfläche:  Breite 75 mm
über 3 m2 Schildfläche: Breite 100mm.
2. Nebenleistungen, Besondere Leistungen
Die nachfolgend aufgeführten Leistungen gehören zum
Leistungsumfang:
2.1 Das Herstellen verkehrssicherer Zugangs- und
und Zufahrtsmöglichkeiten für Anlieger gehört
zum Leistungsumfang.
2.2 Die Angabe der Standorte der Verkehrszeichen  in den Verkehrsplänen des AG sind nur schematisch dargestellt. Die Verkehrszeichen sind nach den örtlichen Gegebenheiten unter Einhaltung der aktuell gültigen Vorschriften, Richtlinien und Regelwerke aufzustellen.
Einzurechnen sind auch erforderliche Größen und Anzahl der Verkehrszeichen, angepasst an die örtlichen Gegebenheiten.
2.3 Die auf den Baken montierten Dauerleuchten sind mit
Nachtabsenkung auszustatten.

Die verkehrsrechtliche Anordnung (VAO) muss vom AN bei der zuständigen Verkehrsbehörde beantragt werden.
Diese erteilte Verkehrsrechtliche Anordnung legt die endgültige Beschilderung und Umleitungsstrecke festlegt.

**01.03.0001 Verkehrszeichenpläne erstellen und anpassen**
Erforderliche Verkehrszeichenpläne für die Verkehrsführung und -sicherung gemäß Unterlagen des AG als Vorlage für die Verkehrsrechtliche Anordnung erstellen. Grundlage sind die Verkehrspläne des AG. Im Verkehrszeichenplan sind auch Querschnitte mit eingetragenen Behelfsfahrstreifen und Schutzeinrichtungen darzustellen.
Die Pläne sind in Abstimmung mit der jeweils zuständigen Straßenbehörde zu erstellen und mit dem Antrag zur verkehrsrechtlichen Anordnung einzureichen. (Papier-, cdr-, dxf- oder pdf-Format) Etwaige Änderungen, Ergänzungen und Anpassungen aus Verkehrsbesprechungen oder auf Anordnung der zuständigen Behörde sind einzurechnen. Diese sind unmittelbar in den Verkehrszeichenplänen einzuarbeiten.
Erfordeliche Ortsbesichtigungen zur Erstellung der Planunterlagen durchführen.
Menge: 1,000 Psch

**01.03.0002 Mitarbeiter MVAS**
Verantwortlicher Mitarbeiter gemäß MVAS 99 und ZTV-SA 97 mit Nachweis über Eignung und Qualifikation für die Arbeitsstellensicherung stellen.
MVAS-Schein darf nicht älter als 3 Jahre sein.
Die Richtigkeit der Verkehrssicherung und Beschilderungen sind über die gesamte Bauzeit zu prüfen.
Menge: 1,000 Psch

**01.03.0003 Kontrolle d. Verkehrss. an Arb.st. einmal täglich**
StL-Nr. 2110590519
Kontrolle der Verkehrssicherung an Arbeitsstellen
einschließlich temporärer Verkehrsschilder,
vorübergehender Markierungen, transportabler Lichtsignalanlagen, baulicher Leitelemente und transportabler
Schutzeinrichtungen gemäß ZTV-SA durchführen. Die Kontrolle ist unmittelbar nach deren Durchführung zu erfassen und zu dokumentieren. Arbeits- und Hilfsmittel
sind vom AN zu stellen und dem AG jederzeit zugänglich
zu machen. Die Kontrolle der Umleitungsstrecke wird gesondert vergütet.
Kontrolle einmal täglich.
Dokumentation der Kontrolle 'mit elektronischem Erfassungsgerät.
Die Abrechnung erfolgt nach Kalendertagen.'
Menge: 125,000 d

**01.03.0004 Kontrolle d. Verkehrss. a. Uml.str. einmal täglich**
StL-Nr. 2110591019
Kontrolle der temporären Verkehrsschilder, vorübergehenden Markierungen, transportablen Lichtsignalanlagen,
baulichen Leitelemente und transportablen Schutzeinrichtungen auf Umleitungsstrecke gemäß ZTV-SA durchführen. Die Kontrolle ist unmittelbar nach deren Durchführung zu erfassen und zu dokumentieren. Arbeits- und
Hilfsmittel sind vom AN zu stellen und dem AG jederzeit
zugänglich zu machen.
Kontrolle einmal täglich.
Dokumentation der Kontrolle 'mit elektronischem Erfassungsgerät.
Die Abrechnung erfolgt nach Kalendertagen.'
Menge: 125,000 d

**01.03.0005 Verkehrssich. läng. Dauer aufbauen Arb.st.u. Uml.str VZ-Plan des AG auß. Kraft setzen Anordnung Unt. AG**
StL-Nr. 2110510531209199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrszeichenplan des AG.
Vorhandene Verkehrsschilder nach Unterlagen des AG außer Kraft setzen.
Für Verkehrsführungsphase 'Vollsperrung "Wackerlinger Weg"
im Baustellenbereich inkl. Umleitung einrichten
gemäß Verkehrszeichenpläne des AG:

Das anfertigen, aufstellen und abbauen sämtlicher
im Plan dargestellter Verkehrszeichen und -einrichtungen
ist einzurechnen.
Notwendige Erdarbeiten ausführen, Fundamente/
Aufstellvorrichtungen nach Wahl des AN, gemäß
statischen Erfordernissen herstellen. Statischen Nachweis
erbringen.
Die individuelle Beschriftung der Schilder gemäß
Unterlagen des AG sind einzurechnen.

Wegweisertafel für Umleitung weiß mit Abmessungen:
- 2000 x 1500 mm
und Aufdruck bzw. Beschriftung gemäß Beschilderungsplan des AG anfertigen.

Zusatzzeichen weiß und gelb (mit Rand) mit Abmessungen:
- bis 600 x 450 mm (Größe 2)
und Aufdruck bzw. Beschriftung gemäß
Verkehrszeichenplan des AG bzw. nach Angaben
des AG anfertigen.

Weitere Details sind den einschlägigen Vorschriften zu
entnehmen (u.a. Richtlinien für
Umleitungsbeschilderungen (RUB).
Aufstellhöhen sämtlicher Beschilderungen über
der Verkehrsfläche nach Erfordernis ist einzurechnen.
Beschilderungen mit mind. retroreflektierender Folie
Klasse RA2. Anzahl und Abstände der
Verkehrseinrichtungen entsprechend den
gültigen Vorschriften.'
Verkehrsrechtliche Anordnung nach Unterlagen des AG
einholen und zugehörige Unterlagen erstellen. Erforderliche Ortsbesichtigungen zur Erstellung der Planunterlagen für die verkehrsrechtliche Anordnung durchführen.
Anfallende Gebühren 'für die verkehrsrechtlichen
Anordnungen sind einzurechnen.'
Menge: 1,000 Psch

**01.03.0006 Verkehrssich. läng. Dauer vorhalten wie Vorposition**
StL-Nr. 2110511019
Verkehrssicherung längerer Dauer vorhalten, warten, instand setzen und betreiben. Vorübergehende Verkehrssicherungsmaßnahmen durchführen. Die Kontrolle der Verkehrssicherung wird gesondert vergütet.
Verkehrssicherung wie in Vorposition beschrieben.
Für Verkehrsführungsphase 'Vollsperrung der KEH 7 im
Baustellenbereich inkl. Umleitung
gemäß Verkehrszeichenpläne des AG.'
Menge: 125,000 d

**01.03.0007 Verkehrssich. läng. Dauer abbauen VZ-Plan des AG in Kraft setzen**
StL-Nr. 211051201209
Verkehrssicherung an Arbeitsstellen längerer Dauer abbauen. Vorübergehende Verkehrssicherungsmaßnahmen
durchführen. Vorübergehende Markierung entfernen,
transportable Lichtsignalanlage, bauliches Leitelement,
mobile Stauwarnanlage, LED-Anzeigetafel und transportable Schutzeinrichtung abbauen werden gesondert
vergütet.
Nach Verkehrszeichenplan des AG.
Vorhandene Verkehrsschilder nach Unterlagen des AG wieder in Kraft setzen.
Für Verkehrsführungsphase 'Vollsperrung der KEH 7 im
Baustellenbereich inkl. Umleitung
gemäß Verkehrszeichenpläne des AG.'
Menge: 1,000 Psch

*Hinweis: Sonstige zusätzliche Verkehrszeichen und -einrichtungen*
Bei den nachfolgenden Verkehrschildern und Absperrungen handelt es sich um Ergänzungen.

**01.03.0008 Verkehrsschild verändern Höhe über 2,00 m a./i.Kraft setzen**
StL-Nr. 211052109239
Vorhandenes Verkehrsschild verändern, vorhalten, warten
und instand setzen. Vorübergehende Verkehrssicherungsmaßnahmen durchführen. Die Kontrolle wird gesondert
vergütet.
Verkehrsschild 'bis Größe 3.'
Neben der Fahrbahn. Aufstellhöhe über 2,00 m.
Verkehrsschild berührungslos außer Kraft und wieder in
Kraft setzen.
Verkehrsschild außer Kraft setzen mit 'Auskreuzvorrichtung
nach Wahl des AN.'
Menge: 10,000 St

**01.03.0009 Absp.g.,Warneinr. aufb. u. abb. Pfeilbake doppels Typ RA2**
StL-Nr. 21105405042000
Absperrgerät oder Warneinrichtung betriebsfertig aufbauen und abbauen. Vorhalten, Kontrolle, Wartung, In-
standsetzung und Betreiben werden gesondert vergütet.
Vorübergehende Verkehrssicherungsmaßnahmen durchführen.
70 v. H. des Preises werden nach betriebsfertigem Aufbau, der Rest nach Abbau vergütet.
Pfeilbake Größe 1000 x 250 mm doppelseitig.
Mit retroreflektierender Folie Klasse RA2.
Menge: 5,000 St

**01.03.0010 Absp.g.,Warneinr. vorhalten**
StL-Nr. 2110541099
Absperrgerät oder Warneinrichtung vorhalten, warten,
instand setzen und betreiben. Vorübergehende Verkehrssicherungsmaßnahmen durchführen. Die Kontrolle wird gesondert vergütet.
Absperrgerät oder Warneinrichtung der OZ 'der
Vorposition beschrieben.
Abrechnungseinheit => Std = Stück je Wochentag'
Menge: 150,000 Std

**01.03.0011 Absp.g.,Warneinr. aufb. u. abb. Pfeilbake doppels Typ RA2 zweis.Dauerlicht Versorg. Wahl AN**
StL-Nr. 21105405042201
Absperrgerät oder Warneinrichtung betriebsfertig aufbauen und abbauen. Vorhalten, Kontrolle, Wartung, In-
standsetzung und Betreiben werden gesondert vergütet.
Vorübergehende Verkehrssicherungsmaßnahmen durchführen.
70 v. H. des Preises werden nach betriebsfertigem Aufbau, der Rest nach Abbau vergütet.
Pfeilbake Größe 1000 x 250 mm doppelseitig.
Mit retroreflektierender Folie Klasse RA2.
Mit 1 Richtstrahler zweiseitig, gelbes Dauerlicht, WL2.
Energieversorgung nach Wahl des AN.
Menge: 5,000 St

**01.03.0012 Absp.g.,Warneinr. vorhalten**
StL-Nr. 2110541099
Absperrgerät oder Warneinrichtung vorhalten, warten,
instand setzen und betreiben. Vorübergehende Verkehrssicherungsmaßnahmen durchführen. Die Kontrolle wird gesondert vergütet.
Absperrgerät oder Warneinrichtung der OZ 'der
Vorposition beschrieben.
Abrechnungseinheit => Std = Stück je Wochentag.'
Menge: 150,000 Std

**01.03.0013 Absp.g.,Warneinr. aufb. u. abb. Abspsch. 250x2000 Typ RA2**
StL-Nr. 21105405052000
Absperrgerät oder Warneinrichtung betriebsfertig aufbauen und abbauen. Vorhalten, Kontrolle, Wartung, In-
standsetzung und Betreiben werden gesondert vergütet.
Vorübergehende Verkehrssicherungsmaßnahmen durchführen.
70 v. H. des Preises werden nach betriebsfertigem Aufbau, der Rest nach Abbau vergütet.
Absperrschranke Größe 250 x 2000 mm mit Aufstellvorrichtung.
Mit retroreflektierender Folie Klasse RA2.
Menge: 2,000 St

**01.03.0014 Absp.g.,Warneinr. vorhalten**
StL-Nr. 2110541099
Absperrgerät oder Warneinrichtung vorhalten, warten,
instand setzen und betreiben. Vorübergehende Verkehrssicherungsmaßnahmen durchführen. Die Kontrolle wird gesondert vergütet.
Absperrgerät oder Warneinrichtung der OZ 'der
Vorposition beschrieben.
Abrechnungseinheit => Std = Stück je Wochentag...'
Menge: 60,000 Std

**01.03.0015 Absp.g.,Warneinr. aufb. u. abb. Abspsch. 250x2000 Typ RA2 3 Strah.eins.gelb Versorg. Wahl AN**
StL-Nr. 21105405052301
Absperrgerät oder Warneinrichtung betriebsfertig aufbauen und abbauen. Vorhalten, Kontrolle, Wartung, In-
standsetzung und Betreiben werden gesondert vergütet.
Vorübergehende Verkehrssicherungsmaßnahmen durchführen.
70 v. H. des Preises werden nach betriebsfertigem Aufbau, der Rest nach Abbau vergütet.
Absperrschranke Größe 250 x 2000 mm mit Aufstellvorrichtung.
Mit retroreflektierender Folie Klasse RA2.
Mit 3 Richtstrahlern einseitig, gelbes Dauerlicht, WL1.
Energieversorgung nach Wahl des AN.
Menge: 3,000 St

**01.03.0016 Absp.g.,Warneinr. vorhalten**
StL-Nr. 2110541099
Absperrgerät oder Warneinrichtung vorhalten, warten,
instand setzen und betreiben. Vorübergehende Verkehrssicherungsmaßnahmen durchführen. Die Kontrolle wird gesondert vergütet.
Absperrgerät oder Warneinrichtung der OZ 'der
Vorposition beschrieben.
Abrechnungseinheit => Std = Stück je Wochentag...'
Menge: 90,000 Std

**01.03.0017 Verkehrsschild aufbauen u. abbauen Größe 2 Typ RA2**
StL-Nr. 21105203922099
Verkehrsschild aufbauen und abbauen. Vorhalten, Kontrolle, Wartung und Instandsetzung werden gesondert
vergütet. Aufstellvorrichtung nach statischen Erfordernissen. Vorübergehende Verkehrssicherungsmaßnahmen
durchführen. 70 v. H. des Preises werden nach Aufbau,
der Rest nach Abbau vergütet.
Verkehrsschild '419 - 10/20 Pfeilwegweiser, mit Text
nach Angabe des AG.'
Größe 2.
Retroreflektierend mit Folie Klasse RA2.
Aufstellvorrichtung 'mit Fußplattenträger und
Fußplatte aufstellen.'
Aufstellhöhe über der Verkehrsfläche 'nach örtlichen
Gegebenheiten.'
Menge: 5,000 St

**01.03.0018 Verkehrsschild vorhalten**
StL-Nr. 2110520599
Verkehrsschild vorhalten, warten und instand setzen.
Vorübergehende Verkehrssicherungsmaßnahmen durchführen.
Die Kontrolle wird gesondert vergütet.
Verkehrsschild der OZ 'der
Vorposition beschrieben.
Abrechnungseinheit => Std = Stück je Wochentag.'
Menge: 150,000 Std

**01.03.0019 Verkehrsschild aufbauen u. abbauen Ronde,Dreie.Quad. Größe 2 Typ RA2**
StL-Nr. 21105203122099
Verkehrsschild aufbauen und abbauen. Vorhalten, Kontrolle, Wartung und Instandsetzung werden gesondert
vergütet. Aufstellvorrichtung nach statischen Erfordernissen. Vorübergehende Verkehrssicherungsmaßnahmen
durchführen. 70 v. H. des Preises werden nach Aufbau,
der Rest nach Abbau vergütet.
Verkehrsschild = Ronde, Dreieck, Quadrat.
Größe 2.
Retroreflektierend mit Folie Klasse RA2.
Aufstellvorrichtung 'mit Fußplattenträger und
Fußplatte aufstellen.'
Aufstellhöhe über der Verkehrsfläche 'nach örtlichen
Gegebenheiten.'
Menge: 5,000 St

**01.03.0020 Verkehrsschild vorhalten**
StL-Nr. 2110520599
Verkehrsschild vorhalten, warten und instand setzen.
Vorübergehende Verkehrssicherungsmaßnahmen durchführen.
Die Kontrolle wird gesondert vergütet.
Verkehrsschild der OZ 'der
Vorposition beschrieben.
Abrechnungseinheit => Std = Stück je Wochentag...'
Menge: 150,000 Std

**01.03.0021 Verkehrssch.komb. aufbauen u. abb. VSch + ZSch H2 Ronde,Dreie.Quad. Größe 2 Typ RA2 Höhe 2,00 m**
StL-Nr. 2110521521220903
Verkehrsschildkombination aufbauen und abbauen. Vorhalten, Kontrolle, Wartung und Instandsetzung werden gesondert vergütet. Aufstellvorrichtung nach statischen
Erfordernissen. Vorübergehende Verkehrssicherungsmaßnahmen durchführen. 70 v. H. des Preises werden nach
Aufbau, der Rest nach Abbau vergütet.
Verkehrsschildkombination = 1 Verkehrsschild und Zu-
satzschild Höhe 2.
Verkehrsschild = Ronde, Dreieck, Quadrat, Achteck,
Rechteck.
Größe 2.
Retroreflektierend mit Folie Klasse RA2.
Aufstellvorrichtung 'mit Fußplattenträger und
Fußplatte aufstellen.'
Aufstellhöhe über der Verkehrsfläche = 2,00 m.
Menge: 5,000 St

**01.03.0022 Verkehrsschildkombination vorhalten**
StL-Nr. 2110521899
Verkehrsschildkombination vorhalten, warten und instand
setzen. Vorübergehende Verkehrssicherungsmaßnahmen
durchführen. Die Kontrolle wird gesondert vergütet.
Verkehrsschildkombination der OZ 'der
Vorposition beschrieben.
Abrechnungseinheit => Std = Stück je Wochentag.'
Menge: 150,000 Std

**01.03.0023 Verkehrssch.komb. aufbauen u. abb. 2 VSch + ZSch H2 Ronde,Dreie.Quad. Größe 2 Typ RA2 Höhe 2,00 m**
StL-Nr. 2110521561220903
Verkehrsschildkombination aufbauen und abbauen. Vorhalten, Kontrolle, Wartung und Instandsetzung werden gesondert vergütet. Aufstellvorrichtung nach statischen
Erfordernissen. Vorübergehende Verkehrssicherungsmaßnahmen durchführen. 70 v. H. des Preises werden nach
Aufbau, der Rest nach Abbau vergütet.
Verkehrsschildkombination = 2 Verkehrsschilder und Zu-
satzschild Höhe 2.
Verkehrsschild = Ronde, Dreieck, Quadrat, Achteck,
Rechteck.
Größe 2.
Retroreflektierend mit Folie Klasse RA2.
Aufstellvorrichtung 'mit Fußplattenträger und
Fußplatte aufstellen.'
Aufstellhöhe über der Verkehrsfläche = 2,00 m.
Menge: 5,000 St

**01.03.0024 Verkehrsschildkombination vorhalten**
StL-Nr. 2110521899
Verkehrsschildkombination vorhalten, warten und instand
setzen. Vorübergehende Verkehrssicherungsmaßnahmen
durchführen. Die Kontrolle wird gesondert vergütet.
Verkehrsschildkombination der OZ 'der
Vorposition beschrieben.
Abrechnungseinheit => Std = Stück je Wochentag.'
Menge: 150,000 Std

*Hinweis: Verkehrssicherung ab Fertigstellung Brücke, bis zur geplanten Straßenbaumaßnahme*

**01.03.0025 Absp.g.,Warneinr. aufb. u. abb. Pfeilbake doppels Typ RA2**
StL-Nr. 21105405042000
Absperrgerät oder Warneinrichtung betriebsfertig aufbauen und abbauen. Vorhalten, Kontrolle, Wartung, In-
standsetzung und Betreiben werden gesondert vergütet.
Vorübergehende Verkehrssicherungsmaßnahmen durchführen.
70 v. H. des Preises werden nach betriebsfertigem Aufbau, der Rest nach Abbau vergütet.
Pfeilbake Größe 1000 x 250 mm doppelseitig.
Mit retroreflektierender Folie Klasse RA2.
Menge: 8,000 St

**01.03.0026 Absp.g.,Warneinr. vorhalten**
StL-Nr. 2110541099
Absperrgerät oder Warneinrichtung vorhalten, warten,
instand setzen und betreiben. Vorübergehende Verkehrssicherungsmaßnahmen durchführen. Die Kontrolle wird gesondert vergütet.
Absperrgerät oder Warneinrichtung der OZ 'der
Vorposition beschrieben.
Abrechnungseinheit => Std = Stück je Wochentag'
Menge: 960,000 Std

**01.03.0027 Absp.g.,Warneinr. aufb. u. abb. Pfeilbake doppels Typ RA2 zweis.Dauerlicht Versorg. Wahl AN**
StL-Nr. 21105405042201
Absperrgerät oder Warneinrichtung betriebsfertig aufbauen und abbauen. Vorhalten, Kontrolle, Wartung, In-
standsetzung und Betreiben werden gesondert vergütet.
Vorübergehende Verkehrssicherungsmaßnahmen durchführen.
70 v. H. des Preises werden nach betriebsfertigem Aufbau, der Rest nach Abbau vergütet.
Pfeilbake Größe 1000 x 250 mm doppelseitig.
Mit retroreflektierender Folie Klasse RA2.
Mit 1 Richtstrahler zweiseitig, gelbes Dauerlicht, WL2.
Energieversorgung nach Wahl des AN.
Menge: 4,000 St

**01.03.0028 Absp.g.,Warneinr. vorhalten**
StL-Nr. 2110541099
Absperrgerät oder Warneinrichtung vorhalten, warten,
instand setzen und betreiben. Vorübergehende Verkehrssicherungsmaßnahmen durchführen. Die Kontrolle wird gesondert vergütet.
Absperrgerät oder Warneinrichtung der OZ 'der
Vorposition beschrieben.
Abrechnungseinheit => Std = Stück je Wochentag.'
Menge: 480,000 Std

**01.03.0029 Verkehrssch.komb. aufbauen u. abb. VSch + ZSch H2 Ronde,Dreie.Quad. Größe 2 Typ RA2 Höhe 2,00 m**
StL-Nr. 2110521521220903
Verkehrsschildkombination aufbauen und abbauen. Vorhalten, Kontrolle, Wartung und Instandsetzung werden gesondert vergütet. Aufstellvorrichtung nach statischen
Erfordernissen. Vorübergehende Verkehrssicherungsmaßnahmen durchführen. 70 v. H. des Preises werden nach
Aufbau, der Rest nach Abbau vergütet.
Verkehrsschildkombination = 1 Verkehrsschild und Zu-
satzschild Höhe 2.
Verkehrsschild = Ronde, Dreieck, Quadrat, Achteck,
Rechteck.
Größe 2.
Retroreflektierend mit Folie Klasse RA2.
Aufstellvorrichtung 'mit Fußplattenträger und
Fußplatte aufstellen.'
Aufstellhöhe über der Verkehrsfläche = 2,00 m.
Menge: 5,000 St

**01.03.0030 Verkehrsschildkombination vorhalten**
StL-Nr. 2110521899
Verkehrsschildkombination vorhalten, warten und instand
setzen. Vorübergehende Verkehrssicherungsmaßnahmen
durchführen. Die Kontrolle wird gesondert vergütet.
Verkehrsschildkombination der OZ 'der
Vorposition beschrieben.
Abrechnungseinheit => Std = Stück je Wochentag.'
Menge: 600,000 Std

**01.03.0031 Kontrolle d. Verkehrss. an Arb.st.**
StL-Nr. 2110590599
Kontrolle der Verkehrssicherung an Arbeitsstellen
einschließlich temporärer Verkehrsschilder,
vorübergehender Markierungen, transportabler Lichtsignalanlagen, baulicher Leitelemente und transportabler
Schutzeinrichtungen gemäß ZTV-SA durchführen. Die Kontrolle ist unmittelbar nach deren Durchführung zu erfassen und zu dokumentieren. Arbeits- und Hilfsmittel
sind vom AN zu stellen und dem AG jederzeit zugänglich
zu machen. Die Kontrolle der Umleitungsstrecke wird gesondert vergütet.
Kontrolle '2* je Woche.'
Dokumentation der Kontrolle 'mit elektronischem Erfassungsgerät.
Die Abrechnung erfolgt nach Kalendertagen.'
Menge: 35,000 d

#### Bereich 01.04 Erdbau

*Hinweis: Vorbemerkungen zu Erdbau*
1. Allgemeines
1.1 entfällt.
1.2 Sofern in der Leistungsbeschreibung nichts anderes
angegeben ist, ist bei der Verwendung von Geokunststoffen von einer vorgesehenen Nutzungsdauer von
100 Jahren auszugehen.
1.3 Als Prüfmethode für die Verdichtungskennwerte
im Bereich Erdbau wird die Methode M3 festgelegt,
sofern in der Leistungsbeschreibung nichts anderes
angegeben wird.
2. Nebenleistungen, Besondere Leistungen
Die nachfolgend aufgeführten Leistungen gehören
zum Leistungsumfang
2.1 Das Zwischenlagern des Bodens, soweit es nicht
vom AG angeordnet wird.
2.2 Wenn das Herstellen von Einbauten und/oder
Bauwerken im Leistungsumfang des AN enthalten
ist, gehören alle dadurch verursachten Erschwernisse
zum Leistungsumfang.
3. Abrechnung
3.1 Die Mengenermittlung erfolgt, soweit nachstehend nicht anders geregelt, im Abtrag.
Erfolgt die Abrechnung ausnahmsweise im Auftrag, so
wird der durch die Verdichtung des Dammuntergrundes
bedingte Mehrverbrauch an Schüttmassen nicht gesondert vergütet, wenn in der Leistungsbeschreibung
nichts anderes angegeben ist.
3.2 Die Mengenermittlung von Schüttmaterial aus
Seitenentnahmen wird wie folgt durchgeführt:
Die Menge des Gesamtauftrages in verdichtetem
Zustand abzüglich der Menge des wiedereingebauten Abtragsmaterials und der Menge des
Liefermaterials ergibt die Menge des Schüttmaterials.
3.3 Das Erstellen des Planums wird nur einmal vergütet,
auch wenn der Bereich des Planums in
mehreren Positionen enthalten ist
(z.B. Aushub und Bodenverbesserung).
3.4 entfällt.

**01.04.0001 Grenzsteine ausbauen in Baust.stapeln**
StL-Nr. 2590600101
Grenzsteine innerhalb des Baugeländes ausbauen,
säubern und laden.
Lage der Grenzsteine nach Unterlagen des AG.
Steine innerhalb der Baustelle fördern, abladen und
stapeln.
Menge: 5,000 St

**01.04.0002 Wurzelstöcke roden DU über 0,3-0,5 m verfüll/Boden AG**
StL-Nr. 241060202919
Wurzelstöcke roden. Gemessen wird der Durchmesser der
Schnittstelle des Wurzelstocks vor dem Roden.
Durchmesser über 0,30 bis 0,50 m.
Neigung der Rodungsfläche 'bis 1:1.
in Fläche(n): Böschungen und Grünflächen
im Baufeldbereich.'
Wurzellöcher mit geeignetem Boden verfüllen. Boden aus
Abtragsbereichen profilgerecht lösen.
Wurzelstöcke 'seitlich auf der Baustelle zwischenlagern.

Zur Herstellung des neuen Bachlaufes die gelagerten
Wurzelstöcke aufnehmen, und im Uferberich einbauen,
lt. Angabe des AG, oberstomig und unterstromig bei der
Brücke, incl. erf. Erdarbeiten, und Erschwernisse beim
Anarbeiten der Steinwurfschüttung.'
Menge: 3,000 St

**01.04.0003 Wurzelstöcke roden DU über 0,5-0,75m verfüll/Boden AG Wst.Verw. AN**
StL-Nr. 241060203911
Wurzelstöcke roden. Gemessen wird der Durchmesser der
Schnittstelle des Wurzelstocks vor dem Roden.
Durchmesser über 0,50 bis 0,75 m.
Neigung der Rodungsfläche 'bis 1:1.
in Fläche(n): Böschungen und Grünflächen
im Baufeldbereich.'
Wurzellöcher mit geeignetem Boden verfüllen. Boden aus
Abtragsbereichen profilgerecht lösen.
Wurzelstöcke nach Wahl des AN verwerten.
Menge: 2,000 St

**01.04.0004 Wurzelstöcke roden verfüll/Boden AG Wst.Verw. AN**
StL-Nr. 241060209911
Wurzelstöcke roden. Gemessen wird der Durchmesser der
Schnittstelle des Wurzelstocks vor dem Roden.
Durchmesser '2,10 m - 2,40 m,
Wurzelstock ist mehrstämmig'
Neigung der Rodungsfläche 'bis 1:1.
in Fläche(n): Böschungen und Grünflächen
im Baufeldbereich.'
Wurzellöcher mit geeignetem Boden verfüllen. Boden aus
Abtragsbereichen profilgerecht lösen.
Wurzelstöcke nach Wahl des AN verwerten.
Menge: 2,000 St

**01.04.0005 Wurzelwerk roden Wwk.Verw. AN**
Wurzelstöcke roden. Gemessen wird der Durchmesser der
Schnittstelle des Wurzelstocks vor dem Roden.
Durchmesser der einzelnen Stöcke bis 10 cm,
Wurzelwerk aus Strauchwerk, incl. Astreste und Graswerk
gemischt, Material flächig abräumen.
Neigung der Rodungsfläche bis 1:1.
in Fläche(n): Böschungen und Grünflächen
im Baufeldbereich.
Wurzelwerk und Material nach Wahl des AN verwerten.
Menge: 70,000 m2

**01.04.0006 Oberboden abtragen und lagern Oberb.i.förd.+lag**
StL-Nr. 259061010992
Oberboden ggf. einschließlich Vegetationsdecke
abtragen und lagern, ggf. mit laden und fördern.
Oberboden in regelmäßig geformten Mieten locker
aufsetzen. Ansaat und Mähen einer Decksaat werden
gesondert vergütet. Beschreibung des Homogenbereichs
nach Unterlagen des AG. Abgerechnet wird nach
Abtragsprofilen.
Neigung der Abtragsfläche 'divers.
Abtragsfläche im Umgriff des Brückenbauwerks,
auf Böschungen, Gräben, usw. im Bereich der Baugrube.'
Dicke 'bis 30 cm
Oberbodenarbeiten gemäß DIN 18320 ausführen.'
Oberboden abtragen, laden, fördern und innerhalb der
Baustelle lagern.
Menge: 180,000 m3

**01.04.0007 Oberboden des AG andecken Böschungen Boden i. aufnehm. Abrechng.Auftrag**
StL-Nr. 24106150919911
Gelagerten Oberboden des AG profilgerecht andecken. Ho-
mogenbereiche nach Unterlagen des AG.
Homogenbereich 'lt. Bodengutachten'
Andeckung auf Böschungen. Vorhandene Böschung vor Auftrag des Oberbodens aufrauen und mit Rillen versehen.
Einbau 'im Umgriff des Brückenbauwerks,
auf Böschungen, Gräben, usw. im Bereich der Baugrube,
Neigung der Auftragsflächen: divers'
Dicke der Andeckung '10 bis 30 cm, entsprechend der
Bestandsstärke der verschiedenen Bereiche.'
Oberboden innerhalb der Baustelle aufnehmen.
Abrechnung nach Auftragsprofilen.
Menge: 180,000 m3

**01.04.0008 Trennsch. aus Geot. u. Schütt. herst.**
StL-Nr. 1890430109010207
Trennschicht aus Geotextilien und Verbundstoffen
unter Schüttungen herstellen.
Trennschicht 'zwischen anstehenden Boden
und Schüttung, unter Tragschichten, usw..'
aus Vliesstoff,
Geotextilrobustheitsklasse (GRK) 4,
verlegen 'auf Sohle Baugrund,
gemäß Angabe Bauleitung,'
Menge: 300,000 m2

**01.04.0009 Sohlsubstrat aus Gewässersohle abtragen, zwischenlagern**
Natürliches Sohlsubstrat aus Gewässersohle profilgerecht
lösen, laden, fördern und innerhalb der Baustelle
zwischenlagern.
Ausbau im Bereich Neubau Brücke, usw. .
Aushub in Mieten auflagern und abdecken.
Abdeckung wird separat vergütet.
Abtragstiefe bis 50cm.
Das natürliche Sohlsubstrat wird wieder verwendet.
Abtrag unter Wasser.
Abgerechnet wird nach Abtragsprofilen.
Menge: 15,000 m3

**01.04.0010 Sohlsubstrat aus Gewässersohle, lagernd, einbauen**
Natürliches Sohlsubstrat aus Gewässersohle, lagernd innerhalb
der Baustelle, laden, fördern und profilgerecht einbauen.
Material lose aufbringen, profilgerecht abgleichen und
andrücken.
Einbaudicke nach örtlicher Abstimmung mit dem AG, Auffüllung
max. bis zur geplanten Sohlhöhe.
Abgerechnet wird nach Auftragsprofilen.
Menge: 15,000 m3

**01.04.0011 Sohlsubstrat für Bachbett liefern, unter Brücke**
Sohlsubstrat für Bachbett liefern und profilgerecht
einbauen,
Einbau unter der Brücke,
nach Fertigstellung der Pflasterarbeiten für Bachlauf,
Bachumleitung, Einbau unter Wasser, incl. aller
Erschwernisse für beengte Verhältnisse, usw..
Material: runder, gewaschener Kies mit der
Kieswerksortierung 16/32 + 32/64.
Material lose aufbringen, profilgerecht abgleichen und
andrücken.
Einbaudicke 20 - 40 cm, nach örtlicher Abstimmung
mit dem AG,
Auffüllung max. bis zur geplanten Sohlhöhe.
Abgerechnet wird nach Auftragsprofilen.
Menge: 10,000 m3

**01.04.0012 Sohlsubstrat für Bachbett liefern, neben Brücke**
Sohlsubstrat für Bachbett liefern und profilgerecht
einbauen, Einbau im Bereich vor und nach der
Brücke, Einbau unter Wasser,
incl. aller Erschwernisse für beengte Verhältnisse,
mehrere Bauabschnitte, usw..
Material: runder, gewaschener Kies mit der
Kieswerksortierung 16/32 + 32/64.
Material lose aufbringen, profilgerecht abgleichen und
andrücken.
Einbaudicke 20 - 30 cm, nach örtlicher Abstimmung
mit dem AG,
Auffüllung max. bis zur geplanten Sohlhöhe.
Abgerechnet wird nach Auftragsprofilen.
Menge: 10,000 m3

**01.04.0013 Boden bzw. Fels lös. u. wiederverw. Boden i. Zw.verd. Abrechng. Auftrag**
StL-Nr. 24106210900301
Boden bzw. Fels aus Abtragsbereichen profilgerecht
lösen und wiederverwenden, einschließlich ggf. erforderlicher Wasserzugabe. Beschreibung der Homogenbereiche nach Unterlagen des AG. Die Herstellung von Mulden
und Gräben wird gesondert vergütet.
Homogenbereich 'nach Unterlagen der AG,
Erdabtrag im Uferbereich vom Bach, Abtrag unter Wasser,
zum Einbau einer Steinschüttung zur Ufersicherung,
lt. Angabe Bauleitung, Abtragsquerschnitt ca. 30*50 cm
bis 50*70 cm.'
Boden bzw. Fels innerhalb der Baustelle auf Zwischenlager nach Unterlagen des AG einbauen und verdichten.
Abrechnung nach Abtragsprofilen.
Menge: 15,000 m3

**01.04.0014 Gel. Boden bzw. Fels des AG aufn. Bod. i.lag./verd. Planum nicht ges. Abrechng. Auftrag**
StL-Nr. 2410623099101002
Gelagerten Boden bzw. Fels des AG aufnehmen. Beschreibung der Homogenbereiche nach Unterlagen des AG.
Homogenbereich 'nach Unterlagen der AG,
Erdauftrag im Uferbereich vom Bach,
beim Einbau einer Steinschüttung zur Ufersicherung,
Querschnitt ca, 30*70 cm bis Angleichung an
bestehendes Gelände.
Boden seitlich gelagert'
Einbaustelle 'lt. Angabe AG'
Boden bzw. Fels lagert innerhalb der Baustelle. Boden
bzw. Fels in Auftragsbereichen profilgerecht einbauen und verdichten einschließlich ggf. erforderlicher
Wasserzugabe.
Das Herstellen des Planums wird nicht gesondert
vergütet.
Abrechnung nach Auftragsprofilen.
Menge: 15,000 m3

**01.04.0015 Steinschüttung aus Naturst. herst. Kantenl. 35-100 Böschung+Ufer Einb.teilw.u.W.**
StL-Nr. 259067219323
Steinschüttung aus Natursteinen zur Böschungsfuss-,
Ufer- und Kolksicherung profilgerecht herstellen. Die
Zwischenräume in der Steinschüttung mit kleineren
Steinen verfüllen.
Schüttung Dicke cm '40 bis 60.
Einbaubereich: vorm Widerlager Ober- und Unterstrom,
und im Uferbereich des Gewässers zum Kolkschutz,
lt. Angabe der Bauleitung.
Bruchsteine liefern und einbauen.
Material aus Gewinnungsbetrieben, Einbauklasse 0.'
Steinkantenlänge 35-100 cm.
Einbau als Böschungs- u. Ufersicherung.
Einbau teilweise unter Wasser.
Menge: 30,000 t

**01.04.0016 Steinschüttung aus Naturst. herst. Kantenl. 10-30 Einb.teilw.u.W.**
StL-Nr. 259067219193
Steinschüttung aus Natursteinen zur Böschungsfuss-,
Ufer- und Kolksicherung profilgerecht herstellen. Die
Zwischenräume in der Steinschüttung mit kleineren
Steinen verfüllen.
Schüttung Dicke cm '10 - 20.
Einbaubereich: vorm Widerlager Ober- und Unterstrom,
und im Uferbereich des Gewässers zum Kolkschutz,
lt. Angabe der Bauleitung.
Bruchsteine liefern und einbauen..
Material aus Gewinnungsbetrieben, Einbauklasse 0.'
Steinkantenlänge 10-30 cm.
Einbau als 'Böschungssicherung mit
großformatigen Natursteinen bei steilerer
Böschungsneigung als 1:1,5, bis Neigung 1:1.'
Einbau teilweise unter Wasser.
Menge: 25,000 t

**01.04.0017 Boden bzw. Fels lös. u. wiederverw. Boden a. Zw.verd. Planum nicht ges. Abrechng. Auftrag**
StL-Nr. 24106210900411
Boden bzw. Fels aus Abtragsbereichen profilgerecht
lösen und wiederverwenden, einschließlich ggf. erforderlicher Wasserzugabe. Beschreibung der Homogenbereiche nach Unterlagen des AG. Die Herstellung von Mulden
und Gräben wird gesondert vergütet.
Homogenbereich 'nach Unterlagen der AG,
Erdabtrag für Bodenaustausch und Auskofferungen
im Straßen- und Pflasterbereich, und Ergänzungsflächen.
Abtrag ab Baugrubenböschungen, oder Urgelände,
lt. Angabe Bauleitung / Bodengutachter.'
Boden bzw. Fels fördern und außerhalb der Baustelle auf
Zwischenlager nach Unterlagen des AG einbauen und verdichten.
Das Herstellen des Planums wird nicht gesondert
vergütet.
Abrechnung nach Abtragsprofilen.
Menge: 35,000 m3

**01.04.0018 Baustoff liefern und einbauen Abrechng. Auftrag**
StL-Nr. 24106243909001
Geeigneten Baustoff liefern, in Auftragsbereichen profilgerecht einbauen und verdichten.
Baustoff 'standfestes, verdichtungsfähiges Material
(kein Recyclingmaterial), nach Wahl des AN,
zur Herstellung von Auffüllungen, Bodenaustasch.'
Einbaustelle 'bei der Straßenverbreiterung, im Straßen-
und Pflasterbereich, Ergänzungsflächen, usw.,
bis UK Frostschutzschicht,
Einbaustärke: 0 cm bis ca.100 cm,
Herstellung nach Unterlagen des AG...'
Abrechnung nach Auftragsprofilen.
Menge: 35,000 m3

**01.04.0019 Planum herstellen**
StL-Nr. 2410625099
Planum herstellen nach Unterlagen des AG.
Verformungsmodul 'EV2 = 45 MPa,
Erdplanum für Straßen- und Pflasterflächen,
im Auf- und Abtragsbereich, vor Auftrag der
Frostschutzschicht.
Quer-/ Längsgefälle der Flächen von gering bis stark,
max. Abweichung von der Sollhöhe +2/-2 cm.'
Menge: 230,000 m2

**01.04.0020 Planum herstellen**
StL-Nr. 2410625099
Planum herstellen nach Unterlagen des AG.
Verformungsmodul 'EV2 = 80 MPa.
Planum Bestandsschotter im Fahrbahnbereich,
Nebenflächen, Schotterwege, usw.
max. Abweichung von der Sollhöhe +2/-2 cm.
Herstellung Planum auch in Kleinflächen und
Teilflächen berücksichtigen.'
Menge: 70,000 m2

**01.04.0021 Untergrund nach Abtrag verdichten**
StL-Nr. 2590622699
Untergrund nach Oberboden- oder Bodenabtrag
verdichten. Beschreibung des Homogenbereichs nach
Unterlagen des AG.
Homogenbereich 'A, B und Auffüllungen des Straßenkörpers'
Untergrund 'in Auftragsbereichen Dammschüttung,
Abtragsflächen, Sonstige Flächen.
Aufstandsfläche nach Oberbodenabtrag einebnen und
verdichten.
Erdplanum EV2 = 45 MN/m2...'
Menge: 300,000 m2

**01.04.0022 Untergrund nach Abtrag verdichten**
StL-Nr. 2590622699
Untergrund nach Oberboden- oder Bodenabtrag
verdichten. Beschreibung des Homogenbereichs nach
Unterlagen des AG.
Homogenbereich 'B1 und bestehende Schotterschichten
des Straßenkoffers im Fahrbahnbereich,
Nebenflächen, Schotterwege, usw..'
Untergrund 'nach Bankett schälen einebnen
und verdichten für den späteren Wiedereinbau von
neuem Bankettmaterial.'
Menge: 70,000 m2

**01.04.0023 Durchführung von Verdichtungskontrollen nach DIN 18134**
Durchführen von Verdichtungskontrollen nach DIN 18134
(Plattendruckversuche) nur auf Anordnung des AG innerhalb
des Baustellenbereiches, auf Erd- und Frostschutzplanum, einschließlich Vorhalten und Betreiben der Meß- und Aufzeichnungsgeräte.
Durchführen der Prüfungen
gemäß ZTV-E und Dokumentation der Plattendruckversuche.
Einschl. des dazugehörigen Bedienungspersonals und des
dafür erforderlichen Widerlagers (mind. 10 to Auflast).
(Diese Position beinhaltet nicht die Verdichtungskontrollen, die
der AN auf Grund seiner Eigenüberwachung durchführen
muss.)
Diese Leistung ist gesondert in Rechnung zu stellen.
Menge: 4,000 St

**01.04.0024 Belastungsfahrzeug bereitstellen**
StL-Nr. 19101707
Belastungsfahrzeug als Gegengewicht (z.B. ausreichend
beladener Lkw) für Plattendruckversuch bei Kontrollprüfungen bereitstellen.
Menge: 5,000 h

#### Bereich 01.05 Landschaftsbauarbeiten

*Hinweis: Vorbemerkungen zu Landschaftsbau: Pflanz- und Pflegearbeiten*
1. Allgemeines
1.1 Bei der Pflanzenlieferung (Abschnitt 930/2) sind
nach der Pflanzenart die Anzuchtform, der Anzuchtzustand, die Anzuchtart, die Bewurzelung sowie
die Maßarten (Triebzahl, Stammhöhe, Stammumfang, Durchmesser, Breite, Höhe) zu benennen.
1.2 In Schutzgebieten und bei Ausgleichs- und
Ersatzmaßnahmen sind autochthone Gehölze
zu verwenden. Dabei ist das Merkblatt des
StMUGV vom August 2001 zu beachten.
Bei der Ausschreibung sind die Herkunftsgebiete
für autochthone Pflanzen zu benennen.
1.3 Bei Waldgründungen ist das Forstvermehrungsgutgesetz vom 22. Mai 2002 zu beachten.
Bei der Ausschreibung sind die Herkunftsgebiete
für forstliches Vermehrungsgut zu benennen.
1.4 Für die Bodenverbesserung (Abschnitt 930/4)
werden die Pflanzen in folgende Größen eingeteilt:
a)  Hochstämme, StU 16-25 cm
Solitärs, Stammbüsche und Heister größer 300 cm
b)  Hochstämme bis StU 16 cm, Heister bis 300 cm Höhe,
c) Jungpflanzen, leichte und verpflanzte Sträucher,
leichte Heister
d) Bodendecker, Stauden (flächige Ausbringung).
1.5 Wird Kompost des AN eingebracht, hat der
Kompost den Güte- und Prüfbestimmungen der
Fachvereinigung Bayerischer Komposthersteller
zu entsprechen.
1.6 Die Befestigung der Bäume am Pfahl erfolgt mit
Kokosstrick, dicke Sorte (1 kg = 40 m), in doppelter
Achterschlaufe (ohne Pos. 410 und 411). Der
Kokosstrick wird mit Krampen am Pfahl angenagelt.
Bei Anwendung anderer Bindesysteme ist die
Zustimmung des AG vorab einzuholen.
1.7 Für das Wässern der Gehölze (bei der Fertigstellung- und Entwicklungspflege) werden keine Wassermengen vorgegeben. Die Wassermengen je Pflanze
sind vom AN so zu bemessen, dass die Wurzelbereiche der Pflanzen ausreichend durchfeuchtet sind.
2. Nebenleistungen
Die nachfolgend aufgeführten Leistungen gehören
zur vertraglichen Leistung und sind in die Einheitspreise einzurechnen:
2.1 Die Lieferung der Bodenverbesserungsstoffe
bzw. das An- oder Ausbringen der Hilfsstoffe.
2.2 Für die Pflanzarbeiten (Abschnitt 930/3):
a)  das Abstecken und Kennzeichnen der Pflanzstellen,
b)  das Tauchen aller Gehölze ohne Ballen vor der
Pflanzung in eine Schutzlösung aus Natrium-Alginat,
c)  das Herstellen von Pflanzscheiben bzw. Gießmulden (Innendurchmesser so groß wie das
Pflanzloch),
d)  das umgehende Entfernen von Steinen (Durch
messer größer 3 cm), Erdbrocken und Unrat von
Flächen außerhalb der Pflanzflächen, soweit sie
beim Pflanzvorgang angefallen sind,
e)  das Entfernen aller Etiketten, Schnüre und Bänder
von den Pflanzen,
f)  das Herstellen einer Stammschattierung an
Hochstämmen nach Anforderung:
Schilfrohrmatte, Weidenmatte: die Einzelelemente
müssen mit stabilen Drähten verbunden sein,
die Abstände zwischen den Elementen sollen 2
bis 5 mm  betragen. Die Matten sind locker
um den Stamm zu legen und müssen bis zur Baumbindung reichen. An der Nordseite sind die
Matten um bis zu einem Drittel des Stammumfangs
zu überlappen. Die Matten sind 2-fach
(im oberen und unteren Drittel) mit dickem Draht
am Stamm zu befestigen,
g) das umgehende Wässern der Gehölze nach der
Pflanzung.
2.3 Für die Fertigstellung- und Entwicklungspflege
(Abschnitte 930/5, 930/6 und 930/7) bei jedem Pflegegang:
a) das Überprüfen der Baumverankerungen und
Baumpfähle,
b) das Wiederanbinden losgerissener Gehölze,
c) das Erneuern / Nachbessern einschnürender oder
schadhafter Bindungen / Stammschattierungen,
d) das Entfernen zurückgetrockneten Holzes,
e) das Durchführen erforderlicher Korrekturschnitte bei
Bäumen und Heistern,
f) das Aufrichten und Antreten schief gedrückter
oder durch Frost gehobener Gehölze,
g) das Wiederherstellen oder Nachbessern von
Gießmulden und Pflanzscheiben.

*Hinweis: Vorbemerkungen zu Landschaftsbau: Sonstige Arbeiten*
1. Allgemeines
1.1 Die Verwendung von Ersatzarten oder Ersatzsorten für im Handel nicht erhältliche Gräser und
Kräuter bedarf der Zustimmung des AG.
1.2 Oberboden, der in der Vegetationszeit über 2
Monate Dauer gelagert wird, muss nach STL NR
931 105 begrünt werden.
1.3 Die Abnahme der Rasenansaat erfolgt unmittelbar
nach dem 2. Schnitt (bei Dauerwiese nach dem
1. Schnitt), sofern ein abnahmefähiger Zustand
erreicht ist. Dauerwiesen müssen in gemähtem
Zustand eine mittlere projektive Bodendeckung
von mindestens 50 v.H. (analog Landschaftsrasen)
aufweisen. Ist kein abnahmefähiger Zustand erreicht,
so gehen weitere Pflegemaßnahmen oder Mähgänge
bis zur Abnahme zu Lasten des AN.
1.4 Weitere Mähgänge nach der Abnahme sind auf
Anordnung des AG gegen gesonderte Vergütung
durchzuführen.
1.5 Für Lebendverbauarbeiten gelten die RAS-LG 3
(Lebendverbau).
1.6 Zu verwendende Bodenverbesserungs- oder
Hilfsstoffe sind im Leistungsbereich 930 näher
beschrieben.
1.7 Für verpflanzte Gehölze erfolgt die Abnahme
im Sommer der 2. Vegetationsperiode, eine
Gewährleistung über die Abnahme hinaus wird
nicht vereinbart.
Vergütet wird die gesamte Verpflanzleistung nur für
angewachsene Gehölze. Für nicht angewachsene
Gehölze wir kein Ersatz gefordert.
1.8 Auslichtungsarbeiten in Gehölzbeständen sind
wegen des Schutzes der Lebensstätten bis zum
28. Februar abzuschließen.
2. Nebenleistungen
Die nachfolgend aufgeführten Leistungen gehören
zur vertraglichen Leistung und sind in die Einheitspreise einzurechnen:
2.1 das Herstellen einer exakten Feinplanie für
Dauerwiesen wegen der geringen Saatgutmenge,
2.2 das Mähen vorwüchsiger Kräuter, die die
Entwicklung der Ansaat behindern oder auszusamen
drohen, im Zeitraum von der Ansaat bis zum
1. Rasenschnitt.
3. Aufmaß
3.1 Das gemäß Abschnitt 6.2 ZTVLa vorgesehene
Aufmaß abnahmefähiger Flächen erfolgt für die
Gesamtfläche oder für größere zusammenhängende
Teilflächen.

**01.05.0001 Rasenansaat mit RSM Regio herst. Feinplanum lock.**
StL-Nr. 2110720499199900
Rasenansaat mit RSM Regio herstellen. Saatgut ohne Entmischung ausbringen, einarbeiten und andrücken.
Neigung 'divers'
Fläche 'Böschungen, Grünstreifen etc. im Umgriff
der Brücke'
Feinplanum feinkrümelig lockern.
Saatgutmenge '20 g/m2
Rasenansaat herstellen im Trockensaatverfahren
nach DIN 18917'
Regiosaatgutmischung '(nach den Empfehlungen für
Begrünungen mit gebietseigenem Saatgut der FLL) gemäß
HK19/UG19 Ansaatmischung (70% Gräser, 30% Kräuter &
Leguminosen) mit Begrünungsziel mager, sauer
Begrünung auf saatfertig vorbereitetem Oberboden nach DIN 18915

Saatgutmischung gleichmäßig ausbringen und andrücken.

Für alle Saatgutmischungen der Positionen ist ein schriftlicher
Nachweis über die Herkunft des Saatgutes sowie der Zertifizierung
(RegioZert oder Zertifikat-VWW-Regiosaaten) vorzulegen.
Die Lieferung hat im versiegelten Gebinde zu erfolgen.

Die Saatgutmischungen dürfen keine Arten aus anderen
Ursprungsgebieten enthalten.

Ansaatbereich: Brücke und angrenzendes Gelände
sowie Umfahrungsbereich.

Einzurechnen ist das erstmalige Wässern der
Vegetationsfläche.
Wasser liefern.'
Menge: 1200,000 m2

#### Bereich 01.06 Baugruben, Leitungsgräben

*Hinweis: Vorbemerkungen zu Leitungsgräben, Baugruben*
1. Allgemeines
1.1 Die Boden- und Untergrundverhältnisse sind in den
Unterlagen des AG angegeben. Diese Unterlagen gelten
nur für die Aufschlussstellen und die ausgeschriebene
Gründungsart. Aus der Verwertung der Unterlagen für
eine Änderung der Bauwerksgründung nach Art und Lage
sowie für die Gründung von Baubehelfen kann der AN
dem AG gegenüber keine Ansprüche ableiten.
1.2 entfällt.
2. Nebenleistungen, Besondere Leistungen
Die nachfolgend aufgeführten Leistungen gehören zum
Leistungsumfang:
2.1 Das Zwischenlagern des Bodens, soweit es nicht vom
AG angeordnet wird.
3. Abrechnung
3.1 Die Abrechnungstiefe bei Baugruben geht von
OK Gelände aus. Die Abrechnungstiefe bei Boden
zwischen Pfahlköpfen lösen geht von OK Pfahlkopfplatte
aus.
3.2 Die Abrechnungstiefe für den Leitungsgrabenaushub
ist für jeden Grabenabschnitt jeweils die planmäßige
Grabentiefe nach DIN EN 1610.
Sofern in der Leistungsposition keine andere Angabe
gemacht wird, ist die Abrechnungstiefe für den
Leitungsgrabenaushub in Dämmen, die im gleichen
Auftrag hergestellt werden, die Dicke der Leitungszone
zuzüglich der nach Angaben des Rohrherstellers statisch
erforderlichen Überdeckung.
3.3 Die Abrechnungstiefe für die Leitungsgrabenverfüllung ist für jeden Grabenabschnitt die jeweilige
Grabentiefe nach DIN EN 1610 abzüglich der Dicke der
Leitungszone. Sofern in der Leistungsposition keine
andere Angabe gemacht wird, ist die Abrechnungstiefe
für die Leitungsgrabenverfüllung in Dämmen, die im
gleichen Auftrag hergestellt werden, die nach Angaben
des Rohrherstellers statisch erforderliche Überdeckung
abzüglich der Dicke der Abdeckung.
3.4 Die Abrechnungsbreite für Leitungsgräben mit
Rohrleitungen ist die Mindestgrabenbreite
nach DIN EN 1610, Tab. 1 und Tab. 2. Maßgeblich für
die Abrechnung ist der jeweils größere Wert aus den
Tabellen, sofern in der Position nichts anderes angegeben ist. Ein ggf. vorhandener Verbau ist bei der
Ermittlung der Abrechnungsbreite nicht zu berücksichtigen.
3.5 Für Leitungsgräben mit Rohrleitung ist die Abrechnungslänge die tatsächliche Länge der Rohrleitung.
Die Abrechnungslänge der Rohrleitung ist von diesen
Regelungen nicht betroffen.
Ergänzend gilt folgendes:
- Zweigt die Rohrleitung außerhalb von Schächten von
neu herzustellenden Leitungen, deren Leitungsgraben noch nicht verfüllt ist, ab, wird von der
Achse Hauptrohr gemessen.
- Zweigt die Rohrleitung außerhalb von Schächten von
Leitungen ab, deren Leitungsgraben bereits verfüllt
ist, ab, wird zur Herstellung des Anschlusses der
Abrechnungslänge 1,00 m unabhängig vom Durchmesser des Hauptrohres zugeschlagen, sofern die
Verfüllung vom AG veranlasst ist.
- Zweigt die Rohrleitung außerhalb von Schächten von
bestehenden Leitungen ab, wird zur Herstellung des
Anschlusses der Abrechnungslänge 1,00 m unabhängig vom Durchmesser des Hauptrohres zugeschlagen.
- Beginnt die Rohrleitung an einem neu herzustellenden
Straßenablauf, wird der Abrechnungslänge der Außendurchmessers des Straßenablaufs zugeschlagen.
- Beginnt oder endet die Rohrleitung an einem
bestehenden Schacht, wird der Abrechnungslänge
0,5 m zugeschlagen.
- Endet die Rohrleitung an einem Haus oder sonstigen,
nicht zum Rohrleitungsgraben zählenden baulichen
Anlagen, so wird bis Außenkante der Einführung
gemessen.
Wenn die Erdarbeiten für die Schächte nicht gesondert
vergütet werden, gilt ergänzend folgendes:
- Bei Zwischenschächten im Zuge der Rohrleitung wird
der Außendurchmesser der Schächte der
Abrechnungslänge zugeschlagen.
- Beginnt oder endet die Rohrleitung an einem neu
herzustellenden Schacht, wird der Abrechnungslänge der Außendurchmesser des Schachtes und
zusätzlich 0,5 m zugeschlagen.
- Der Außendurchmesser des Schachtes wird je Schacht
nur einmal vergütet. Er wird dem Leitungsgraben zugeschlagen, in dem das Rohr mit dem größten Durchmesser eingebaut wird.

**01.06.0001 Suchgraben herstellen mitMasch.unterst. Abrechnung Abtrag**
StL-Nr. 2410891299209001
Suchgraben nach Unterlagen des AG einschließlich Handschachtung herstellen. Aushub zur Wiederverwendung
seitlich lagern. Beschreibung der Homogenbereiche nach
Unterlagen des AG.
Homogenbereiche 'B 1, 2 und Auffüllungen des
Straßenkörpers'
Grabentiefe 'bis 2,00 m'
Handschachtung mit Maschinenunterstützung.
Verbau 'Notwendigen Verbau entsprechend statischen und
konstruktiven Erfordernissen herstellen, vorhalten und
entfernen.
Suchschlitze für diverse Spartenanlagen, Sonstiges.
Seitlich gelagerten Boden profilgerecht einbauen und verdichten..'
Abrechnung nach Abtragsprofilen.
Menge: 15,000 m3

**01.06.0002 Baugrube herstellen Tiefe >1,75-3,00m**
StL-Nr. 24108107093099
Baugrube nach Unterlagen des AG herstellen.
Beschreibung der Homogenbereiche nach Unterlagen des
AG. Verbau wird gesondert vergütet.
Baugrube 'für gesamtes Bauwerk,
einschl. Flügelwände.
Aushub in verschiedenen Bauzuständen/ -phasen ist zu
berücksichtigen, Erschwernisse für Aushub der
Abbrucharbeiten der alten Brücke.
Ein bauablauf-geschuldetes mehrmaliges Anfahren des
Aushubgeräts ist einzukalkulieren.
Boden in offener Baugrube lösen.
Wasserhaltung wird gesondert vergütet.
Aushub ab Erdplanum Strasse, bis UK Tragschicht
oder Sauberkeitsschicht'
Baugrubentiefe über 1,75 bis 3,00 m.
Aushub 'laden, fördern und auf befestigter Lagerfläche für
Beprobung und Abholung des AG lagern.
Aushub in Mieten auflagern.
Transportweg einfach max.  ..........  km.
Mehraufwand und Mehrzeitbedarf infolge der
Umleitungsstrecke und Verkehrsverhältnisse ist zu
berücksichtigen und wird nicht gesondert vergütet.'
Abrechnung 'nach Abtragsprofilen.
Der Baugrubenaushub ist profilgerecht zu
separieren und zu lagern.
Die Bodenschichtgrenzen sind dabei mit der bodenkundlichen
Baubegleitung des AG vor Ort festzulegen'
Menge: 298,000 m3

**01.06.0003 Arbeiten für Planum und Aufstandsfläche, Herstellung Brunnenfundamente**
Sämtliche erforderliche Erdarbeiten für das Herstellen der Aufstandsfläche und Arbeitsplanums für die Herstellung der Brunnengründungen auf beiden Widerlagern Achse 10 und 20 sind mit dieser Position abgegolten und werden nicht zusätzlich vergütet.
Dies beinhaltet insbesondere folgende Arbeiten:
- Herstellen des erforderlichen Arbeitsplanums oberhalb Unterkante Gründungsbauteile Neubau.
Incl. Erschwernisse für erforderliche Verfüllarbeiten aus dem Abbruch des alten Brückenbauwerks.
- Entfernen und Verwerten des zusätzlich eingebrachten Bodens für das Planum
- Herstellen und Rückbauen von Abfahrtsrampen, falls erforderlich
-Auffüllung der Abfahrtsrampen mit grobkörnigen, standfesten Boden (entsprechend Ist-Zustand)
- Lieferung sämtlichen Materials, Rückbau, Zwischenlagerung auf einem Lagerplatz des AN, Beprobung, Analyse und Verwerten nach Wahl des AN ist einzurechnen.

Es ist davon auszugehen, dass das Arbeitsplanum und die Zuwegungen/ Abfahrtsrampen erst nach Aushub der Baugruben hergestellt werden. Der Aushub der Baugruben erfolgt in einer separaten Position. Die Abrechnung des Baugrubenaushubs erfolgt nach Aufmaß im Abtrag, jedoch nicht mehr als angeordnet und nach DIN 18300 bzw. DIN 4124 vorgesehen.
Aushub bzw. Verfüllung über das erforderliche Maß der Baugrube hinaus ist in diese Position hier einzurechnen.
Menge: 1,000 Psch

**01.06.0004 Planum herstellen**
StL-Nr. 2410625099
Planum herstellen nach Unterlagen des AG.
Verformungsmodul 'Erdplanum für Aushubsohle
Bauwerk herstellen, Planum waagerecht,
max. Abweichung von der Sollhöhe +2/-2 cm.
Incl. Erschwernisse aufgrund der einzelnen
Brunnenfundamente'
Menge: 133,000 m2

**01.06.0005 Untergrund nach Abtrag verdichten**
StL-Nr. 2590622699
Untergrund nach Oberboden- oder Bodenabtrag
verdichten. Beschreibung des Homogenbereichs nach
Unterlagen des AG.
Homogenbereich 'A, B und Auffüllungen'
Untergrund 'Sohle UK Widerlager / Flüger,
Auftragsbereiche, usw., verdichten.
Erdplanum EV2 = 45 MN/m2...'
Menge: 133,000 m2

**01.06.0006 Baust. lief. als BW-Hinterfüll.einb Entwässerungsber. Abrechng.Auftrag**
StL-Nr. 24106610990301
Baustoff liefern und als Bauwerkshinterfüllung profilgerecht einbauen und verdichten.
Hinterfüllung für 'Rahmenbauwerk und Flügelwände'
Baustoff 'aus grobkörnigem, gebrochenem
Boden der Gruppen GE, GI oder GW.
Boden aus Gewinnungsbetrieben liefern, Einbauklasse 0.
Einbaubereich gem. RiZ-ING Was 7,
Erschwernisse und beengte Platzverhältnisse sind
einzurechnen,
Einbaubreite = 1,00 m,
ab UK Strassenkoffer bis Sohle Baugrube.'
Entwässerungsbereich.
Abrechnung nach Auftragsprofilen.
Menge: 30,000 m3

**01.06.0007 Baust. lief. als BW-Hinterfüll.einb ohne Entw. Ber. Abrechng.Auftrag**
StL-Nr. 24106610990201
Baustoff liefern und als Bauwerkshinterfüllung profilgerecht einbauen und verdichten.
Hinterfüllung für 'Rahmenbauwerk und Flügelwände'
Baustoff 'aus grobkörnigem, gebrochenem
Boden der Gruppen GE, GI oder GW.
Boden aus Gewinnungsbetrieben liefern, Einbauklasse 0.
Einbaubereich übriger Hinterfüllbereich gem. RiZ-ING Was 7,
Erschwernisse und beengte Platzverhältnisse sind
einzurechnen,
ab UK Strassenkoffer bis Sohle Baugrube,
einschl. Böschungsbereiche und Böschungskegel herstellen,'
Hinterfüllbereich ohne Entwässerungsbereich.
Abrechnung nach Auftragsprofilen.
Menge: 145,000 m3

**01.06.0008 Baust. lief. als BW-Hinterfüll.einb ohne Entw. Ber. Abrechng.Auftrag**
StL-Nr. 24106610990201
Baustoff liefern und als Bauwerkshinterfüllung profilgerecht einbauen und verdichten.
Hinterfüllung für 'Brunnenfundamente / Baugrube aus
Brückenabbruch, bis UK Sauberkeitsschicht WL,
sowie Bereich zwischen Fundamente und Bachlauf neu.'
Baustoff 'aus grobkörnigem, gebrochenem
Boden der Gruppen GE, GI oder GW.
Boden aus Gewinnungsbetrieben liefern, Einbauklasse 0.
Einbaubereich übriger Hinterfüllbereich gem. RiZ-ING Was 7,
Erschwernisse und beengte Platzverhältnisse sind
einzurechnen.'
Hinterfüllbereich ohne Entwässerungsbereich.
Abrechnung nach Auftragsprofilen.
Menge: 110,000 m3

**01.06.0009 Durchführung von Verdichtungskontrollen, dynamisch**
Durchführen von Verdichtungskontrollen mit dynamischen Plattendruckgerät nur auf Anordnung des AG innerhalb
des Baustellenbereiches einschließlich Vorhalten und Betreiben
der Meß- und Aufzeichnungsgeräte. Durchführen der
Prüfungen gemäß ZTV-E und Dokumentation der
Druckversuche,
einschl. des dazugehörigen Bedienungspersonals.
Ausführung:
-auf Erdplanum Baugrube / Bodenaustausch
-bei Tragschichten
-bei Hinterfüllbereiche Fundamente
-usw.
(Diese Position beinhaltet nicht die Verdichtungskontrollen, die
der AN auf Grund seiner Eigenüberwachung durchführen
muss.)
Menge: 6,000 St

**01.06.0010 Planum herstellen**
StL-Nr. 2410625099
Planum herstellen nach Unterlagen des AG.
Verformungsmodul 'Erdplanum für Pflasterflächen
beim Bachbett, Berme und im Böschungsbereich.
Quer-/ Längsgefälle der Flächen von gering bis stark, ,
max. Abweichung von der Sollhöhe +2/-2 cm.'
Menge: 65,000 m2

#### Bereich 01.07 Wasserhaltung

*Hinweis: Vorbemerkungen zu Wasserhaltung*
1. Allgemeines
Die Boden- und Untergrundverhältnisse sind in den
Unterlagen des AG angegeben. Diese Unterlagen
gelten nur für die Aufschlussstellen.
2. Nebenleistungen, Besondere Leistungen
Die nachfolgend aufgeführten Leistungen gehören
zum Leistungsumfang:
2.1 Herstellung, Vorhaltung und Abbau eines Stromanschlusses oder Stromaggregates für die Pumpen.
2.2 Nachweis der Betriebsstunden bei Pumpen/Pumpen-
anlagen, Wasserhaltungsanlagen und Notstromaggregaten.

*Hinweis: Wasserhaltung für Baugrube*

**01.07.0001 Einfache Pumpenanlage einrichten FD 10-30 m3/h Höhe bis 5,0 m Messeinrichtung Sumpf verfüllen**
StL-Nr. 2110910192109911
Einfache Pumpenanlage für offene Wasserhaltung zum Trockenlegen und Freihalten der Baugrube von Wasser sowie
zum Ableiten des geförderten Wassers einrichten. Pumpensumpf nach Wahl des AN herstellen. Der Einsatz umfasst das betriebsbereite Aufbauen innerhalb einer Baugrube, das Abbauen sowie das Herstellen und Beseitigen
der Ableitung zum Vorfluter nach Unterlagen des AG.
Vorhalten und Betreiben werden gesondert vergütet.
Baugrube 'Brückenbauwerk, für.alle Bauphasen,
Abbruch, Herstellen Brunnenfundamente,
Hinterfüllung, usw.,
incl. erforderliches Umsetzen und Anpassen der
Pumpstellen,
Abrechnung: 1 Stück je Widerlager'
Förderdurchfluss über 10 bis 30 m3/h.
Förderhöhe bis 5,00 m.
Ableitung 'über Absetzanlage in Vorfluter / Ablaufleitung.
Ableiteinrichtung nach Wahl des AN.
Einschl. Anschluss an Absetzanlage herstellen und
wieder rückbauen.
Inkl. Leitungen zu Absetzanlage und von Absetzanlage
zu Vorfluter
Mehrmaliges umsetzen nach betrieblichen
Erfordernissen bzw. neu ausrichten ist einzurechnen.
Einschließlich erforderlicher Gerüste, Rohrbrücken
und Behelfsbrücken.
Einschließlich Formstücken, Armaturen, Schiebern und
Anschlüssen für Pumpen. Leitung
nach Baufortschritt anpassen und nach Abschluss der
Wasserhaltung entfernen'
Entfernung 'bis 25 m'
Messeinrichtung nach Unterlagen des AG.
Pumpensumpf verfüllen.
Menge: 2,000 St

**01.07.0002 Einfache Pumpenanlage vorhalten**
StL-Nr. 211091059090
Einfache Pumpenanlage für offene Wasserhaltung einschließlich Pumpensumpf und Ableitung zum Vorfluter
betriebsbereit vorhalten.
Abgerechnet wird nach Kalendertagen.
Baugrube 'für Brückenbauwerk, wie vor beschrieben.'
Ableitung 'über Absetzanlage in Vorfluter / Ablaufleitung.
Ableiteinrichtung nach Wahl des AN.
Inkl. Betriebsstundenzähler vorhalten.
Inkl. Leitungen vorhalten.
Die Abrechnung erfolgt je Pumpenanlage'
Menge: 80,000 d

**01.07.0003 Einfache Pumpenanlage betreiben**
StL-Nr. 211091099900
Einfache Pumpenanlage für offene Wasserhaltung betreiben.
Abgerechnet wird nach Kalendertagen.
Baugrube 'für.Brückenbauwerk, wie vor beschrieben.'
Ableitung 'über Absetzanlage in Vorfluter / Ablaufleitung.
Ableiteinrichtung nach Wahl des AN.
Inkl. Betriebsstundenzähler vorhalten.
Inkl. Leitungen vorhalten.
Die Abrechnung erfolgt je Pumpenanlage'
Menge: 80,000 d

**01.07.0004 Mobile Absetzanlage aufstellen**
StL-Nr. 211099010099
Mobile Absetzanlage für Wasserhaltungsanlage nach
Unterlagen des AG aufstellen. Absetzanlage beseitigen. Ursprünglichen Zustand wieder herstellen.
Einschließlich Erd- und Gründungsarbeiten.
Fassungsvermögen Absetzanlage 'nach Wahl des AN,
ausgelegt auf die abzupumpende Wassermenge.
Mehrmaliges umsetzen nach betrieblichen
Erfordernissen bzw. neu ausrichten ist einzurechnen'
Menge: 1,000 St

**01.07.0005 Mobile Absetzanlage betreiben Abges.St. verwert**
StL-Nr. 2110990910
Mobile Absetzanlage nach Unterlagen des AG vorhalten
und betreiben.
Abgerechnet wird nach Kalendertagen.
Abgesetzte Stoffe nach Wahl des AN verwerten.
Menge: 55,000 d

**01.07.0006 Liegende Sickerschicht herstellen**
StL-Nr. 241102149999
Liegende Sickerschicht durch Aufbringen und Verdichten
von Filtermaterial herstellen. Sickerrohrleitungen werden gesondert vergütet. Abrechnung nach Raummaß
der Sickerschicht.
Art 'für Wasserhaltung in Baugrube und Sonstige Bauteile'
Sickerschicht 'zur Entwässerung der Baugrubensohle von
Schichtenwasser, Einbau nach Erfordernis, linienförmig
oder flächig.'
Filter '- Material: Schotter 11/22 mm'
Menge: 10,000 m3

*Hinweis: Wasserhaltung für Bachumleitung "Katzbach"*
HINWEIS ZUR AUSFÜHRUNG:

Das fließende Wasser vom "Katzbach" soll mit einer Verrohrung des Bachlaufes durch die Baustelle geleitet werden.

Vor und nach der Baugrube soll jeweils ein Fangedamm im Bachlauf eingebaut werden. Hier wird die Verrohung eingedichtet.
Die Rohrleitung soll in der Mitte vom neuen Bachlauf (Brückenachse) liegen, und unter der bestehenden Brücke verlegt werden.
Während der Abbrucharbeiten der alten Brücke muss die Leitung vor Beschädigung geschützt werden.
Im Zuge des Neubaus kann das Böschungspflaster für den neuen Bachlauf neben der Rohrleitung hergestellt, und die Anschlüsse zum bestehenden Bachbett gebaut werden.
Nun kann die Verrohrung ausgebaut werden, und der Bach fließt wieder frei durch das neue Bauwerk.
Im Anschluß soll das Bachbett unter der Brücke mit Findlingen und Sohlsubstrat gestaltet werden.

Im Anschluss kann die restliche Baugrubenverfüllung, Böschungsgestaltung, usw. ausgeführt werden.

**01.07.0007 Bachumleitung herstellen**
StL-Nr. 2110930199
Bachumleitung herstellen, vorhalten, unterhalten und
beseitigen.
Hydraulische und bautechnische Erfordernisse nach
Unterlagen des AG.
Einschließlich Erdarbeiten und erforderlicher Ab-
sperrdämme.
Umleitung 'des Katzbach während der Bauzeit in einer
Rohrleitung herstellen.
Aufrechterhaltung der Bachumleitung für die Dauer der
Bauzeit.
Rückbau nach Herstellung der Flächen- bzw.
Böschungsbefestigung unter der Brücke,
und Anschlussnereiche.
Verrohrung mit 1x Rohrleitung DN 1200 mm, lichter
Querschnitt, Länge = 18 - 20 m.
Rohrmaterial aus Stahl, oder nach Wahl des AN,
Erforderlicher Boden für Fangedämme, incl. Materialien
zur Abdichtung und Sicherung, wie z.B. Sandsäcke,
Steine, usw., ober- und unterstromig, liefern
und einbauen.
Boden und Materialien nach Abschluss der
Bachumleitung wieder
ausbauen und nach Wahl des AN entsorgen.
Die Stöße der Rohre sind wasserdicht auszuführen,
um zulaufendes Wasser in die Baugrube zu vermeiden.
Zusätzliche Umsetzvorgänge und damit einhergehende
Mehraufwendungen sind einzurechnen.

Einschl. Vorbereiten des Bachbettes zum Einbau
der Rohrleitung. Planum herrichten, unter Wasser,
ca. 20 - 30 cm tiefer als die bestehende Bachsohle.

Einbau der Rohrleitung exakt in der Bauwerksachse,
Mitte Rohr = Bauwerksachse,
incl. erforderliche Vermessungsarbeiten zum Einbau'
Menge: 1,000 Psch

**01.07.0008 Einfache Pumpenanlage einrichten FD 10-30 m3/h Höhe bis 5,0 m**
StL-Nr. 2110910192109900
Einfache Pumpenanlage für offene Wasserhaltung zum Trockenlegen und Freihalten der Baugrube von Wasser sowie
zum Ableiten des geförderten Wassers einrichten. Pumpensumpf nach Wahl des AN herstellen. Der Einsatz umfasst das betriebsbereite Aufbauen innerhalb einer Baugrube, das Abbauen sowie das Herstellen und Beseitigen
der Ableitung zum Vorfluter nach Unterlagen des AG.
Vorhalten und Betreiben werden gesondert vergütet.
Baugrube 'für Rohrleitung zur Bachumleitung,
zum Abpumpen des verbleibenden Bachwassers nach
dem Schließen der Fangedämme.
Hinweis:
Eine eventuell erforderliche Entwässerung des
Bachbereiches erfolgt mit der Wasserhaltung
für die Widerlager der Vorpositionen.'
Förderdurchfluss über 10 bis 30 m3/h.
Förderhöhe bis 5,00 m.
Ableitung 'in Ablaufleitung zur Absetzanlage
der Vorposition'
Entfernung '/ Leitungslänge = bis 25 m'
Menge: 1,000 St

**01.07.0009 Einfache Pumpenanlage vorhalten**
StL-Nr. 211091059090
Einfache Pumpenanlage für offene Wasserhaltung einschließlich Pumpensumpf und Ableitung zum Vorfluter
betriebsbereit vorhalten.
Abgerechnet wird nach Kalendertagen.
Baugrube 'für Rohrleitung zur Bachumleitung,
zum Abpumpen des verbleibenden Bachwassers nach
dem Schließen der Fangedämme.'
Ableitung 'über Ablaufleitung nach Wahl des AN.
Inkl. Betriebsstundenzähler vorhalten.
Inkl. Leitungen vorhalten.
Die Abrechnung erfolgt je Pumpenanlage'
Menge: 15,000 d

**01.07.0010 Einfache Pumpenanlage betreiben**
StL-Nr. 211091099900
Einfache Pumpenanlage für offene Wasserhaltung betreiben.
Abgerechnet wird nach Kalendertagen.
Baugrube 'für Rohrleitung zur Bachumleitung,
zum Abpumpen des verbleibenden Bachwassers nach
dem Schließen der Fangedämme.'
Ableitung 'über Ableiteinrichtung nach Wahl des AN.
Inkl. Betriebsstundenzähler vorhalten.
Inkl. Leitungen vorhalten.
Die Abrechnung erfolgt je Pumpenanlage'
Menge: 15,000 d

**01.07.0011 Schützen Rohrleitung Bachumleitung für Abbrucharbeiten**
Schützen der Rohrleitung zur Bachumleitung nach Wahl
des AN, z. B. durch Überschüttung, Abdeckung, Sonstiges.
Abdeckung herstellen, vorhalten für die erforderliche
Bauzeit, Material wieder entfernen und verwerten nach
Wahl des AN.
Bereich: Erforderlicher Bereich zum Abbruch der
bestehenden Brücke.
Menge: 1,000 Psch

*Hinweis: Umleitung Wassergraben in "Katzbach"*
HINWEIS ZUR AUSFÜHRUNG:

Aufgrund der zuvor beschriebenen Verrohrung des Bachlaufs im Katzbach muss der Zulauf des einmündenden Wassergrabens um ca. 4,00 m stromaufwärts verschoben werden.
Die Umleitung erfolgt über einen offenen Grabenverlauf.

**01.07.0012 Oberboden abtragen und lagern Oberb.i.förd.+lag**
StL-Nr. 259061010992
Oberboden ggf. einschließlich Vegetationsdecke
abtragen und lagern, ggf. mit laden und fördern.
Oberboden in regelmäßig geformten Mieten locker
aufsetzen. Ansaat und Mähen einer Decksaat werden
gesondert vergütet. Beschreibung des Homogenbereichs
nach Unterlagen des AG. Abgerechnet wird nach
Abtragsprofilen.
Neigung der Abtragsfläche 'divers.
Abtragsfläche bei Grabeneinmündung,
auf Böschungen, Gräben, Wiesenbereich usw.
Zur Vorbereitung der Bachumleitung und Anschluss
Fangedamm.'
Dicke 'bis 30 cm
Oberbodenarbeiten gemäß DIN 18320 ausführen.'
Oberboden abtragen, laden, fördern und innerhalb der
Baustelle lagern.
Menge: 15,000 m3

**01.07.0013 Oberboden des AG andecken Böschungen Boden i. aufnehm. Abrechng.Auftrag**
StL-Nr. 24106150919911
Gelagerten Oberboden des AG profilgerecht andecken. Ho-
mogenbereiche nach Unterlagen des AG.
Homogenbereich 'lt. Bodengutachten'
Andeckung auf Böschungen. Vorhandene Böschung vor Auftrag des Oberbodens aufrauen und mit Rillen versehen.
Einbau 'bei Grabeneinmündung,
auf Böschungen, Gräben, Wiesenbereich usw.
Zur Herstellung des Urzustandes der Grabeneinmündung.'
Dicke der Andeckung 'bis 30 cm, entsprechend der
Bestandsstärke.'
Oberboden innerhalb der Baustelle aufnehmen.
Abrechnung nach Auftragsprofilen.
Menge: 15,000 m3

**01.07.0014 Boden bzw. Fels lösen und einbauen Planum nicht ges. Abrechnung Abtrag**
StL-Nr. 2410620390900101
Boden bzw. Fels aus Abtragsbereichen profilgerecht
lösen und in den Auftragsbereichen profilgerecht einbauen und verdichten einschließlich ggf. erforderlicher
Wasserzugabe. Beschreibung der Homogenbereiche nach Un-
terlagen des AG. Die Herstellung von Mulden und Gräben
wird gesondert vergütet.
Homogenbereich 'nach Unterlagen der AG.
Erdabtrag bei Grabeneinmündung,
auf Böschungen, Gräben, Wiesenbereich usw.
Zur Herstellung der Grabenumlegung,
Aushub profilgerecht, Sohlenbreite = ca. 50 cm,
Böschungen 45°, Aushubtiefe bis ca. 70 cm.
lt. Angabe Bauleitung / Bodengutachter.'
Einbaustelle 'in bestehenden Graben, zur Auffüllung
des Grabenverlaufes aufgrund der Umleitung.
HINWEIS:
Nach dem Rückbau der vor genannten Grabenverrohrung
vom Katzbach, erfolgt der Bodenabtrag aus dem Bereich
des aufgefüllten Graben. Und der Einbau in den Querschnitt
der Grabenumleitung für die Baumaßnahme.
ABRECHNUNG:
-Aushubmenge 1* für Grabenumlegung
-Aushubmenge 1* für Grabenrückverlegung'
Das Herstellen des Planums wird nicht gesondert
vergütet.
Abrechnung nach Abtragsprofilen.
Menge: 15,000 m3

#### Bereich 01.08 Entwässerung für Ingenieurbauten

**01.08.0001 Dränschicht an Bauwerk herstellen Widerl./Flügelwd. Matte, RiZ Was 7**
StL-Nr. 2111110421
Dränschicht an erdberührten Flächen von Bauwerken nach
Unterlagen des AG herstellen. Abgerechnet wird die bedeckte Wandfläche.
Dränschicht für Widerlager und Flügelwand.
Dränschicht aus Dränmatte nach Richtzeichnung Was 7.
Menge: 48,000 m2

**01.08.0002 Tropftülle in vorhand. Überbau einb**
StL-Nr. 2111123499
Tropftülle mit Sickerschicht und Lochblechabdeckung in
vorhandenen Überbau nach Unterlagen des AG einbauen.
Bohrloch mittels Kernbohrung herstellen. Tropftülle mit
Zementmörtel mit Kunststoffzusatz (RM) und Haftbrücke
einbauen. Anfallendes Abbruchgut nach Wahl des AN verwerten.
Ausführung 'nach Richtzeichnung WAS 11,
einschl. herstellen einer Vertiefung zum Einbau der
Lochblech - Abdeckung, und erforderliche Aussparungen
in der Überbaukonstruktion.
Gesamtlänge Ablaufrohr = < 2,50 m, incl. 2* Knick bis 90°'
Menge: 1,000 St

#### Bereich 01.09 Schichten ohne Bindemittel

*Hinweis: Vorbemerkungen zu Schichten ohne Bindemittel*
1. Allgemeines
Die in der Leistungsbeschreibung angegebenen Breiten
sind die jeweiligen Sollbreiten einer Schicht.
Unterschreitungen dieser Breiten bei der Ausführung
um nicht mehr als 4 cm bei Einzelwerten bleiben
unberücksichtigt.
2. Nebenleistungen, Besondere Leistungen
Die nachfolgend aufgeführten Leistungen gehören zum
Leistungsumfang:
2.1 Die Herstellung in wechselnder Breite.
2.2 Der Wechsel der Querneigung der Bankette von 6 %
auf 12 % und umgekehrt im Bereich von Verwindungen.
2.3 Wenn das Herstellen von Einbauten, Borden etc.
im Leistungsumfang des AN enthalten ist, gehören alle
dadurch verursachten Erschwernisse zum Leistungsumfang.

**01.09.0001 Schicht ohne Bindemittel aufnehmen FSS Abrechng. Abtrag**
StL-Nr. 24112010299091
Schicht ohne Bindemittel aufnehmen
Schicht aus Baustoffgemisch für Frostschutzschichten.
Dicke 'von 30 - 40 cm'
Fläche 'von Fahrbahnbereichen im Bereich des
Baugrubenaushub, Zufahrten, usw.'
Baustoffgemisch 'lt. Unterlagen des AG,
laden, fördern und auf befestigter Lagerfläche für
Beprobung und Abholung des AG lagern.
Aushub in Mieten auflagern.
Transportweg einfach max. 1 km.
Mehraufwand und Mehrzeitbedarf infolge der
Umleitungsstrecke und Verkehrsverhältnisse ist zu
berücksichtigen und wird nicht gesondert vergütet.'
Abrechnung nach Abtragsprofilen.
Menge: 35,000 m3

**01.09.0002 Bankett abtragen Br.ü.0,50-1,00 m Mit Veg.decke**
StL-Nr. 24112045290299
Bankett abtragen ggf. einschließlich Vegetationsdecke.
Breite über 0,50 bis 1,00 m.
Dicke '10 - 15 cm, im Bereich Baugrubenaushub'
Ausbauen mit Vegetationsdecke.
Ausbaustoff 'laden, fördern und auf befestigter Lagerfläche für
Beprobung und Abholung des AG.
Aushub in Mieten auflagern.
Transportweg einfach max. .............. km.
Mehraufwand und Mehrzeitbedarf infolge der
Umleitungsstrecke und Verkehrsverhältnisse ist zu
berücksichtigen und wird nicht gesondert vergütet.
Abgerechnet wird nach Abtragsprofilen.'
Menge: 3,500 m3

**01.09.0003 Frostschutzschicht herstellen 0/45 DPr min. 100 v.H. Abrechng. Auftrag**
StL-Nr. 2411221090069191
Frostschutzschicht herstellen.
In Verkehrsflächen 'Fahrbahnbereiche, vor und nach Brücke,
sowie Anschlussbereichen,
auf Erdplanum einbauen und verdichten.'
Baustoffgemisch 0/45.
Umweltrelevante Anforderungen 'nach
Unterlagen des AG.'
Verdichtungsgrad DPr mindestens 100 v.H.
Einbaudicke 'ca. 40 cm gem Unterlagen des AG,
incl. Planum herstellen und verdichten,
Verformungsmodul EV2 min. 120 MPa, Verhältniswert
der Verformungsmoduln EV2/EV1 max. 2,2'
Abrechnung nach Auftragsprofilen.
Menge: 60,000 m3

**01.09.0004 Frostschutzschicht herstellen 0/45 DPr min. 100 v.H. Abrechng. Auftrag**
StL-Nr. 2411221090069191
Frostschutzschicht herstellen.
In Verkehrsflächen '- Nebenflächen, Bereiche unter
Pflasterflächen, Entwässerungsinnen, Treppen,
Böschungspflaster unter Brücke, Sonstige Bauteile,
auf Erdplanum einbauen und verdichten.'
Baustoffgemisch 0/45.
Umweltrelevante Anforderungen 'nach
Unterlagen des AG.'
Verdichtungsgrad DPr mindestens 100 v.H.
Einbaudicke '20-30 cm, gem Unterlagen des AG,
incl. Planum herstellen und verdichten,
Verformungsmodul EV2 min. 120 MPa, Verhältniswert
der Verformungsmoduln EV2/EV1 max. 2,2'
Abrechnung nach Auftragsprofilen.
Menge: 40,000 m3

**01.09.0005 Bankett profilgerecht herstellen Neben Fahrbahn URA+Einbaudoku Breite U.AG 12 tief+ 6 hoch Bündig EV2 mind. 100MPa**
StL-Nr. 2411270219111201
Bankett gemäß ZTV E-StB profilgerecht herstellen.
Neben Verkehrsfläche Fahrbahn.
Baustoff 'Baustoffgemisch für Schottertragschichten 0/32,
Baustoff liefern, Einbau einschichtig,
Einbau im Fahrbahnbereich der St. 2083.
Breite variiert, 50 - 150 cm.
Einbaudicke 18 bis 6 cm'
Umweltrelevante Anforderungen beim Einsatz von Baustoffgemischen einschließlich Einbaudokumentation nach
Unterlagen des AG. Einbaudokumentation übergeben.
Einbaubreite nach Unterlagen des AG.
Querneigung 12 v.H. am tiefliegenden und 6 v.H. am
hochliegenden Fahrbahnrand.
Einbau bündig mit Fahrbahnrand.
Verformungsmodul EV2 auf der Oberfläche mindestens
100 MPa.
Menge: 3,000 m3

#### Bereich 01.10 Asphaltbauweisen

*Hinweis: Vorbemerkungen zu Asphaltbauweisen*
1. Allgemeines
1.1 Die in der Leistungbeschreibung angegebenen
Breiten sind die jeweiligen oberen Sollbreiten einer
Schicht. Unterschreitungen dieser Breiten bei der Ausführung um nicht mehr als 4 cm bei Einzelwerten
bleiben unberücksichtigt.
1.2 Bei Vollsperrungen des Verkehrs bzw. Neubaustrecken ist die Decke in voller Breite mit einem
Fertiger bzw. mit mehreren gestaffelt fahrenden
Fertigern nahtlos einzubauen.
1.3 Wird im Fahrbahnbereich Handeinbau erforderlich
wie z.B. bei Bauwerksanschlüssen, Quernähten,
Aufweitungen, Einbauten und dgl., so gelten für diese
Flächen die gleichen Grenzwerte für die Unebenheit
wie bei maschinellem Einbau. Wird ausserhalb des
Fahrbahnbereiches Handeinbau erforderlich, so dürfen
für diese Flächen Unebenheiten in Längs- und
Querrichtung innerhalb einer 4 m langen Messstrecke
höchstens 10 mm betragen.
1.4 Bei gefrästen Flächen dürfen Unebenheiten nur mit
allmählichem Übergang auftreten. In Anlehnung an die
ZTV Asphalt-StB dürfen innerhalb einer 4 m langen
Messstrecke die Unebenheiten in Längs-
und Querrichtung nach dem letzten Fräsgang
folgende Werte nicht überschreiten:
-  10 mm bei Fräsflächen als Unterlage von Binder-
und Tragschichten sowie als Unterlage von Deckschichten der Belastungsklasse 1,8 bis 0,3.
-  6 mm bei Fräsflächen als Unterlage von Deckschichten und zum direkten Befahren als Verkehrsfläche.
Die Strukturtiefe darf 6 mm nicht überschreiten.
1.5 Pechhaltige Schichten dürfen nicht heiss gefräst
werden.
Das teer-/pechhaltige Material, das einer Entsorgung
nach Wahl des AN zuzuführen ist, darf nur einer
Verwertung/Beseitigung auf Deponie, einer
thermischen Behandlung oder einer thermischen
Verwertung zugeführt werden.
1.6 Entsorgung / Verwertung nach Wahl des AN bedeutet,
dass das Material auch in Eigentum des AN übergeht.
2. Nebenleistungen, Besondere Leistungen
Die nachfolgend aufgeführten Leistungen gehören zum
Leistungsumfang:
2.1 Erstellung und Vorlage eines Einbau-/Logistik-
konzepts nach Unterlagen des AG
2.2 Die Herstellung in wechselnder Breite.
2.3 Der Mehrverbrauch des Asphaltmischgutes beim
Einbau auf Fräsflächen durch die Strukturtiefe gehört
zum Leistungsumfang, wenn der Einbau mit Einbaudicke nach m2 abgerechnet wird.
2.4 Schutzmaßnahmen gegen mineralische Stäube
(TRGS 559) und potenziell asbesthaltige Stäube
(TRGS 517) gehören zum Leistungsumfang.
2.5 Beim Feinfräsen ist ein einwandfreier Wasserabfluss der gefrästen Fläche zu gewährleisten.
2.6 Tagesanschlüsse, soweit sie nicht vom AG zu
vertreten sind.
2.7 Wenn das Herstellen von Einbauten, Borden etc.
im Leistungsumfang des AN enthalten ist, gehören alle
dadurch verursachten Erschwernisse zum Leistungsumfang.
2.8 Die erforderliche Grobreinigung von Fräsflächen
gehört zum Leistungsumfang.
3. Abrechnung
3.1 Wenn einzelvertraglich ein Abzug bei Unterschreitung des Einbaugewichtes bzw. der Einbaudicke,
sowohl der Decke als auch der Decke und der Asphalttragschicht zusammen vereinbart wird, gilt folgendes:
Der Abzugsbetrag wird für jede Schicht gesondert
berechnet. Die so berechneten Abzugsbeträge der
einzelnen Schichten werden addiert.
3.2 Wenn sich die Frästiefe auf Anordnung des AG
ändert, dann werden die Einheitspreise für die Fräspositionen und den Mischguteinbau der direkt darüber
liegenden Schicht linear angepasst.
3.3 Wenn in einer Position die Mengenangabe in kg/m2 im
Mittel erfolgt, ist diese Angabe die Grundlage für die
Ermittlung der Mehr- oder Mindermengen.
3.4 entfällt

**01.10.0001 Asphalt fräsen**
StL-Nr. 2311300599909990
Asphalt fräsen und Fräsgut aufnehmen. Anschlusskante
geradlinig auf Frästiefe herstellen. Der Schnittlinienabstand darf maximal 15 mm betragen.
Asphalt '- Deckschicht 4 cm stark und Aspahlt -
Zwischenschicht 3 cm stark.'
Asphaltschicht 'aus Asphaltbeton'
Frästiefe '= 6 - 7 cm Gesamtstärke aller Schichten'
Fläche 'im Bereich der Brücke, zwischen den Gehwegkappen, auf Überbau der Brücke (über Schutzschicht),
im Fahrbahnbereich der Gemeindestraße,
Das ggf. mehrmalige Anliefern der Fräse wird
nicht gesondert vergütet.'
Breite '= 3,00 - 4,00 m'
Fräsasphalt 'Verwertungsklasse A,
ohne Verunreinigungen,
lt. Anlagen zur Asphaltbeprobung.
Material laden, fördern und auf befestigter Lagerfläche für
Beprobung und Entsorgung durch AN lagern.
Material gesondert in Mieten auflagern, und mit Folie
abdecken, gemäß Vorschriften.
Transportweg einfach max. bis 0,5 km,
auf Lagerfläche Baustelleneinrichtung.
Mehraufwand und Mehrzeitbedarf infolge der
Umleitungsstrecke und Verkehrsverhältnisse ist zu
berücksichtigen und wird nicht gesondert vergütet.'
Menge: 35,000 m2

**01.10.0002 Asphalt fräsen**
StL-Nr. 2311300599909990
Asphalt fräsen und Fräsgut aufnehmen. Anschlusskante
geradlinig auf Frästiefe herstellen. Der Schnittlinienabstand darf maximal 15 mm betragen.
Asphalt '- Deckschicht, ca. 4,5 cm stark.'
Asphaltschicht 'aus Asphaltbeton'
Frästiefe '= 4 - 5 cm Gesamtstärke'
Fläche 'vor und nach der Brücke, ab Ende Überbau,
im Fahrbahnbereich der Gemeindestraße,
im Bereich vom Baugrubenaushub, incl. Erschwernisse
im Flügelbereich bei den Gehwegkappen.
Das ggf. mehrmalige Anliefern der Fräse wird
nicht gesondert vergütet.'
Breite '= 3,00 - 4,00 m'
Fräsasphalt 'Verwertungsklasse A,
ohne Verunreinigungen,
lt. Anlagen zur Asphaltbeprobung.
Material laden, fördern und auf befestigter Lagerfläche für
Beprobung und Entsorgung durch AN lagern.
Material gesondert in Mieten auflagern, und mit Folie
abdecken, gemäß Vorschriften.
Transportweg einfach max. bis 0,5 km,
auf Lagerfläche Baustelleneinrichtung.
Mehraufwand und Mehrzeitbedarf infolge der
Umleitungsstrecke und Verkehrsverhältnisse ist zu
berücksichtigen und wird nicht gesondert vergütet.'
Menge: 70,000 m2

**01.10.0003 Asphaltbefestigung aufnehmen**
StL-Nr. 2311302890999999
Asphaltbefestigung aufbrechen und aufnehmen.
Fläche '- Asphalt - Tragschicht im Fahrbahnbereich.'
Dicke der Asphaltbefestigung '= 10 - 12 cm,
Breite Fahrbahn = 3,00 - 4,00 m'
Dicke der gebundenen Befestigung '10 - 12 cm'
Gesamtaufbruchtiefe 'vor und nach der Brücke,
ab Ende Überbau,
im Fahrbahnbereich der Gemeindestraße,
im Bereich vom Baugrubenaushub, incl. Erschwernisse
im Flügelbereich bei den Gehwegkappen.'
Aufbruchstücke 'zerkleinern, Kantenlänge bis 25 cm'
Aufbruchgut 'Verwertungsklasse B,
pechhaltiger Straßenaufbruch,
lt. Anlagen zur Asphaltbeprobung.
Material laden, fördern und auf befestigter Lagerfläche für
Beprobung und Abholung durch AN lagern.
Material gesondert in Mieten auflagern, und mit Folie
abdecken, gemäß Vorschriften.
Transportweg einfach max. 0,5 km
auf Lagerfläche Baustelleneinrichtung.
Mehraufwand und Mehrzeitbedarf infolge der
Umleitungsstrecke und Verkehrsverhältnisse ist zu
berücksichtigen und wird nicht gesondert vergütet.'
Menge: 70,000 m2

**01.10.0004 Schnelltest pechhaltiger Straßenaufbruch**
Durchführung eines Schnelltests zur Identifizierung von pechhaltigem Straßenaufbruch.

Verfahren:
Lackansprühverfahren mit anschließender Fluoreszenz unter UV-Licht.

Test schriftlich dokumentieren
und der örtlichen Bauüberwachung vorlegen.
Menge: 2,000 St

**01.10.0005 Asphaltbefestigung trennen schneiden**
StL-Nr. 231130389109
Asphaltbefestigung geradlinig trennen.
Bereich 'Anschlussbereiche längs und quer zur
Fahrbahnachse senkrecht,
in Einzellängen / Kurzlängen nach Erfordernis.'
Trennen durch Schneiden.
Dicke der Asphaltbefestigung 'bis 16 cm'
Menge: 10,000 m

**01.10.0006 Asphalttragsch. aus AC 32 T N herst Bk1,8-Bk0,3 Dicke 14 cm Bitumen 70/100**
StL-Nr. 23113138121009
Asphalttragschicht aus Asphalttragschichtmischgut
AC 32 T N herstellen. Anlieferung des Asphaltmischguts
in thermoisolierten Transportbehältern.
In Verkehrsflächen der Belastungsklassen Bk1,8 bis
Bk0,3.
Einbaudicke = 14 cm.
Bindemittel = 70/100.
Einbau 'im Fahrbahnbereich der Gemeindestraße,
im Bereich vom Baugrubenaushub, incl. Erschwernisse
im Flügelbereich bei den Gehwegkappen,
und Verkehrsnebenflächen,
einschl. Streifen und Zwickel, sowie Anschluß
an den Bestand.'
Menge: 115,000 m2

**01.10.0007 Bitumenemulsion aufsprühen Bk1,8-Bk0,3 Asphalt frisch manuell C40B5-S Menge 300 g/m2 vor A.deckschicht**
StL-Nr. 23113063212233
Bitumenemulsion zur Herstellung des Schichtenverbundes
aufsprühen.
Auf Verkehrsflächen der Belastungsklassen Bk1,8 bis
Bk0,3.
Unterlage = Asphaltbefestigung, frisch.
Ausführung in Teilflächen manuell.
Bindemittel = C40B5-S.
Bindemittelmenge = 300 g/m2.
Vor Einbau Asphaltdeckschicht.
Menge: 115,000 m2

**01.10.0008 Asphaltdecksch. aus AC 11 D S herst Bk10 Dicke 4 cm Bitumen 50/70**
StL-Nr. 2311331811200009
Asphaltdeckschicht aus Asphaltbeton für Asphaltdeckschichten AC 11 D S herstellen. Anlieferung des
Asphaltmischguts in thermoisolierten
Transportbehältern.
In Verkehrsflächen der Belastungsklasse Bk10.
Einbaudicke = 4 cm.
Bindemittel = 50/70.
Einbau 'im Fahrbahnbereich der Gemeindestraße,
im Bereich vom Baugrubenaushub, incl. Erschwernisse
im Flügelbereich bei den Gehwegkappen,
und Verkehrsnebenflächen,
einschl. Streifen und Zwickel, sowie Anschluß
an den Bestand.'
Menge: 115,000 m2

**01.10.0009 Asphaltdecksch. aus AC 11 D S herst Bk10 Dicke 4 cm Bitumen 50/70**
StL-Nr. 2311331811200009
Asphaltdeckschicht aus Asphaltbeton für Asphaltdeckschichten AC 11 D S herstellen. Anlieferung des
Asphaltmischguts in thermoisolierten
Transportbehältern.
In Verkehrsflächen der Belastungsklasse Bk10.
Einbaudicke = 4 cm.
Bindemittel = 50/70.
Einbau 'im Fahrbahnbereich der Gemeindestraße,
im Bereich Überbau Brücke, incl. Erschwernisse
zwischen den Gehwegkappen.'
Menge: 56,000 m2

**01.10.0010 Anschl. a. Fuge m. B-fugenb. herst. Anschl. ADS Anschl.längs+quer Schichtd. 4 cm Breite 10 mm**
StL-Nr. 23113917135901
Anschluss als Fuge an bestehende Asphaltschicht oder
Bauteil in der Dicke der Asphaltschicht mit Bitumenfugenband einschließlich zugehörigem und zuvor aufgetragenem Voranstrichmittel herstellen.
Anschluss an Asphaltdeckschicht.
Längs- und Querfuge.
Dicke der Asphaltschicht = 4 cm.
Einzellängen 'zum Anschluss an den Bestand.'
Breite des Bitumenfugenbandes = 10 mm.
Menge: 10,000 m

**01.10.0011 Abstumpfungsmaßnahme durchführen bit.LFK 1/3 Gestein wie Decke Menge 1 kg/m2**
StL-Nr. 231139523110
Abstumpfungsmaßnahme zur Erhöhung der Anfangsgriffigkeit durch gleichmäßiges Aufbringen und Einwalzen von
Abstreukörnung durchführen. Nicht gebundene Abstreukörnung aufnehmen und nach Wahl des AN verwerten.
Abstreukörnung = leicht bituminierte Lieferkörnung 1/3.
Aus Gestein wie grobe Gesteinskörnung in Asphaltdeckschicht.
Abstreumenge = 1 kg/m2.
Menge: 171,000 m2

**01.10.0012 Verkehrsfläche kehren Walzasphalt VSM durchführen**
StL-Nr. 2311397721
Verkehrsfläche mit einer selbstaufnehmenden Kehrmaschine nach Verkehrsfreigabe unverzüglich nach Aufforderung
durch den AG kehren. Kehrgut aufnehmen und nach Wahl
des AN verwerten.
Verkehrsfläche = Fahrbahndeckschicht aus Walzasphalt.
Erforderliche Verkehrssicherungsmaßnahmen durchführen.
Menge: 171,000 m2

**01.10.0013 Streifen/Rinne aus MA herst. Rinne 30 cm, BW MA 8 S Bit.30/45+2NA+vvZ Handeinbau**
StL-Nr. 2311367295260001
Streifen bzw. Rinne aus Gussasphalt herstellen.
In Verkehrsflächen 'auf Brücke neben Schrammbord
als Rinne auf Bauwerk mit Gegenkeil.
Deckschichtdicke 4cm.
Die Oberfläche nach Verfahren C bearbeiten.
Die Unebenheit beträgt in Fließrichtung
innerhalb einer 4m langen Messstrecke max. 3mm.'
Einbau in Rinne auf Bauwerk, Breite 30 cm.
Mischgut = Gussasphalt MA 8 S
Bindemittel = 30/45 und 2 M.-v.H. Naturasphalt mit viskositätsveränderndem Zusatz bzw. einem entsprechend
viskositätsveränderten Bindemittel 30/45.
Einbau von Hand.
Menge: 10,000 m

**01.10.0014 Streifen/Rinne aus MA herst. Rinne 30 cm MA 8 S Bit.30/45+2NA+vvZ Handeinbau**
StL-Nr. 2311367293260001
Streifen bzw. Rinne aus Gussasphalt herstellen.
In Verkehrsflächen 'im Fahrbahnbereich, vor und hinter Brücke.
Ausführung gemäß Bauwerksplan des AG,
als Rinne vor Bauwerk mit Gegenkeil auf Asphalttragschicht.
Deckschichtdicke 4cm.
Die Oberfläche nach Verfahren C bearbeiten.
Die Unebenheit beträgt in Fließrichtung
innerhalb einer 4m langen Messstrecke max. 3mm.
Bauablaufbedingte mehrmalige Baustelleineinrichtung der
Gussasphaltkolonne ist in der BE-Position zu
berücksichtigen.'
Einbau in Rinne, Breite 30 cm.
Mischgut = Gussasphalt MA 8 S
Bindemittel = 30/45 und 2 M.-v.H. Naturasphalt mit viskositätsveränderndem Zusatz bzw. einem entsprechend
viskositätsveränderten Bindemittel 30/45.
Einbau von Hand.
Menge: 12,500 m

**01.10.0015 Anschluss a. Fuge m. Fugenm. herst. Fugenmasse N2**
StL-Nr. 2311391299999901
Anschluss als Fuge mit Fugenmasse herstellen.
Fuge 'zwischen Gussasphaltrinne und Schrammbord.'
In 'der Deckschicht.'
Fugenspalttiefe 'mind. 40 mm.'
Fugenspaltbreite 'mind. 20 mm.'
Fugenspalt verfüllen 'in einer Lage.'
Mit heiß verarbeitbarer Fugenmasse Typ N2, einschließlich zugehörigem und zuvor aufgetragenem Voranstrichmittel.
Menge: 10,000 m

**01.10.0016 Anschluss a. Fuge m. Fugenm. herst. Fugenmasse N2**
StL-Nr. 2311391299999901
Anschluss als Fuge mit Fugenmasse herstellen.
Fuge 'zwischen Deckschicht und Schrammbord.'
In 'der Deckschicht.'
Fugenspalttiefe 'mind. 40 mm.'
Fugenspaltbreite 'mind. 20 mm.'
Fugenspalt verfüllen 'in einer Lage.'
Mit heiß verarbeitbarer Fugenmasse Typ N2, einschließlich zugehörigem und zuvor aufgetragenem Voranstrichmittel.
Menge: 10,000 m

**01.10.0017 Anschluss a. Fuge m. Fugenm. herst. Fugenmasse N2**
StL-Nr. 2311391299999901
Anschluss als Fuge mit Fugenmasse herstellen.
Fuge 'zwischen Deckschicht und Gussasphaltrinne.'
In 'der Deckschicht.'
Fugenspalttiefe 'mind. 40 mm.'
Fugenspaltbreite 'mind. 20 mm.'
Fugenspalt verfüllen 'in einer Lage.'
Mit heiß verarbeitbarer Fugenmasse Typ N2, einschließlich zugehörigem und zuvor aufgetragenem Voranstrichmittel.
Menge: 10,000 m

**01.10.0018 Naht oder Anschluss zur Fuge aufw. Längs-/Queranschl schneiden**
StL-Nr. 23113937499901
Naht oder Anschluss ohne Fugenspalt in Asphaltdeckschicht zur Fuge aufweiten und säubern. Anfallende Ausbaustoffe nach Wahl des AN verwerten.
Längs- und Queranschluss.
Einzellängen 'bis 6,50m.
Fuge über Abschlussprofil der Brücke.'
Fugenspalttiefe '30 mm.'
Fugenspaltbreite '15 mm.'
Aufweiten durch Schneiden.
Menge: 13,000 m

**01.10.0019 Fugenfüllung herstellen Längs-/Querfuge Deckschicht Fugenmasse N2**
StL-Nr. 2311394231999001
Fugenfüllung herstellen.
Längs- und Querfuge.
In der Asphaltdeckschicht.
Einzellängen 'bis 6,50 m.
Fuge über Abschlussprofil Brücke.'
Fugenspalttiefe '30 mm.'
Fugenspaltbreite '15 mm.'
Mit heiß verarbeitbarer Fugenmasse Typ N2, einschließlich zugehörigem und zuvor aufgetragenem Voranstrichmittel.
Menge: 13,000 m

**01.10.0020 Materialprobe entn. und übergeben**
StL-Nr. 1910173299
Materialprobe nach Unterlagen des AG entnehmen und im
Baubereich dem AG übergeben.
Abmessungen 'Mithilfe bei der Entnahme von Proben für
Kontrollprüfungen.
einschl. Beschriften und Verpacken sowie Bereitstellung
von Probekbeln mit Deckel.
Die Beschriftung der Probeeimer hat wie folgt zu
erfolgen:
-Probenummer
-Entnahmeort
-Datum
-Mischwerk
-Mischgutart
-Mischguttemperatur'
Material 'Asphaltmischgut, Bindemittel, usw.'
Menge: 2,000 St

#### Bereich 01.11 Pflaster, Plattenbeläge, Einfassungen

*Hinweis: Vorbemerkungen für Sicherungsbauweisen*
1. Allgemeines
1.1 Zementmörtel  muss den Anforderungen der
DIN 1045-2 Ziffer 5.3.8 entsprechen.
Bei Verwendung des Mörtels als Verbindung von Betonfertigteilen mit Falz darf das Größtkorn der Gesteinskörnung 1 mm - im übrigen höchstens 4 mm - betragen.
Die Fugenverbindungsflächen sind vor dem
Aufbringen des Mörtels anzufeuchten.
Die Fugenfüllung ist an den Sichtseiten glatt zu
streichen.
1.2 Für Pflasterbauweisen auf hydraulisch gebundener
Bettung mit hydr. gebundener Fugenverfüllung gilt
für die Pflastersteine die TL Pflaster.
1.3 Alle Naturwerksteine müssen aus verwitterungsbeständigem Material bestehen. Alle Naturwerksteine müssen auf Tonzwischenlagen, Anwitterung und Rosten geprüft werden. Naturwerksteine aus Basalt sind zusätzich nach DIN 52106 auf Sonnenbrand zu prüfen.
1.4 Der Widerstand gegen Frost-Tausalz-Beanspruchung
ist nach DIN EN 1367-6 zu bestimmen.
1.5 Als Befüllmaterialien für die Sichtflächen von
Gabionen sind Festgestein bzw. gebrochener oder
ungebrochener Kies zu verwenden.
Als Befüllmaterialien für das Restvolumen
von Gabionen sind
- Festgestein bzw. gebrochener oder ungebrochener
Kies oder
- sortenreine Recycling-Baustoffe, die jeweils nur
aus der Stoffgruppe Beton (einschließlich
Betonprodukte), aufbereitetem Gleisschotter
oder gebrauchtem natürlichen Gesteinsmaterial
bestehen,
zu verwenden.
2. Nebenleistungen, Besondere Leistungen
Die nachfolgend aufgeführten Leistungen gehören zum
Leistungsumfang:
2.1 Das Zuarbeiten oder Schneiden von Betonformsteinen
für Sohlbefestigungen.
3. Abrechnung
3.1 Bei Rinnen und Mulden wird nach der längsten
Kante abgerechnet.

*Hinweis: Vorbemerkungen zu Pflasterdecken, Plattenbeläge, Einfassungen*
1. Allgemeines
1.1 Zementmörtel  muss den Anforderungen der
DIN 1045-2 Ziffer 5.3.8 entsprechen.
Bei Verwendung des Mörtels als Verbindung von Betonfertigteilen mit Falz darf das Größtkorn der Gesteinskörnung 1 mm - im übrigen höchstens 4 mm - betragen.
Die Fugenverbindungsflächen sind vor dem Aufbringen
des Mörtels anzufeuchten. Die Fugenfüllung ist an
den Sichtseiten glatt zu streichen.
1.2 Für Pflasterdecken auf hydraulisch gebundener
Bettung mit hydraulisch gebundener Fugenfüllung gilt
für die Pflastersteine die TL Pflaster.
1.3 Alle Naturwerksteine müssen aus verwitterungsbeständigem Material bestehen. Alle Naturwerksteine
müssen auf Tonzwischenlagen, Anwitterung und Rosten
geprüft werden. Naturwerksteine aus Basalt sind zusätzlich nach DIN 52106 auf Sonnenbrand zu prüfen.
1.4 Bei Positionen, in denen Granit gefordert wird,
gilt Granodiorit als gleichwertig.
1.5 Bei Borden aus Naturstein der Form A sowie der
Form B, Größe 6 müssen alle sichtbaren Flächen und
die Stoßflächen gestockt oder sandgestrahlt sein.
Die Rückflächen müssen aufgeraut sein. Bei Borden aus
Naturstein der Form A müssen die oberen 100 mm
ebenflächig und rechtwinkling abgearbeitet sein. Diese
Anforderung gilt auch für Naturstein der Form B, wenn
an der Rückseite Pflaster angeschlossen wird.
1.6 Bordsteine aus Naturstein auf Brücken und
anderen Ingenieurbauwerken:
Bordsteine aus Naturstein müssen aus feinkörnigem,
gleichfarbigem Material mit hohem Verwitterungswiderstand hergestellt sein. Das Steinmaterial darf keine
Adern, Risse, Brüche, Blätterungen,schiefrige Ab-
sonderungen und dergleichen aufweisen. Es muss aus
festen nicht verwitterten Lagen stammen und darf
keine schädlichen Einsprengungen enthalten.
Die Formen und Größen der Granitbordsteine auf
Brücken und anderen Ingenieurbauwerken entsprechen
DIN 482, Form A, jedoch im Sondermaß.
Für die Ausführung der Bordsteinflächen
wird festgelegt:
- Vorderflächen auf gesamte Höhe gestockt
oder sandgestrahlt.
- Obere Flächen gestockt oder sandgestrahlt.
- Stoßflächen grob bearbeitet
- Rückflächen i. d. Regel bruchrau.
Die Länge eines Einzelsteines muss in der Geraden
mindestens 1,0 m betragen. Bei Kurven mit Radius
größer 25 m können Einzelsteine mit einer Länge von
mind. 0,80 m verwendet werden. Bei Kurven mit
Radien bis 25 m sind Radiensteine zu verwenden.
1.7 Pflastersteine aus Naturstein in Streifen, Rinnen
und Mulden müssen die Anforderungen der
DIN EN 1342 für die Bauklasse III erfüllen.
1.8 In Rinnen und Mulden darf die Unebenheit der
Oberfläche innerhalb einer 4 m langen Messstrecke
nicht größer als 1 cm sein. Das gilt auch bei
Verwendung von Natursteinen.
1.9 Werden Streifen gleichzeitig als Randeinfassung
verwendet, muss die Rückenstütze wie bei Einfassungen
und Entwässerungsrinnen gemäß DIN 18318,
Abschnitt 3.8 hergestellt werden.
1.10 Wenn hinter Borden und Rinnen keine Flächen
befestigung vorhanden ist, ist die Rückenstütze
nach DIN 18318 auszuführen, sofern in den Unterlagen
des AG nichts anderes enthalten ist.
2. Nebenleistungen, Besondere Leistungen
Die nachfolgend aufgeführten Leistungen gehören
zum Leistungsumfang:
2.1 Das Zuarbeiten oder Schneiden von Bord- und
Einfassungssteinen aus Naturstein oder Beton zum
Längenausgleich, soweit es nicht durch Einbauten
o.ä. verursacht wird.
2.2 Das Zuarbeiten oder Schneiden von Natur-,
Beton- und Betonformsteinen in Zeilen und Rinnen.
2.3 Das Versetzen von geraden Bord- oder Einfassungssteinen im Bogen mit Radius größer 12 m.
2.4 Das Herstellen von Baugruben für Borde, Streifen
und Rinnen, wenn die Tragschicht ohne Bindemittel im
gleichen Bauvertrag beauftragt wird.
3. Abrechnung
3.1 Bei Zeilen, Rinnen und Mulden vor Bordsteinen und
dgl. wird nach der Länge der Bordsteine abgerechnet.
Ansonsten wird nach der längsten Kante abgerechnet.

**01.11.0001 Ufer- und Sohlbefestigung rückbauen Uferbelag über Wasser Naturstein innerhalb fördern**
StL-Nr. 21107554111902
Ufer- und Sohlbefestigung rückbauen.
Rückbauen von Uferbelag.
Lage über Wasser.
Befestigung = Naturstein.
Dicke der Befestigung 'bis ca. 70 cm,
Findlinge in Böschung, bei Flügel,
Abrechnung nach Ansichtsfläche vor dem Ausbau'
Ausgebaute Stoffe innerhalb der Baustelle fördern und
lagern.
Menge: 5,000 m2

**01.11.0002 Ufer- und Sohlbefestigung rückbauen Uferbelag unter Wasser Naturstein innerhalb fördern**
StL-Nr. 21107554131902
Ufer- und Sohlbefestigung rückbauen.
Rückbauen von Uferbelag.
Lage unter Wasser.
Befestigung = Naturstein.
Dicke der Befestigung 'bis ca. 35 cm,
Findlinge in Böschung Bach,
Abrechnung nach Ansichtsfläche vor dem Ausbau...'
Ausgebaute Stoffe innerhalb der Baustelle fördern und
lagern.
Menge: 3,000 m2

**01.11.0003 Ufer- und Sohlbefestigung rückbauen Ufer-/Sohlbelag z.T. unter Wasser innerhalb fördern**
StL-Nr. 21107554329902
Ufer- und Sohlbefestigung rückbauen.
Rückbauen von Ufer- und Sohlbelag.
Lage teilweise unter Wasser.
Befestigung ': Trittstufen aus Naturstein
am Bachufer,
Ausgebildet als Treppe,
Stufenlänge = ca. 1,10 m,'
Dicke der Befestigung 'bis ca. 25 cm,
Abrechnung nach Ansichtsfläche in der Draufsicht,
vor dem Ausbau.'
Ausgebaute Stoffe innerhalb der Baustelle fördern und
lagern.
Menge: 3,000 m2

**01.11.0004 Bordstein aus Naturstein setzen NBSt. Unterl. AG gerader Stein**
StL-Nr. 2311531611991099
Bordstein aus Naturstein mit gleichmäßiger Färbung setzen. Breite der Rückenstütze mind. 15 cm.
Naturstein für Bauwerke nach Unterlagen des AG.
Bordstein 'aus Granitbordsteinen Form A, Sondermaß,
gerade mit Anlauf nach RiZ-ING Kap 12 herstellen.
Größe b*h = 180/200 mm.'
Fuge 'mit PCC-Mörtel schließen.
Länge der Einzelsteine zwischen 80 und 150 cm.
Bauteil(e): Brückenüberbau und Flügel im
Kappenbereich, beidseitig längs.
Liefern und herstellen einer Haftbrücke aus
dickflüssigem Zementleim auf den Beton
zugewandten Flächen ist miteinzurechnen.'
Gerader Stein.
Fundamentbeton 'aus wasserdurchlässigem
Reaktionsharzbeton herstellen.
Verstärkungsstreifen wird gesondert vergütet.
Schlupffreie Verankerung gem. RIZ Kap 12
mit dem Kappenbeton
durch in den Stein rückseitig mindestens 10 cm
eingebohrte und mit Epoxidharz vergossene
Gewindestange M 14 x 500 aus nichtrostendem
Stahl, Werkstoff-Nr. 1.4571, Abstand 50cm,
Randabstand 15cm.'
Menge: 32,000 m

**01.11.0005 Bordstein trennen BSt.nassschneiden**
StL-Nr. 231153269199
Bordstein auf Passmaß trennen.
Bordstein 'aus Naturstein,
Größen bis Höhe= 250mm und Breite=  200mm'
Bordstein trennen durch Nassschneiden.
Bordstein 'für Anpassung auf Länge und für
Anpassung an erforderliche Abmessungen
an bauliche Umstände'
Menge: 4,000 St

**01.11.0006 Bordstein aus Naturstein setzen NBSt. Unterl. AG gerader Stein**
StL-Nr. 2311531611991099
Bordstein aus Naturstein mit gleichmäßiger Färbung setzen. Breite der Rückenstütze mind. 15 cm.
Naturstein für Bauwerke nach Unterlagen des AG.
Bordstein 'aus Granitbordsteinen Form A2,
gerade mit Anlauf nach RiZ-ING Kap 12 herstellen.
Größe b * h = 150/180 * 250 mm,
Absenkung von Bordhöhe 20 cm auf 0 cm.
Absenklänge vor und nach dem Bauwerk
nach Angaben des AG'
Fuge 'mit PCC-Mörtel schließen.
Länge der Einzelsteine zwischen 80 und 150 cm.
Bauteil(e): Bordabsenkung vor und nach Gehwegkappe.'
Gerader Stein.
Fundamentbeton 'aus Frischbeton C 25/30,
Expositionsklasse XF1, Rückenstütze in Schalung und
2 Arbeitsgängen herstellen.
Rückenstütze mit einer Breite von 15 cm hochziehen.
Oberkante nach Dicke der angrenzenden
Flächenbefestigung.'
Menge: 12,500 m

**01.11.0007 Bordstein aus Naturstein setzen Granit Fuge Typ A gerader Stein**
StL-Nr. 2311531699111099
Bordstein aus Naturstein mit gleichmäßiger Färbung setzen. Breite der Rückenstütze mind. 15 cm.
Naturstein 'aus Granit, grau, Sichtflächen gesägt / gestockt,
Format: b/h = 10 /25, Länge = 100 cm.
Als Einfassung der Pflasterflächen am Flügelende,
lt. Unterlage des AG, incl. erforderliche Trennschnitte
für Rechtwinkelige- und Gehrungsschnitte.'
Bordstein aus Granit.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Gerader Stein.
Fundamentbeton 'aus Frischbeton C 25/30,
Expositionsklasse XF1, Rückenstütze in Schalung und
2 Arbeitsgängen herstellen.
Rückenstütze mit einer Breite von 15 cm hochziehen.
Oberkante nach Dicke der angrenzenden
Flächenbefestigung..'
Menge: 20,000 m

**01.11.0008 Pflasterd. gebBw Kleinpfl.st. herst Granit Bett.mörtel 0/4 Haftvermittler AN Fuge Typ A Reihenverband**
StL-Nr. 2311515290911213
Pflasterdecke in gebundener Bauweise mit Kleinpflastersteinen aus Naturstein herstellen. Bearbeitung der O-
berfläche der Kleinpflastersteine nach Unterlagen des
AG.
Haftzugfestigkeit zwischen Pflasterstein und Bettung
sowie zwischen Pflasterstein und Fugenfüllung, im fertigen Zustand mind. 0,6 MPa im Einzelwert.
In Flächen '/ Einzelflächen für Pflasterflächen am
Flügelende, lt. Unterlage des AG, Sonstige Flächen.'
Format für Rastermaß 'ca. 8/12 cm, Stärke = ca. 8 cm,
Kleinpflaster, Oberfläche gesägt + geflammt,
Seitenflächen gespalten / gesägt,
Stärke der Bettung = 10-15 cm,'
Pflasterstein aus Granit.
Bettungsmörtel 0/4. Wasserdurchlässigkeit größer 5 * 10
exp -5 m/s. Druckfestigkeit mind. 30 MPa im Mittel und
mind. 25 MPa im Einzelwert. Biegezugfestigkeit mind. 5
MPa im Mittel und mind. 4 MPa im Einzelwert.
Haftzugfestigkeit mind. 1,5 MPa im Mittel und mind. 1,2
MPa im Einzelwert.
Abfall der Druckfestigkeit nach Frosttauwechselversuch
im Mittel max. 10 v.H., im Einzelwert max. 20 v.H.
Haftvermittler nach Wahl des AN einbauen.
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Verlegen im Läufer- oder Reihenverband ohne Kreuzfugen.
Menge: 12,000 m2

**01.11.0009 Pflastersteine zuarbeiten Dicke ü. 10-14 cm**
StL-Nr. 231151959903
Pflastersteine auf Passmaß trennen und Pflastersteine
an Kanten und Einfassungen oder an Aussparungen und
Einbauten über 1,00 m2 Einzelgröße zuarbeiten, nassschneiden oder behauen.
Das Zuarbeiten, Nassschneiden oder Behauen der Pflastersteine an Aussparungen und Einbauten bis zu 1,00 m2
Einzelgröße wird gesondert vergütet.
Pflastersteine 'schneiden.'
Art 'Kleinsteinpflaster aus Granit.'
Dicke über 10 bis 14 cm.
Menge: 10,000 m

**01.11.0010 Mulde als Raubettmulde befestigen Steinhöhe 20 cm in Beton**
StL-Nr. 2411011999110000
Mulde als Raubettmulde durch Einbau witterungsbeständiger Bruchsteine befestigen einschließlich Erdarbeiten.
Muldenbreite '= 70 cm'
Sohlgefälle 'gemäß Unterlagen des AG.
Raubettmulde bei Brücke - Bordsteinabsenkung,
Verlauf in Böschungsbereichen und entlang
Böschungsfuß, incl. Richtungsänderungen,
als Auslauf der Straßenentwässerung.
Steinmaterial: Granit, grau'
Mittlere Steinhöhe h = 20 cm.
Steinsatz in Beton C 20/25, Bettungsdicke = h/2 + 10
cm. Splitt in Steinsatz einstreuen. Fugen mit Pflasterfugenmörtel Typ A verschließen.
Menge: 20,000 m

**01.11.0011 Bewegungsfuge in Borden herstellen verf. Pflasterfm.**
StL-Nr. 2311551691
Bewegungsfuge in einer Dicke von 8 mm bis 15mm in Borden herstellen.
Fugenlänge '45 cm,
bei Brückenbord aus Granit,
Übergang zu Bordabsenkung.'
Verfüllen mit Pflasterfugenmasse. Unterfüllung mit Band
aus PU-Kautschuk mit Shore A-Härte (ShA) 50 +/-10, nach
DIN ISO 7619-1:2012-02.
Menge: 4,000 St

**01.11.0012 Fugeneinlage einbauen Hartschaum Dicke 1 cm.**
StL-Nr. 241232309101
Fugeneinlage nach Unterlagen des AG einbauen.
Bauteil 'Flügel / Pflasterfläche und Bordstein Granit,
in Einzelflächen, Höhe = ca. 30 cm.'
Einlage aus Hartschaumplatten.
Dicke = 1 cm.
Menge: 2,000 m2

**01.11.0013 Fugenfüllung herstellen Kalt, 25 v.H. Breite 10-15 mm Tiefe 15 - 25 mm Füllstoff einb.**
StL-Nr. 24123235919221
Fugenfüllung nach Unterlagen des AG herstellen. Fugenflanken reinigen und mit geeignetem Voranstrich versehen.
Bauteil 'Flügel / Pflasterfläche und Bordstein Granit,
in Einzellängen, Übergang Beton / Granitsteine,
an aufgehendes Bauteil.'
Füllstoff = kalt verarbeitbare Fugenmasse, Dauerbewegungsaufnahme bis 25 v.H.
Fugenflanken 'Beton / Granitsteine'
Fugenspaltbreite über 10 bis 15 mm.
Fülltiefe über 15 bis 25 mm.
Unterfüllstoff bzw. Trennstreifen einbauen.
Menge: 8,000 m

**01.11.0014 Böschungsbefestigung herstellen Planum herstellen Beton C 12/15 Fertigzementm.**
StL-Nr. 23115931991101
Böschungsbefestigung eben herstellen auf Bettung aus
Beton, Dicke mind. 10 cm.
Ausführung auf 'Böschungen, Neigung ca. 1:1,5,
nach Unterlagen des AG, bei Gräben, Bachbett,
und und Sonstige Flächen, incl. anarbeiten der
Pflasterflächen an angrenzende Bauteile,
incl- Randkeil bei Angrenzung an Grünflächen'
Pflaster aus 'Naturstein, Granit.
Steine bruchrau, mit weitgehend kubischer Form,
Steinkantenlänge von 10 bis 30 cm'
Planum herstellen.
Bettung aus Beton C12/15, Ausbreitmaßklasse F1.
Fugen mit Fertigzementmörtel verfüllen, Druckfestigkeit
am Würfel mind. 50 MPa, Zement Art CEM I, w/z höchstens
0,50, frost-/tausalzbeständig, Ausbreitmaßklasse F3.
Menge: 15,000 m2

**01.11.0015 Unbewehrten Beton herstellen C12/15 X0 Ohne Schalung**
StL-Nr. 22118338921010
Unbewehrten Beton nach Unterlagen des AG herstellen.
Beton 'als Füllbeton unter Pflasterflächen,
Bankette für Bachlauf unter der Brücke,
Sonstige Flächen, nach Anordnung des AG,
incl. Erschwernisse für Arbeiten im Bereich
von Böschungen, Bachlauf, Kleinmengen, usw.'
Druckfestigkeitsklasse C12/15.
Expositionsklasse X0.
Beton ohne Schalung herstellen.
Menge: 5,000 m3

**01.11.0016 Böschungsbefestigung herstellen Planum herstellen Beton C 12/15 Fertigzementm.**
StL-Nr. 23115931991101
Böschungsbefestigung eben herstellen auf Bettung aus
Beton, Dicke mind. 10 cm.
Ausführung auf 'Böschungen, Neigung ca. 1:1,5,
incl. Bankett, nach Unterlagen des AG,
für Herstellung Bachlauf unter der Brücke,
incl. anarbeiten der Pflasterflächen an
angrenzende Bauteile, incl. sonstiger Erschwernisse.
Incl. Erschwernisse für das Rohr im Bachlauf
zur Bachumleitung.'
Pflaster aus 'Naturstein, Granit.
Steine bruchrau, mit weitgehend kubischer Form,
Steinkantenlänge von 10 bis 30 cm'
Planum herstellen.
Bettung aus Beton C12/15, Ausbreitmaßklasse F1.
Fugen mit Fertigzementmörtel verfüllen, Druckfestigkeit
am Würfel mind. 50 MPa, Zement Art CEM I, w/z höchstens
0,50, frost-/tausalzbeständig, Ausbreitmaßklasse F3.
Menge: 70,000 m2

**01.11.0017 Böschungstreppe herstellen Stufenbr. 80 cm H/B 18/27 cm Betonfertigteile beids. Tr.w. Bet.**
StL-Nr. 23115922111200
Böschungstreppe nach Unterlagen des AG entsprechend RiZ
Bösch auf mind. 10 cm dickem, konstruktiv bewehrtem Un-
terbeton C12/15, Ausbreitmaßklasse F1 einschließlich
ggf. notwendiger Sporne zur Gleitsicherung und der erforderlichen Erdarbeiten herstellen. Abgerechnet wird
die Treppenlänge in der Neigung von der Vorderkante der
untersten bis Vorderkante der obersten Stufe einschließlich der Stufen an den Podesten.
Stufenbreite 80 cm.
Auftrittshöhe 18 cm, Auftrittsbreite 27 cm.
Blockstufen aus Betonfertigteilen, Druckfestigkeitsklasse C35/45, Expositionsklasse XC4, XD1, XF2.
Beidseitige Treppenwange auf Böschungen aus Betonbordsteinen, Form TB 80 x 250, auf gleichem Fundament wie
Böschungstreppe herstellen. Den Fundamentbeton als
Rückenstütze mit einer Breite von 15 cm bis 10 cm unter
Steinoberkante hochziehen.
Menge: 7,500 m

**01.11.0018 Böschungstreppe herstellen, bauseitige Granit-Blockstufen**
*** Pauschalposition
Böschungstreppe nach Unterlagen des AG herstellen,
mit 2 Stück bauseitig gelagerten Granit-Blockstufen,
im Bach - Uferbereich neben der Brücke,
teilweise unter / über Wasser.
Auflegen auf mind. 20 cm dickem Unterwasserbeton C25/30,-
incl. Rückenstütze und erforderlicher Erdarbeiten herstellen.
Stufenbreite 100 - 120 cm.
Auftrittshöhe ca. 18 cm, Auftrittsbreite ca. 27 cm.
Bauseits gelagerte Blockstufen aus Naturstein - Granit aufnehmen und einbauen, als 2-stufige Treppenanlage.
Menge: 1,000 psch

#### Bereich 01.12 Gerüste, Behelfsbrücken

*Hinweis: Vorbemerkungen zu Gerüste*
1. Allgemeines
1.1 Die Kosten für die Prüfung der Standsicherheitsnachweise und Ausführungsunterlagen sowie für die
Abnahme trägt der AG.
1.2 Für Trag- und Schutzgerüste sind Ausführungsprotokolle gemäß Abschnitt 7.33 der DIN 4421 nach
Muster des AG sowie Bestätigungen der Abnahme
durch einen Sachverständigen des AG nach Muster
des AG vorzulegen.

**01.12.0001 Schutzgerüst herstellen Verkehrssich.n.U.**
StL-Nr. 221162069010
Schutzgerüst, einschließlich ggf. erforderlicher
Gründung, nach statischen, konstruktiven und sicherheitstechnischen Erfordernissen herstellen und beseitigen, für den Zeitraum der eigenen Leistung vorhalten
und unterhalten. Art, Zweck und geometrische Abmessung
des Gerüstes nach Unterlagen des AG.
Gerüst 'für Montage Fertigteile, Herstellung
Widerlager, Flügelwände, Kappen, Geländer, etc.,
als Schutz- und Arbeitsgerüst für sämtliche Bauzustände,
Ausführung nach Wahl des AN,
Sicherung aller Öffnungen, Absturzkanten, usw.'
Einrichtungen für Verkehrssicherung nach Unterlagen des
AG einbauen, vorhalten, unterhalten, betreiben und beseitigen.
Menge: 1,000 Psch

**01.12.0002 Traggerüst herstellen Grdg. beseitigen**
StL-Nr. 22116106090300
Traggerüst der Bemessungsklasse B für gesamtes Bauwerk
nach statischen, konstruktiven und sicherheitstechnischen Erfordernissen herstellen, vorhalten, unterhalten
und beseitigen.
Gerüst 'zur Herstellung Überbau, Gehwegkappen,
Flügelwände, incl. Schürzen, etc.
Traggerüst bei beiden Straßenseiten.
Ausführung nach Wahl des AN.'
Gründung herstellen und beseitigen.
Menge: 1,000 Psch

**01.12.0003 Schutzeinrichtung bereitstellen Beleucht./Heizng**
StL-Nr. 241249219930
Witterungsbedingte Schutzeinrichtung entsprechend statischen, konstruktiven, sicherheitstechnischen, ausrüstungstechnischen und umwelttechnischen Erfordernissen
nach Unterlagen des AG bereitstellen. Zur Baustelle anfahren, abladen, wieder aufladen und von der Baustelle
abfahren.
Schutzeinrichtung bei Nichteinsatz vorhalten, einsetzen, vorhalten, unterhalten und betreiben wird gesondert vergütet.
Bauteil 'gesamte Brückenoberfläche (Überbau,
Widerlager, Flügel) für Abdichtungsarbeiten.'
Grundfläche 'ca. 80 m2 Brückenoberfläche, genaue
Abmessungen und Draufsicht siehe
Bauwerksplan sowie Bestandsunterlagen des AG.
Verwendungszweck: Schutzeinrichtung gegen
Witterungseinflüsse gem. ZTV-ING Teil 5 Abschnitt 3 für die
Herstellung der Abdichtung gem. ZTV-ING Teil 6,
Abschnitt 1 in der "kalten Jahreszeit" auf der
Brückenoberfläche mit dichter Umkleidung (Einhausung).
Ausführung nach Wahl des AN.
Technische Anlagen betreiben einschl. Betriebsstoffe.
Einschl. statischer Nachweis und Ausführungspläne herstellen.'
Schutzeinrichtung mit Beleuchtung und Heizung.
Menge: 1,000 Psch

**01.12.0004 Schutzeinr. b. Nichteinsatz vorhal.**
StL-Nr. 24124923
Witterungsbedingte Schutzeinrichtung bei Nichteinsatz
auf der Baustelle gemäß zeitlichen Vorgaben nach Unterlagen des AG vorhalten. Außer den vollen Monaten werden
Teilzeiten nach Tagen zu 1/30 des Einheitspreises vergütet.
Menge: 0,500 Mt

**01.12.0005 Schutzeinrichtung einsetzen**
StL-Nr. 24124925
Schutzeinrichtung einsetzen nach Unterlagen des AG.
Witterungsbedingte Schutzeinrichtung auf der Baustelle
aufstellen, entsprechend dem Arbeitsvorgang umsetzen
und abbauen.
Menge: 1,000 Psch

**01.12.0006 Schutzeinr. vorh.,unterh.,betreib.**
StL-Nr. 24124928
Schutzeinrichtung betriebsbereit vorhalten, unterhalten
und betreiben nach Unterlagen des AG. Außer den vollen
Monaten werden Teilzeiten nach Tagen zu 1/30 des Einheitspreises vergütet.
Menge: 0,500 Mt

#### Bereich 01.13 Kunstbauten aus Beton und Stahlbeton

*Hinweis: Vorbemerkungen zu Kunstbauten aus Beton und Stahlbeton*
1. Abrechnung
1.1 Bewehrung aus Spannstahl
Für die Ermittlung der Masse der Spannglieder ist
ausschließlich die Spannstahlmasse anzusetzen.
Die Masse der Hüllrohre, der Korrosionsschutzverfüllungen
und Verankerungen, etc. bleibt bei der
Massenermittlung unberücksichtigt.

*Hinweis: Vorbemerkungen zu Abbruch und Ausbau von Bauwerken und Bauwerksteilen*
Vorbemerkungen zu Abbruch und Ausbau von Bauwerken und Bauwerksteilen
1. Allgemeines
1.1 Der Begriff Abbruchgut schließt Strahlgut und
ausgebaute Bauteile ein.
2. Baubehelfe
2.1 Baubehelfe, wie z.B. Gerüste, Arbeitsbühnen oder
Schutzeinrichtungen gegen Witterung und zum Schutz
der Umgebung gehören zum Leistungsumfang, soweit
hierfür keine gesonderten OZ vorhanden sind.
3. Nebenleistungen, Besondere Leistungen
3.1 Bei Abbruch und Abtrag von Betonbauteilen und bei
Bohrungen und Trennschnitten in Betonbauteilen ist
eine Erhöhung der Betondruckfestigkeiten, z.B.
aufgrund der Nacherhärtung gegenüber den Angaben
in den Bestandsunterlagen um bis zu 2 Druckfestigkeitsklassenstufen zu berücksichtigen und gehört
zum vertraglichen Leistungsumfang.
3.2 Das Trennen und Einfüllen von Abbruch- und
Ausbaumaterial mit gefährlichen Stoffen im Sinne des
Kreislaufwirtschaftsgesetzes in bereitgestellte
Behälter gehört zum vertraglichen Leistungsumfang.

4.Grundsätzlich bleibt die Art und Weise des Abbruchs dem AN überlassen. Es sind jedoch dabei folgende Randbedingungen einzuhalten:
- Während der Abbrucharbeiten sind geeignete Schutzmaßnahmen zum Schutz des öffentlichen Verkehrs und der Privatgrundstücke nach Wahl des AN zu treffen. Die Aufwendungen hierfür sind in die Einheitspreise einzurechnen.
- Die Abdichtung des Brückenbauwerks ist von den Bauteilen zu trennen und gesondert zu entsorgen bzw. zu verpacken und zwischenzulagern.
- Es ist keine Sprengung mit explosiven Mitteln zugelassen.

Als Abbruchgut anzusehen und damit ins Eigentum des AN zu übernehmen sind generell alle, in den beiliegenden Bestandsunterlagen aufgeführten Stoffe.
Ausgenommen hiervon sind gefährliche Abfälle (wie z.B. asbesthaltige Baustoffe).

Alle Aufwendungen für den Abbruch einschl. aller erforderlichen Baubehelfe sind in die Abbruchpositionen einzurechnen, soweit nicht gesonderte Positionen hierfür vorgesehen sind.

Angaben zu Abmessungen, Konstruktionen, Baustoffe, Ein- und Anbauteile, zu Abbruchebenen- bzw. Grenzen sowie Anforderungen an das Abbruchverfahren sind der Baubeschreibung, den Bauwerksbüchern und den Bestandsplänen zu entnehmen.

*Hinweis: Abbruch bestehende Brücke über Katzbach*
Abbruch bestehende Brücke GVS über "Katzbach" bei Wackerling,
BW-Nr. 06

**01.13.0001 Bauwerk abbrechen Brücke**
Bauwerk nach Unterlagen des AG abbrechen.
Bauwerk: Brücke GVS über "Katzbach" bei
Wackerling, BW-Nr. 06
Bauwerksart: 1-feldrige Stahlbetonbrücke mit Plattenquerschnitt, siehe Bestandsunterlagen.
Bauwerksgeometrie: siehe Bestandsunterlagen.
Gründung: Flachgründung mit Stb.- Fundament bis 100 cm Stärke, Betongüten Bauwerk bis einschl. C35/45
(keine Angaben lt. Bestandsunterlagen)
Überbauplatte: Überbeton als Stb.- Beton, d = 15-25 cm,
incl. Tragende, einzelne Fertigteil-Elemente,
b*h = 11,5*26 cm,
Gesamtstärke Überbau = 40 - 50 cm
Widerlager / Flügel: Stb- Beton, d = ca. 50 - 100 cm
Kappen: aus Stb.- Beton,
inkl. Berücksichtigung der Nacherhärtung.

In diese Position ist Folgendes einzurechnen:

Abbruchumfang:
Das bestehende Bauwerk soll grundsätzlich restlos zurückgebaut werden.
Erforderliche Erdarbeiten werden gesondert vergütet.
Bauwerk abbrechen einschl. der vorhandenen
Ein- u. Anbauteile wie z.B. Geländer, Entwässerung, Stahl - Kantenschutz - Einfassungen bei Kappe, Sickersteine oder
Vlies, sonstige Einbauteile welche zur Brücke gehören.
Der Abtrag der Abdichtungsschichten des Überbaus und der Unterbauten wird separat vergütet.

Abbruchanforderungen:
Separierter Rückbau der einzelnen Brückenbauteile, entsprechend Rückbaukonzept des AN.
Das Rückbaukonzept ist dem AG zur Prüfung und Freigabe vorzulegen.
Erschwernisse infolge Rückbau der Über- und Unterbauten infolge verschiedener Tragkonstruktionen bzw. Materialien (Beton, Stahlbeton, Fertigteil-Elemente, etc.) ist einzurechnen.
Abmessungen, Konstruktion, Baustoffe, Ein- u.
Anbauteile nach Bestandsunterlagen des AG.

Elastische Fugenfüllung, Abdichtungen, Anstriche und Beschichtungen am Bauwerk werden in nachfolgend gesondert beschriebenen Positionen entfernt

Aus den durchgeführten Untersuchungen am Bauerk kann nicht ausgeschlossen werden, dass gefährliche Substanzen durch den Abbruch freigesetzt werden.
Der AN hat sein Abbruchverfahren sowie sämtliche Gerätschaften, PSA etc. hierauf entsprechend anzupassen.

Erforderliche Arbeitsgerüste herstellen, vorhalten,
ggf. umsetzen, abbauen und abfahren ist ebenfalls einzurechnen.
Eine Überschreitung der Betondruckfestigkeit(en) gem.
Bestandsunterlagen im dort zugrunde gelegten Druckfestigkeitssystem (Nennfestigkeiten bzw. charakteristische Festigkeiten) um mehr als 2 Druckfestigkeitsklassenstufen wird gesondert vergütet.
Sämtliche Baustelleneinrichtungskosten für den
Brückenabbruch sind hier mit einzurechnen.
Behinderungen, Erschwernisse und daraus
ggf. resultierender Mehraufwand infolge vorhandener Bauwerke und vorhandener Einbauten sind hier mit einzurechnen.
Die im Baufeld befindlichen Spartenanlagen wurden stillgelegt und bei Bedarf im Zuge der Abbruch- und Aushubarbeiten auszubauen. Siehe hierzu auch Kapitel 2.10 der Baubeschreibung. Der Ausbau der Spartenanlagen wird gesondert vergütet. Behinderungen, Erschwernisse und daraus
ggf. resultierender Mehraufwand infolge vorhandener, stillgelegter Spartenanlagen sind hier mit einzurechnen.
Abbruch bestehender Gründungsbauteile in
Teilbereichen unter Wasser wg. hochstehendem Grundwasserstand. Grundwasserstand gem. Bodengutachten.
Alle erforderlichen Maßnahmen zur Staubbindung, Lärmreduzierung und Einhaltung der gültigen Immissionsrichtwerte sind in der Abbruchposition enthalten.
Schutzmaßnahmen gegen Verschmutzung von Grundwasser, Oberflächenwasser und Boden durch Beton, Schmierstoffe oder andere Abbruchstoffe sind einzuhalten.

Beprobung, Analyse und Entsorgung:
Die Abbruchmaterialien sind sortenrein zu entsorgen bzw. zu verwerten, entsprechend sind beim Abbruch Vermischungen zu vermeiden.
Auf die Separierung unterschiedlicher Bauteile, insbesondere auf unterschiedliche Belastungsklassen ist dabei besonders zu achten.
Schadstoffbelastetes Abbruchgut in bereitgestellte Behälter füllen und bis zur Entsorgung auf der Baustelle zu belassen.
Die Geländer und sonstigen Stahlbauteile sind unmittelbar zu entsorgen.
Der Stahlbetonabbruch ist zunächst auf der Baustelle zu Pulversieren (Betonbauteile zerkleinern und Bewehrungsstahl freilegen) und auf eine transportable Abbruchlänge zu brechen. Der Betonstahl ist unmittelbar nach Wahl des AN zu entsorgen.
Es wird darauf hingewiesen, dass der Kappenbeton getrennt vom restlichen Brückenabbruch zu halten ist.

Den Betonabbruch der gesamten Brücke im Baustellenbereich lagern.

Gemäß umwelttechnischer Voruntersuchung beträgt die Materialklasse des Betonabbruch RC-1 nach EBV.

Alle sonstigen anfallenden Abbruchmaterialien gem. Bestandsunterlagen sind ebenfalls nach Wahl des AN zu verwerten.

Gebühren der Abfallentsorgung sind einzurechnen.

Sämtliche Verwertungs-/ Entsorgungswege sind dem AG nachzuweisen. Der AN hat einen Verbleibsnachweis des entsorgen bzw. verwerteten Materials zu erbringen.

Sofern nichts anderes beschrieben, sind sämtliche vorgenannten Leistungen in diese Position einzurechnen.

Die Abrechnung erfolgt als 1 Pauschal.
Menge: 1,000 Psch

**01.13.0002 Beton abbrechen Unbewehrter Beton Verwerten**
StL-Nr. 22118013910901
Beton nach Unterlagen des AG abbrechen.
Bauteil 'Vorgefundene Betonbauteile im Baugrubenaushub,
Sonstige Betonteile, wie Fundamente, Auflagerschichten,
Tiefergründungen Brüchenbauwerk usw.'
Material = Unbewehrter Beton.
Abbruch '- Art nach Wahl des AN,
auch Betonteile mit geringer Bewehrung.'
Abbruchgut nach Wahl des AN verwerten.
Menge: 20,000 m3

**01.13.0003 Baubegleitung Abbrucharbeiten hinsichtlich gefährlicher Substanzen**
*** Pauschalposition
Zuschlag zu den Vorpositionen für eine Baubegleitung der Abbrucharbeiten hinsichtlich gefährlicher Substanzen, z.B. Aspbesthaltige Einbauteile. Einschl. Anmeldung der Arbeiten bei den zuständigen Behörden, Gewerbeaufsicht, usw. .
Einzurechnen ist eine Begutachtung und Bewertung des Materials und der Abbrucharbeiten auf der Baustelle.

Einschl. Durchführung der erforderlichen Beprobungen und Analysen des Abbruchmaterial, incl. Berichterstellung, und Angabe der Entsorgungs- und Verwendungsmöglichkeiten.

TAUW GmbH
Im Gewerbepark A 48
93059 Regensburg

Die Abrechnung erfolgt als 1 Pauschal.
Menge: 1,000 psch

**01.13.0004 Beprobung Betonabbruch nach EBV,**
*** Pauschalposition
Beprobung des Betonabbruches (Bauschutt), sämtlicher gelagerter und separierter Abbruchteile, nach der Ersatzbaustoffverordnung (EBV).
Sie dient der Einstufung in Materialklassen und der Bestimmung, ob das Material als mineralischer Ersatzbaustoff verwertet werden kann.
Einschl. erforderliche Probennahmen, Analysen, Auswertung und Deklaration der einzelnen Hauffwerke.
Menge: 1,000 psch

**01.13.0005 Beton- und Stahlbetonabbruch mit Brechanlage zerkleinern, 0/32mm**
ZUSCHLAG zu Positionen Betonabbruch.

Seitlich gelagerter Beton- und Stahlbetonabbruch vorzerkleinern, aufnehmen, fördern, zuführen und zerkleinern mit einer Brechanlage.
Brechanlage nach Wahl des AN, jedoch mit vorhandener, erforderlicher Zulassung und Genehmigung zur Lagerung und Behandlung von Betonabbruch bzw. gefährlichem und nicht gefährlichem Abfall. Die Nachweise sind auf Verlangen des AG vorzulegen.
Materialklasse Beton RC-1 nach EBV.
Körnung durch Brechvorgang: 0/32mm.
Einschl. zwischenlagern am Brecherplatz.
Inkl. Quertransporte innerhalb des Brecherplatzes.
Fremdbestandteile wie Fugenmaterial, Aker, Dübel, Betonstahlreste u. dgl. sind auszusortieren (von Hand oder maschinell, je nach Erfordernis) und nach Wahl des AN zu verwerten.

Vergütet werden die gebrochenen m3.
Mengenermittlung nach örtlicher Vermessung.
Menge: 60,000 m3

**01.13.0006 Betonabbruch laden, transportieren auf Lager AG**
Nach der Beprobung den gebrochenen Betonabbruch der gesamten Brücke und Sonstiger Bauteile aufnehmen,
laden und zur Lagerfläche des AG transportieren
und dort temporär lagern.
Die einfache Wegstrecke zum Lagerplatz des AG
beträgt 12 km

Vergütet werden die gebrochenen m3.
Mengenermittlung nach örtlicher Vermessung.
Menge: 60,000 m³

*Hinweis: Ersatzneubau Brücke über Katzbach*
Ersatzneubau Brücke über Katzbach bei Wackeling.

**01.13.0007 Unbewehrten Beton herstellen Ohne Schalung**
StL-Nr. 22118338999010
Unbewehrten Beton nach Unterlagen des AG herstellen.
Beton 'für Differenzausgleich, Tiefergründung im
Gründungsbereich, Brunnengründung als Unterwasserbeton, in Absprache mit der Bauleitung.'
Druckfestigkeitsklasse 'C30/37'
Expositionsklasse 'XC4, XD2, XF3, XA1, WA'
Beton ohne Schalung herstellen.
Menge: 10,000 m3

**01.13.0008 Brunnengründung herstellen**
StL-Nr. 1690630108000201
Brunnengründung aus Betonringen mit Beton verfüllt,
ggf. bewehrt,  nach Unterlagen des AG herstellen.
Bewehrung wird gesondert vergütet.
Herstellungstechnisch erforderliche Mehrtiefen gehören
zum Leistungsumfang.
Abgerechnet wird die Tiefe zwischen planmäßiger
Fundamentunterkante und erforderlicher Brunnensohle.
Beschreibung der Homogenbereiche nach Unterlagen
des AG.
Bauteil(e) 'Gründung für Widerlager und Flügel,
bis zum tragfähigen Baugrund,
je Widerlager sind 3 Stück Einzelgründungen geplant,
Insgesamt 6 Stück.'
Brunnentiefe von m '369,50 ü. NHN, ist OK Gründung'
bis m '368,00 ü. NHN, ist UK Gründung,
Höhe Brunnengründung = 1,50 m'
Nenndurchmesser  DN '2.500 mm Innendurchmesser'
Füllbeton der Expositionsklassen 'XC4, XD2, XF3, XA1, WA'
Druckfestigkeitsklasse C '30/37, Beton mit hohem
Wassereindringwiderstand, Unterwasserbeton.
Incl. Erdarbeiten zur Herstellung der Brunnengründung.'
Wasserhaltung wird gesondert vergütet,
Aushub laden und innerhalb der Baustelle lagern.
Menge: 9,000 m

**01.13.0009 Unbewehrten Beton herstellen C12/15 X0 Ohne Schalung**
StL-Nr. 22118338921010
Unbewehrten Beton nach Unterlagen des AG herstellen.
Beton 'für Differenzausgleich im Gründungsbereich,
Bodenaustausch, Sonstige Bereiche,
in Absprache mit der Bauleitung.'
Druckfestigkeitsklasse C12/15.
Expositionsklasse X0.
Beton ohne Schalung herstellen.
Menge: 12,000 m3

**01.13.0010 Beton f. Sauberkeitsschicht herst. C12/15 X0**
StL-Nr. 221183282109
Beton für Sauberkeitsschicht einschließlich ggf. erforderlicher Schalung nach Unterlagen des AG herstellen.
Ggf. erforderliche Schalung vorhalten und beseitigen.
Druckfestigkeitsklasse C12/15.
Expositionsklasse X0.
Dicke '10 cm mit einem allseitigem Überstand von
10 cm über Außenkante Bauwerk,
nach Unterlagen des AG herstellen.
Betonoberfläche eben abziehen. Das Abziehen der
Betonoberfläche gehört zum Leistungsumfang
Bauwerksteile: für Widerlager und Flügelwände,
Herstellung in Einzelflächen, zwischen und hinter
der Brunnengründung'
Menge: 7,000 m2

**01.13.0011 Bew. Beton einschl. Schalung herst. Stahlbeton C30/37 Vertikal**
StL-Nr. 2211831391490929
Bewehrten Beton einschließlich Schalung nach Unterlagen
des AG herstellen. Schalung vorhalten und beseitigen.
Bewehrung und Traggerüst der Bemessungsklasse B werden
gesondert vergütet.
Bauteil 'Widerlager auf Brunnengründung, d = 80 cm,
und Flügelwände, d = 50 cm,
H = bis 2,00 m, variabel, lt. Planung'
Art der Verwendung = Stahlbeton.
Druckfestigkeitsklasse C30/37.
Expositionsklasse 'XC4, XD2, XF3, XA1, WA'
Sichtflächenschalung 'aus sägerauen, gespundeten Brettern,
alle sichtbaren Betonkanten gebrochen mit einer
Dreikantleiste 1,5/1,5 cm.
Die spitzen Ecken der Widerlager sind abzuschrägen,
siehe Planunterlagen des AG.'
Schalungsverlauf vertikal.
Oberfläche '- Oberkante gerade / im Gefälle entsprechend
dem Bauwerksplan, Herstellung als Arbeitsfuge
incl. Einbau einer Trapezleiste.
Ebenheit nach DIN 18202, Tabelle 3, Zeile 3.
Abrechnungsgrenzen:
WDL und Flügel, Höhe = bis Arbeitsfugen.'
Menge: 24,000 m3

**01.13.0012 Schalung herstellen und beseitigen.**
StL-Nr. 22118113900000
Schalung für Betonbauteil einschließlich Aussparungen
und Schlitzen nach Unterlagen des AG herstellen, vorhalten und beseitigen.
Bauteil ': Nut für Bewehrungsführung am Widerlager,
Querschnitt: t* h = ca. 40 * 50 cm,
entlang der Widerlager - Rückseite,
und teilweise im Flügelbereich,
herstellen mit rauer Betonoberfläche, geeignet für
Anschlussbeton, Ausführung nach Wahl des AN,
z.B. mittels Streckmetallgewebe'
Menge: 15,000 m2

**01.13.0013 Bew. Beton einschl. Schalung herst. Stahlbeton C30/37 Vertikal**
StL-Nr. 2211831391490929
Bewehrten Beton einschließlich Schalung nach Unterlagen
des AG herstellen. Schalung vorhalten und beseitigen.
Bewehrung und Traggerüst der Bemessungsklasse B werden
gesondert vergütet.
Bauteil 'Widerlager Hinterkante, Nut für Bewehrungsführung,
b = ca. 40 cm, h = ca. 50 cm,
lt. Planung, bis OK Fertigteil-Überbau / Flügel.'
Art der Verwendung = Stahlbeton.
Druckfestigkeitsklasse C30/37.
Expositionsklasse 'XC4, XD2, XF3, XA1, WA'
Sichtflächenschalung 'aus sägerauen, gespundeten Brettern,
alle sichtbaren Betonkanten gebrochen mit einer
Dreikantleiste 1,5/1,5 cm.
Die spitzen Ecken der Widerlager sind abzuschrägen,
siehe Planunterlagen des AG.'
Schalungsverlauf vertikal.
Oberfläche '- Oberkante gerade / im Gefälle entsprechend
dem Bauwerksplan, Herstellung als Arbeitsfuge,
incl. Einbau einer Trapezleiste.
Ebenheit nach DIN 18202, Tabelle 3, Zeile 3.
Abrechnungsgrenzen:
WDL und Flügel, Höhe = bis Arbeitsfuge OK Fertigteile.'
Menge: 3,500 m3

**01.13.0014 Betonfertigteile einbauen**
StL-Nr. 2211851890999999
Bewehrte Betonfertigteile entsprechend statischen und
konstruktiven Erfordernissen nach Unterlagen des AG
herstellen und einbauen.
Bauteil 'Überbau-Fertigteil, Randträger Ober- und Unterstrom.
Fertigteil aus Spannbeton.
Abmessungen der Fertigteile (Betonmaße), lt. Bauwerksplan,
L = ca. 8,30 m, b = ca. 1,735 m, d = ca. 30 cm.
Vorspannart: Vorspannung von Spanngliedern mit
sofortigem Verbund (Spannbettverfahren).
Die Ausbildung der Lagerung an den Widerlagern
im Bauzustand mit Mörtelbett oder Elastomerstreifen
mit fcd > 20 N/mm2, sowie die elastische Verfugung
zwischen Fertigteil und Widerlager im Endzustand ist
mit einzukalkulieren.
Die Verbundfugen der Fertigteilplatten zur Ortbetonergänzung hin ist gemäß ZTV-ING
Teil 3, Abschnitt 3, Punkt 2 zu behandeln bzw. rau
zu strukturieren. Einzurechnen ist auch die dichte
Ausbildung der Stoßfugen zwischen den Fertigteilen
zur Vermeidung herabtropfender Flüssigkeiten. Die
Stirnflächen der Fertigteile sind als verzahnte Oberfläche
zu profilieren.
Inkl. 4 Transportanker je Fertigteil für Axial- und Schräg
-zug. System nach Wahl des AN. Für die statische
Nachweisführung der Transportanker ist das System mit
dem Tragwerksplaner des AG abzustimmen.
Es ist einzukalkulieren, dass die Fertigteile in geringfügig
unterschiedlichen Abmessungen hergestellt werden
müssen.
Ggf. erforderliche Aussparungen und Nischen nach
Unterlagen des AG sowie dass ggf. erforderliche Schließen
von Spannankernischen und Aussparungen mit Beton
gehören zum Leistungsumfang.'
Druckfestigkeitsklasse 'C 40/50.'
Expositionsklasse 'XC4, XD1, XF2'
Zusätzliche Anforderungen 'WA.'
Sichtflächenschalung 'aus sägerauen, gespundeten
Brettern.'
Schalungsverlauf 'horizontal.'
Menge: 2,000 St

**01.13.0015 Betonfertigteile einbauen**
StL-Nr. 2211851890999999
Bewehrte Betonfertigteile entsprechend statischen und
konstruktiven Erfordernissen nach Unterlagen des AG
herstellen und einbauen.
Bauteil 'Überbau-Fertigteil, Innenträger.
Fertigteil aus Spannbeton.
Abmessungen der Fertigteile (Betonmaße), lt. Bauwerksplan,
L = ca. 8,30 m, b = ca. 1,735 m, d = ca. 30 cm.
Vorspannart: Vorspannung von Spanngliedern mit
sofortigem Verbund (Spannbettverfahren).
Die Ausbildung der Lagerung an den Widerlagern
im Bauzustand mit Mörtelbett oder Elastomerstreifen
mit fcd > 20 N/mm2, sowie die elastische Verfugung
zwischen Fertigteil und Widerlager im Endzustand ist
mit einzukalkulieren.
Die Verbundfugen der Fertigteilplatten zur Ortbetonergänzung hin ist gemäß ZTV-ING
Teil 3, Abschnitt 3, Punkt 2 zu behandeln bzw. rau
zu strukturieren. Einzurechnen ist auch die dichte
Ausbildung der Stoßfugen zwischen den Fertigteilen
zur Vermeidung herabtropfender Flüssigkeiten. Die
Stirnflächen der Fertigteile sind als verzahnte Oberfläche
zu profilieren.
Inkl. 4 Transportanker je Fertigteil für Axial- und Schräg
-zug. System nach Wahl des AN. Für die statische
Nachweisführung der Transportanker ist das System mit
dem Tragwerksplaner des AG abzustimmen.
Es ist einzukalkulieren, dass die Fertigteile in geringfügig
unterschiedlichen Abmessungen hergestellt werden
müssen.
Ggf. erforderliche Aussparungen und Nischen nach
Unterlagen des AG sowie dass ggf. erforderliche Schließen
von Spannankernischen und Aussparungen mit Beton
gehören zum Leistungsumfang.'
Druckfestigkeitsklasse 'C 40/50.'
Expositionsklasse 'XF2, XC4 und XD1.'
Zusätzliche Anforderungen 'WA.'
Sichtflächenschalung 'aus sägerauen, gespundeten
Brettern.'
Schalungsverlauf 'horizontal.'
Menge: 2,000 St

**01.13.0016 Bew. Beton einschl. Schalung herst. Überbau Stahlbeton**
StL-Nr. 2211831341999909
Bewehrten Beton einschließlich Schalung nach Unterlagen
des AG herstellen. Schalung vorhalten und beseitigen.
Bewehrung und Traggerüst der Bemessungsklasse B werden
gesondert vergütet.
Bauteil = Überbau.
Art der Verwendung = Stahlbeton.
Druckfestigkeitsklasse 'C40/50'
Expositionsklasse 'XC4, XD1, XF2'
Zusätzliche Anforderungen 'WA
Aufbeton für Überbaukonstruktion,
auf Betonfertigteile, Widerlager und Flügelwände,
20 cm stark, lt. Bauwerksplan,
Ggf. erforderliche Aussparungen und Nischen nach
Unterlagen des AG herstellen, und Aussparungen mit
Beton schließen, gehören zum Leistungsumfang.'
Sichtflächenschalung 'aus sägerauen, gespundeten Brettern,
Verlauf der Brettschalung beim Überbau ist horizontal in
Stützrichtung, alle sichtbaren Betonkanten gebrochen
mit einer Dreikantleiste 1,5/1,5 cm.'
Oberfläche 'maschniell glätten und Herstellung einer
einheitlichen Oberfläche. Die Leistungsminderung bei der
Glättung in Teilflächen ist mit einzurechnen.
Ebenheit nach DIN 18202, Tabelle 3, Zeile 3'
Menge: 15,000 m3

**01.13.0017 Bew. Beton einschl. Schalung herst. Kappe Stahlbeton Besenstrich**
StL-Nr. 2211831351999991
Bewehrten Beton einschließlich Schalung nach Unterlagen
des AG herstellen. Schalung vorhalten und beseitigen.
Bewehrung und Traggerüst der Bemessungsklasse B werden
gesondert vergütet.
Bauteil = Kappe.
Art der Verwendung = Stahlbeton.
Druckfestigkeitsklasse 'C 30/37 (LP)'
Expositionsklasse 'XC4, XD3, XF4, WA'
Zusätzliche Anforderungen 'Luftporengehalt gem. ZTV-Ing.
Mehraufwendungen sowie der geringere Leistungsansatz
für die Herstellung von Kappenschürzen muss in den EP
eingerechnet werden. Ggf. erforderliche Aussparungen
und Nischen nach Unterlage des AG gehören zum
Leistungsumfang.
inkl. Ausbildung einer Tropfnase'
Sichtflächenschalung 'aus sägerauen, gespundeten Brettern,
alle sichtbaren Betonkanten sind mit einer Dreikantleiste
1,5 cm / 1,5 cm zu brechen'
Schalungsverlauf '= horizontal, entsprechend dem
Kappengefälle.'
Oberfläche mit Besenstrich (Rosshaar) versehen.
Menge: 10,500 m3

**01.13.0018 Betonstahl einbauen**
StL-Nr. 2211821399
Betonstahl entsprechend statischen und konstruktiven
Erfordernissen einbauen.
Bauteil 'Brunnengründung, in den einzelnen Elementen,
incl. Anschlussbewehrungen'
Stahlsorte 'B 500 B, Stabstahl'
Menge: 7,000 t

**01.13.0019 Betonstahl einbauen**
StL-Nr. 2211821399
Betonstahl entsprechend statischen und konstruktiven
Erfordernissen einbauen.
Bauteil 'Widerlager auf Brunnengründung,
und Flügelwände, Nut für Anschlussbewehrung,
incl. Anschlussbewehrung.'
Stahlsorte 'B 500 B, Stabstahl'
Menge: 3,500 t

**01.13.0020 Betonstahl einbauen**
StL-Nr. 2211821399
Betonstahl entsprechend statischen und konstruktiven
Erfordernissen einbauen.
Bauteil 'für Spannbetonfertigteile'
Stahlsorte 'B 500 B, Stabstahl'
Menge: 4,000 t

**01.13.0021 Betonstahl einbauen**
StL-Nr. 2211821399
Betonstahl entsprechend statischen und konstruktiven
Erfordernissen einbauen.
Bauteil 'Ortbetonergänzung Überbau'
Stahlsorte 'B 500 B, Stabstahl'
Menge: 5,000 t

**01.13.0022 Betonstahl einbauen Kappe**
StL-Nr. 2211821359
Betonstahl entsprechend statischen und konstruktiven
Erfordernissen einbauen.
Bauteil = Kappe.
Stahlsorte 'B 500 B, Stabstahl'
Menge: 1,500 t

**01.13.0023 Bewehrung aus Spannstahl herstellen Längsvorspannung sofort.Verbund**
StL-Nr. 229182069194
Bewehrung aus Spannstahl nach Unterlagen des AG herstellen.
Spannstahl zu Spanngliedern einschließlich Ankern,
Umhüllungen und dgl. gebrauchsfertig zusammenbauen und
verlegen. Unterstützungen für Bau- und Endzustände und
ggf. erforderliche Spanngliedkopplungen und dgl. einbauen. Spannglieder spannen.
Sämtliche Hüllrohre, Umhüllungen, Umlenkungen, Durchführungen, Kopplungen, Anker und dgl. sowie deren Einbau gehören zum Leistungsumfang.
Abrechnung nach Masse der Spannglieder.
Bauwerksteil(e) 'Spannbetonfertigteile für Überbau.'
Spannstahl für Längsvorspannung
Spannstahlgüte N/mm2 '1660/1860.'
Spannstahl mit sofortigem Verbund.
Die Spannstahlmasse errechnet sich aus der im Bauteil
einbetonierten Länge der Spannstähle, dem Nennquerschnitt der Spannstähle und einer Dichte des Stahls von
7,85 kg/dm3.
Menge: 1,000 t

**01.13.0024 Zulage Bewehrung im Rahmeneck mit Schablone einbauen**
Zulage zu den Vorpositionen "Betonstahlbewehrung herstellen" für die Bewehrungsmontage der Rahmeneckbewehrung zwischen Widerlager, Überbau bzw. Überbaufertigteilen mit einer Lehre (Bewehrungsschablone). Die Lehre soll aufgrund hoher Genauigkeitsanforderungen und der Vielzahl unterschiedlicher Biegeformen etc. den exakten Einbau und Ausrichtung der Bewehrung in den Bauteilen bei zeitlich versetzer Herstellung und Montage auf der Baustelle sicherstellen.
Einzurechnen ist zudem die mehrfache Kontrolle der eingebauten Bewehrung per Vermessung.
Ausführung der Lehre nach Wahl des AN. Lehre nach Bestücken und fixieren der Bewehrung tw. vor Betonage nach Erfordernis wieder ausbauen. Lehre nach Betonage restlos ausbauen und entsorgen.

Die Abrechnung erfolgt als 1 Pauschal für das Gesamtbauwerk. Einzurechnen sind somit die Mehraufwendungen in beiden Rahmenecken der Widerlager.
Menge: 1,000 Psch

**01.13.0025 Prüfung Beton nach CDF-Verf. durchführen**
*** Pauschalposition
Prüfung zum Nachweis des Frost-Tausalz-Widerstandes des
Betons nach dem CDF-Verfahren durchführen, für Beton aus
Bauteil ‘auf beiden Kappen‘.
Prüfung jeweils an beiden Kappen durchführen.
Betonrezeptur gemäß Eignungsprüfung.
Betonproben sind während des Einbaus zu entnehmen.
Die Absplitterung darf nach 28 Frost-Tau-Wechseln max. 1.500
g/m2 betragen.
Das Prüfzeugnis muss bis zur Abnahme vorliegen.
Diese Leistung ist gesondert in Rechnung zu stellen.
Menge: 1,000 psch

**01.13.0026 Betonüberwachung durchführen**
*** Pauschalposition
Alle Betonbauarbeiten sind gemäß den Anforderungen der
Überwachungsklasse 2 auszuführen. Die Eigenüberwachung
durch den Auftragnehmer ist gemäß den Anforderungen der
Überwachungsklasse 2, der DIN 1045-3 Anhang B und der
ZTV- ING auszuführen. Zusätzlich ist die Fremdüberwachung
durch eine anerkannte und zugelassene Prüfstelle auszuführen.
Alle Prüfberichte und Dokumentationen sind dem Auftraggeber
in 3-facher Ausfertigung in Papierform in Ordnern zu
übergeben. Zusätzlich Übergabe der Unterlagen in digitaler
Form als PDF auf Datenträger.
Die Probekörper sind an das Prüfinstitut nach Unterlagen des
AG zu liefern.
Diese Leistung ist gesondert in Rechnung zu stellen.
Menge: 1,000 psch

#### Bereich 01.14 Korrosionsschutz von Stahl

*Hinweis: Vorbemerkungen zu Korrosionsschutz von Stahl*
1. Allgemeines
1.1 Verwertung nach Wahl des AN bedeutet, dass das
Material auch in Eigentum des AN übergeht.
2. Nebenleistungen, Besondere Leistungen
2.1 Baubehelfe, wie z.B. Gerüste, gehören zum
Leistungsumfang, soweit hierfür keine gesonderten
OZ vorhanden sind.
2.2 Schutzeinrichtungen gegen Witterung
und zum Schutz der Umgebung gehören zum
Leistungsumfang.
3. Abrechnung
3.1 Reibflächen von GV und GVP-Verbindungen
bleiben bei der Flächenermittlung unberücksichtigt.

**01.14.0001 Feuerverz. Stahlbaut. vorbereiten im Werk Handlauflänge**
StL-Nr. 221221439911
Feuerverzinktes Stahlbauteil nach Unterlagen des AG
vorbereiten.
Bauteil 'Geländer für Bauwerk,
gemäß Richtzeichnung Gel 4, Gel 9 und Gel 14,
Füllstabgeländer ohne Zwischenholm, H = 1,10 m'
Oberfläche 'durch Sweepstrahlen mit festen
Strahlmitteln vorbereiten.
Strahlschutt aufnehmen und gemäß ZTV-ING Teil 4,
Abschnitt 3 entsorgen, einschließlich
Deklarationsanalyse, Nachweisführung, Gebühren und dgl.
Ggf. nacharbeiten der Verzinkung ist einzurechnen.'
Vorbereitungsarbeiten im Werk durchführen.
Abgerechnet wird nach Handlauflänge zwischen den Achsen
der Endpfosten bzw. der Endstäbe.
Menge: 31,000 m

**01.14.0002 Stahlbauteil mit Korr.schutz vers. Bauteil Nr. 3.1 Korr.belast. c) Korr.system Nr.1 im Werk Handlauflänge**
StL-Nr. 2212222391311901
Stahlbauteil nach Unterlagen des AG mit Korrosionsschutz versehen. Lt. Tabelle "Korrosionsschutzsysteme"
der ZTV-ING Teil 4, Abschnitt 3, Anhang A. O-
berflächenvorbereitung wird gesondert vergütet.
Zu beschichtendes Bauteil 'Geländer für Bauwerk,
gemäß Richtzeichnung Gel 4, Gel 9 und Gel 14,
Füllstabgeländer ohne Zwischenholm, H = 1,10 m'
Bauteil Nr. 3.1.
Zugrunde gelegte Korrosionsbelastung = c).
Korrosionsschutzsystem Nr. 1.
Beschichtungen im Werk aufbringen.
Erforderliche Zwischenreinigung 'ausführen.

1. Zwischenbeschichtung,
Beschichtungsstoff-Nr.: 687.71
Farbe RAL oder Bezeichnung: EP DB 701 silbergrau

Deckbeschichtung,
Beschichtungsstoff-Nr.: 687.73
Farbe RAL oder Bezeichnung: RAL 5007 (brillantblau)'
Abgerechnet wird nach Handlauflänge zwischen den Achsen
der Endpfosten bzw. Endstäbe.
Menge: 31,000 m

#### Bereich 01.15 Lager, Übergänge, Geländer für Kunstbauten

*Hinweis: Vorbemerkungen zu Lager, Übergänge, Geländer für Kunstbauten*
1. Allgemeines
2. Nebenleistungen, Besondere Leistungen
2.1 Baubehelfe, wie z.B. Gerüste, Arbeitsbühnen oder
Schutzeinrichtungen gegen Witterung und zum Schutz
der Umgebung gehören zum Leistungsumfang, soweit
hierfür keine gesonderten OZ vorhanden sind.
2.2 Das Herstellen und Einbauen von Lager- und
Ankerplatten gehört zum vertraglichen Leistungsumfang
im Rahmen der Herstellung und des Einbaus vom Lagern.
2.3 Der Einbau von Verguß- und Versetzmörtel
gehört zum vertraglichen Leistungsumfang im Rahmen der
Herstellung und des Einbaus vom Lagern.
3. Abrechnung
3.1 Die Länge des Fahrbahnübergangs (ohne Gesimsbleche)
wird in Profilachse horizontal gemessen.

**01.15.0001 Fahrbahnabschlußprofil einbauen Profil T 90 Ank.blech/-haken Sickerschlitze**
StL-Nr. 241212131119
Fahrbahnabschlußprofil für Abdichtung nach Unterlagen
des AG einbauen.
Abrechnung nach Länge in der Profilachse, horizontal.
Abschlußprofil T 90.
Verankerung gem. RiZ. Abs. 4 mit Ankerblech und Ankerhaken.
Sickerschlitze herstellen.
Korrosionsschutz 'Feuerverzinkung nach ZTV-ING 4-3.
Anfangs- und Endpunkt des Abschlussprofils sind dauerhaft
zu kennzeichnen, gemäß Richtzeichnung.'
Menge: 13,000 m

**01.15.0002 Jahreszahl herst. RZ Jahr1**
StL-Nr. 2292140610
Jahreszahl nach Unterlagen des AG herstellen.
Jahreszahl gem. RZ Jahr 1.
Menge: 1,000 St

**01.15.0003 Stahlgeländer einbauen H = 1100 mm**
StL-Nr. 2412131399290099
Geschweißtes Stahlgeländer nach Unterlagen des AG einbauen.
Abrechnung nach Länge des Handlaufs zwischen den
Achsen der Endpfosten bzw. Endstäbe.
Geländer 'für Bauwerk, Seite Oberstrom und Unterstrom,
gemäß Richtzeichnung Gel 4, Gel 9 und Gel 14,
Geländerabschluss gem. Gel 19, Blatt 1'
Baustoff 'aus Stahl gem. ZTV-ING,
Kaltprofile S 235 JR DIN EN 10025,
Rohre S 235 JR DIN EN 10220'
Höhe des Geländers 1100 mm.
Ausbildung 'als Füllstabgeländer'
Verankerung 'mit Fußplatte und Verbundankern gem.
RiZ-ING Gel 14, einschl. Bohrungen und
Ausgleichschicht.
Die Geländerpfosten sind alle lotrecht (vertikal) zu
montieren; die Holme und der Handlauf sind
entsprechend der Längsneigung der Kappe bzw. Flügel herzustellen;
Geländerform = gerade
Ausführung gemäß Planunterlagen.
Einschl. Eckausbildungen, Richtungswechsel,
Verlauf entsprechend Flügeloberkante lt. Plan'
Korrosionsschutz 'mittels Feuerverzinkung gem. ZTV-ING,
nach DIN EN ISO 1461,
incl. Vorbereitung des Rohstahl gem ZTV-ING.'
Menge: 31,000 m

**01.15.0004 Messbolzen einbauen Zentrierbohrung Lage-/Höhenmessg**
StL-Nr. 2412197199000913
Messbolzen einbauen.
Einbauort 'in Kappen.
Einbau gem. Riz Mess 1 Blatt 1.'
Baustoff 'Linsenkopfbolzen aus Messing.'
Bolzen 'in Bohrungen einsetzen. Bohrungen herstellen
und mit Mörtel verfüllen.
Einbau vertikal.
Messbolzen liefern.
Die Bestandsvermessung der Bolzen ist einzurechnen.'
Messbolzen mit Zentrierbohrung.
Messbolzen für Lage- und Höhenmessung.
Menge: 8,000 St

**01.15.0005 Messbolzen einbauen Zentrierbohrung Lage-/Höhenmessg**
StL-Nr. 2412197199000913
Messbolzen einbauen.
Einbauort 'Widerlager, Flügel und Pfeiler.
Einbau gem. Riz Mess 1 Blatt 1.'
Baustoff 'Kugelbolzen aus Stahl, feuerverzinkt.'
Bolzen 'in Bohrungen einsetzen. Bohrungen herstellen
und mit Mörtel verfüllen.
Einbau horizontal.
Messbolzen liefern.
Die Bestandsvermessung der Bolzen ist einzurechnen.'
Messbolzen mit Zentrierbohrung.
Messbolzen für Lage- und Höhenmessung.
Menge: 4,000 St

**01.15.0006 Bauwerksnummernschild herst., liefern und montieren**
Bauwerksnummernschild gemäß Angaben des AG am Bauwerk anbringen.
Beschreibung Bauwerksnummernschild:
Befestigungsmittel aus Edelstahl, Werkstoffnummer 1.4571.
Abmessungen des Schildes: 300 x 300 x 3 mm
Ecken ausgerundet mit R = 50 mm
Schild aus Aluminiumblech mit 4 Bohrungen für die Befestigung.
Anbringen des Schildes am Bauwerk gemäß Angaben des AG.
Blechdicke 3 mm
Einseitiges Schild
Hintergrund: Farbe RAL 9016, verkehrsweiß
Einschließlich Beschriftungstext und Umrandung mit Folie
zugelassen für RAL Güteverkehrszeichen.
Farbe der Beschriftung: RAL 9017 verkehrsschwarz mit
nichtrückstrahlender Selbstklebefolie.
Ggf. erforderliche Arbeitsgerüste sind einzurechnen.
Menge: 1,000 St

#### Bereich 01.16 Dichtungsschichten und Fugen für Ingenieurbauten

*Hinweis: Vorbemerkungen zu Oberflächenschutz, Dichtung, Schutz, Fugen in Beton*
1. Allgemeines
1.1 Der Begriff Abbruchgut schließt ggf. Strahlgut ein.
2. Nebenleistungen, Besondere Leistungen
Die nachfolgend aufgeführten Leistungen gehören zum
Leistungsumfang:
2.1 Baubehelfe, wie z.B. Gerüste, gehören zum
Leistungsumfang, soweit hierfür keine gesonderten
Positionen vorhanden sind.
2.2 Schutzeinrichtungen gegen Witterung und zum
Schutz der Umgebung gehören zum
Leistungsumfang.

*Hinweis: Abbruch bestehende Brücke über Frauengraben*
Abbruch bestehende Brücke GVS Wackerlinger Weg über "Katzbach" bei Wackerling,
BW-Nr. 06

**01.16.0001 Asphaltschutzschicht abtragen**
Schutzschicht auf dem Bauwerk abtragen, ggf. in mehreren Arbeitsgängen und unterschiedlichen Verfahren bis
OK Überbau, Beton.
Der Materialabtrag erfolgt durch Aufbrechen und nicht durch Fräsen
Die Schutzschicht muss restlos vom Beton entfernt werden,
incl. eventueller anhaftender Reste am Beton durch Abstemmen entfernen.
Erforderliche Trennschnitte herstellen.
Erschwernisse beim Abtrag wie z.B. durch unterschiedliche Belagsdicken u. dgl. sind einzurechnen.

Art und Dicke der Schutzschicht im Fahrbahnbereich:
Asphaltbelag, pechhaltig, Verwertungsklasse B,
Stärke = bis 7 cm.

Abtrag ohne Beschädigung der Brückentafel.
Zur Festlegung der Frästiefe sind vor Beginn der Fräsarbeiten durch Untersuchungsfelder Belagsstärken zu ermitteln. Diese sind einzukalkulieren.
Das ggf. mehrmalige "Aufziehen" der Geräte wird nicht gesondert vergütet. Der Mehraufwand ist in die Position einzurechnen.
Asphalt aufnehmen, laden, fördern und auf befestigter Lagerfläche für Beprobung und Entsorgung durch
AN lagern.
Transportweg einfach max. bis 0,5 km,
auf Lagerfläche Baustelleneinrichtung.
Mehraufwand und Mehrzeitbedarf infolge der
Umleitungsstrecke und Verkehrsverhältnisse ist zu
berücksichtigen und wird nicht gesondert vergütet.
Menge: 35,000 m2

**01.16.0002 Fugenmaterial Unterbauten, Überbau, Kappe aufnehmen**
Fugenmaterial nach Unterlagen des AG
an Unterbauten, Überbau und Kappen,
Abtragen seitlich an senkrechten Flächen,
sowie bei Unterseite Überbau, in Ecke
Überbau / WL, Kappe (oben, senkrecht,
unten), usw.,
ggf. in mehreren Arbeitsgängen und unterschiedlichen Verfahren bis OK Beton abtragen.
Erforderliche Trennschnitte herstellen.
Einzurechnen ist das rückstandslose entfernen von
Restanhaftungen und Anstrichen in Raustellen der
Betonoberfläche u. dgl. mit Verfahren nach Wahl des AN.

Fugenmaterial bestehend aus:
- Grundierung / Haftvermittler
- Fugenmaterial (Zusammensetzung unbekannt)
Fugenbreite bis 40 mm, Tiefe bis 40 mm,
incl. event. Hinterfüllungen

Gemäß Voruntersuchung, PAK - Werte >25 mg/kg -
<100 mg/kg = Erhöhte Anforderungen,
Asbest und KMF = nicht nachweisbar
(siehe dazu die Voruntersuchungen zu Proben-Nr. 26B01319-001 + 26B01319-006)

Der AN hat sein Abbruchverfahren sowie sämtliche
Gerätschaften, PSA etc.entsprechend anzupassen, sowie
sämtliche hierfür erforderliche Kosten zum Rückbau.
Die Ausführung hat durch Personal zu erfolgen,
welches für die Arbeiten speziell qualifiziert ist.
Abbruchgut in bereitgestellte Container zwischenlagern.

Die Entsorgungsgebühr wird gesondert vergütet.

Das vollständige Abtragen des Beschichtungsaufbaus
ohne Rückstände, eventuell durch Fräsen der oberen
Betonoberfläche gehören zum Leistungsumfang.
Menge: 10,000 m

**01.16.0003 Abdichtung Unterbauten aufnehmen, Rückseite**
Abdichtung nach Unterlagen des AG an erdberührter Rückseite der Widerlager und Flügel, ggf. in mehreren Arbeitsgängen und unterschiedlichen Verfahren bis OK Beton abtragen.
Erforderliche Trennschnitte herstellen.
Einzurechnen ist das rückstandslose entfernen von
Restanhaftungen und Anstrichen in Raustellen der
Betonoberfläche u. dgl. mit Verfahren nach Wahl des AN.

Abdichtung bestehend aus:
- Bitumenvoranstrich
- Dichtungsaufstrich

Gemäß Voruntersuchung, PAK - Werte >100 mg/kg
= gefährlicher Abfall
(siehe dazu die Voruntersuchungen zu Proben-Nr. 26B01319-003)

Der AN hat sein Abbruchverfahren sowie sämtliche
Gerätschaften, PSA etc.entsprechend anzupassen, sowie
sämtliche hierfür erforderliche Kosten zum Rückbau.
Die Ausführung hat durch Personal zu erfolgen,
welches für die Arbeiten speziell qualifiziert ist.
Abbruchgut in bereitgestellte Container zwischenlagern.

Die Entsorgungsgebühr wird gesondert vergütet.

Das vollständige Abtragen des bitum. Voranstriches
ohne Rückstände, eventuell durch Fräsen der oberen
Betonoberfläche gehören zum Leistungsumfang.
Menge: 55,000 m2

**01.16.0004 Beschichtung Unterbauten, Überbau aufnehmen**
Beschichtungen an der Oberfläche nach Unterlagen des AG
an Widerlager, Flügel, Überbau und Kappen,
Abtragen seitlich an senkrechten Flächen, sowie bei
Unterseite Überbau, Kappe, usw.,
ggf. in mehreren Arbeitsgängen und unterschiedlichen Verfahren bis OK Beton abtragen.
Erforderliche Trennschnitte herstellen.
Einzurechnen ist das rückstandslose entfernen von
Restanhaftungen und Anstrichen in Raustellen der
Betonoberfläche u. dgl. mit Verfahren nach Wahl des AN.

Oberflächenbeschichtung bestehend aus:
- Grundierung / Haftvermittler
- Beschichtungsaufstrich

Gemäß Voruntersuchung, PAK - Werte <10 mg/kg
= Verwertung ohne Einschränkungen
(siehe dazu die Voruntersuchungen zu Proben-Nr. 26B01319-002, 26B01319-004, 26B01319-005)

Der AN hat sein Abbruchverfahren sowie sämtliche
Gerätschaften, PSA etc.entsprechend anzupassen, sowie
sämtliche hierfür erforderliche Kosten zum Rückbau.
Die Ausführung hat durch Personal zu erfolgen,
welches für die Arbeiten speziell qualifiziert ist.
Abbruchgut in bereitgestellte Container zwischenlagern.

Die Entsorgungsgebühr wird gesondert vergütet.

Das vollständige Abtragen des Beschichtungsaufbaus
ohne Rückstände, eventuell durch Fräsen der oberen
Betonoberfläche gehören zum Leistungsumfang.
Menge: 105,000 m2

*Hinweis: Ersatzneubau Brücke über Katzbach*
Ersatzneubau Brücke über Katzbach bei Wackeling.

**01.16.0005 Dichtungssch. aus 1 Bitbahn herst. Teilflächen**
StL-Nr. 241231239091
Dichtungsschicht aus einer Bitumen-Schweißbahn gemäß
ZTV-ING, Teil 6, Abschnitt 1 nach Unterlagen des AG
herstellen. Dichtungsschicht an bestehende Abdichtungen, Konstruktionen, Durchdringungskörper und sonstige
Einbauten anschließen. Anschlussflächen sind vorzubereiten. Das Einbauen von Verstärkungsstreifen und
Schutzlage wird gesondert vergütet.
Bauteil 'Fahrbahn- und Kappenbereich des Überbaus,
auf Gesamtfläche.'
Bitumen-Schweißbahn 'ohne Metallkaschierung,
Polymerbitumen-Schweißbahn mit hochliegender
Trägereinlage'
Ausführung in Teilflächen.
Menge: 76,000 m2

**01.16.0006 Verstärkungsstreifen einbauen Schrammbord Schweißbn.kasch. Breite mind.30 cm**
StL-Nr. 241231511101
Verstärkungsstreifen nach Unterlagen des AG einbauen
und ggf. an Konstruktionen und Durchdringungskörper anschließen.
Einbau im Schrammbordbereich.
Stoff = edelstahlkaschierte Bitumen-Schweißbahn.
Breite mind. 30 cm.
Menge: 31,000 m

**01.16.0007 Schutzlage herstellen**
StL-Nr. 24123161
Schutzlage nach Unterlagen des AG aus Glasvlies-
Bitumendachbahn V 13 unter Kappen herstellen. Bahn an
Längs- und Querstößen min. 10 cm überlappen. Querstöße
versetzt anordnen. Überstand im Fahrbahnbereich mindestens 30 cm, davon 25 cm lose auflegen und min. 5 cm
aufkleben.
Menge: 23,000 m2

**01.16.0008 Asphaltschutzschicht herstellen MA11S,Bk100-Bk3,2 Bimi30/45+2NA+vvZ**
StL-Nr. 23113812916000
Asphaltschutzschicht auf Dichtungsschicht zum Ausgleich
nach Unterlagen des AG herstellen. Fugen herstellen und
verfüllen wird gesondert vergütet.
Bauteil '= Überbau zwischen den Kappen.
Einbaudicke 3,5 cm.
Das Herstellen von Randstreifen gehört
zum Leistungsumfang.
Einbauverfahren nach Wahl des AN.'
Asphaltschutzschicht aus MA 11 S. Einbau in Verkehrsflächen der Belastungsklassen Bk100 bis Bk3,2.
Bindemittel = 30/45 und 2 M.-v.H. Naturasphalt mit viskositätsveränderndem Zusatz.
Menge: 5,500 t

**01.16.0009 Oberfl. d. Asphaltschutzsch. bearb. Abstreuung aufbr. Menge 2-3 kg/m2 Lieferkörnung 2/5**
StL-Nr. 231138172021
Oberfläche der Asphaltschutzschicht bearbeiten. Erkaltete Schicht abkehren und nicht gebundene und gelöste
Stoffe nach Wahl des AN verwerten.
Abstreukörnung, leicht bituminiert, auf die noch heiße
Oberfläche aufbringen.
Abstreumenge 2 bis 3 kg/m2.
Lieferkörnung 2/5.
Menge: 59,000 m2

**01.16.0010 Anschluss a. Fuge m. Fugenm. herst. Fuge vor Kappen Schutzschicht Fugenmasse N2**
StL-Nr. 2311391262999901
Anschluss als Fuge mit Fugenmasse herstellen.
Randfuge vor Brückenkappen.
In der Asphaltschutzschicht ausbilden.
Fugenspalttiefe 'mind. 35mm.'
Fugenspaltbreite '20 mm.'
Fugenspalt verfüllen 'in einer Lage bis OK Schutzschicht.'
Mit heiß verarbeitbarer Fugenmasse Typ N2, einschließlich zugehörigem und zuvor aufgetragenem Voranstrichmittel.
Menge: 20,000 m

**01.16.0011 Fugeneinlage einbauen Hartschaum**
StL-Nr. 241232309199
Fugeneinlage nach Unterlagen des AG einbauen.
Bauteil 'zwischen Flügelende und Kappenschürze,
Sonstige Bauteile'
Einlage aus Hartschaumplatten.
Dicke '2 cm
Die Plattenstöße mit Bitumenpappe überdecken.
An sichtflächen Platten mind. 5cm zurücksetzen
bzw. nach dem Betonieren auf diese Tiefe herausarbeiten.
Auf der Sichtflächenschalung gehobelte, nach innen
leicht konisch gefortme Holzleisten oder Kunststoffprofile
befestigen.
Nach dem Ausschalen die Leisten entfernen.
Fugenart = Raumfuge.'
Menge: 1,500 m2

*Hinweis: Hinweis zu Fugenbändern*
Es dürfen nur Elastomer-Fugenbänder verwendet werden. Die Anforderungen richten sich nach ZTV-ING, Teil 3, Abschnitt 3, Ziffer 7 und der DIN 7865.
Die Fugenbänder müssen werkseitig vulkanisiert werden. Ausnahmen bedürfen der Zustimmung des AG.
Die Verbindungen unterschiedlicher Fugenbandtypen (werks- und baustellenseitig) und ggf. erforderliche Form-, Pass- und Eckstücke sind ebenfalls in die Leistungspositionen mit einzurechnen, soweit keine gesonderte Vergütung vorgesehen ist.
Gegebenenfalls erforderliche Baustellenstöße der Fugenbänder sind einzukalkulieren. Bei der Ausführung ist ZTV-ING, Teil 3, Abschnitt 3, Ziffer 7.2 zu beachten.
Die U-förmigen, sichtbaren Fugenbänder sind mit betongrauer Sichtfläche auszuführen.

**01.16.0012 Fugenband einbauen**
StL-Nr. 241232259999
Fugenband nach Unterlagen des AG einbauen und verankern. Stöße und Verbindungen herstellen.
Bauteil 'zwischen Widerlagerwand - Nut für Anschlussbewehrung, Nut für Anschlussbewehrung -
Ortbetonergänzung Überbau, und bei Flügelwand -
Ortbetonergänzung, sowie zwischen den verschiedenen
Betonierabschnitten beim Flügel (senkrechte Verbindungen).
Fugenband liefern und einbauen.
Abdichtung für Fuge in Betonbauteilen mit Fugenband
unter Berücksichtigung der Bewehrung und Form nach
Unterlagen des AG herstellen.
Breite des Fugenbandes mind. 25 cm.'
Band 'außenliegend, ohne Baustellenstöße,
Fugenart = Arbeitsfuge'
Band 'Ausführung als Elastomer.
Formteile sind einzurechnen.
Arbeitsfugenband Form A 250.'
Menge: 45,000 m

**01.16.0013 Fugenfüllung herstellen Kalt, 25 v.H. Füllstoff einb.**
StL-Nr. 24123235919991
Fugenfüllung nach Unterlagen des AG herstellen. Fugenflanken reinigen und mit geeignetem Voranstrich versehen.
Bauteil 'Fuge Widerlager / UK Überbau'
Füllstoff = kalt verarbeitbare Fugenmasse, Dauerbewegungsaufnahme bis 25 v.H.
Fugenflanken 'aus Beton,
incl. Auskratzen / Vorbereiten der Fugenflanken auf die
erforderliche Tiefe, gemäß Detail lt. Bauwerksplan.'
Fugenspaltbreite '20mm'
Fülltiefe '30 mm'
Unterfüllstoff bzw. Trennstreifen einbauen.
Menge: 16,000 m

#### Bereich 01.17 Schutz und Instandsetzung von Betonbauteilen

*Hinweis: Vorbemerkungen zu Schutz und Instandsetzung Betonbauteilen*
1. Allgemeines
1.1 Der Begriff Abbruchgut schließt ggf. Strahlgut ein.
2. Nebenleistungen, Besondere Leistungen
2.1 Bei Abbruch von Betonbauteilen ist eine Er-
höhung der Betondruckfestigkeiten, z.B. aufgrund
der Nacherhärtung, gegenüber den Angaben in den
Bestandsunterlagen um bis zu 2 Druckfestigkeitsklassenstufen zu berücksichtigen und gehört zum
Leistungsumfang. Betondruckfestigkeiten, die über
dieser Schwelle liegen, werden gesondert vergütet.

**01.17.0001 Betonunterlage vorbereiten Oberfl. waager. strahlen/absaugen entsorgen**
StL-Nr. 2412410899100501
Betonunterlage nach Unterlagen des AG vorbereiten. Vorbereitete Flächen säubern.
Bauteil 'OK Rahmenbauwerk, Fahrbahn-/ Kappen- und
Flügelbereich.
Ausführung in Teilflächen.'
Oberfläche waagerecht bis 20 v.H. geneigt.
Vorbereitungsverfahren = Betonunterlage mit festen
Strahlmitteln strahlen bei gleichzeitigem Absaugen.
Abfall entsorgen.
Menge: 76,000 m2

**01.17.0002 Betonunterlage versiegeln**
StL-Nr. 2412421390
Vorbereitete Betonunterlage mit Reaktionsharz versiegeln.
Reaktionsharz nach Unterlagen des AG. Versiegelung
zweilagig herstellen. Erste Lage im Überschuss abstreuen.
Nicht festhaftendes Abstreugut entfernen und nach Wahl
des AN verwerten.
Bauteil 'OK Rahmenbauwerk, Fahrbahn-/ Kappen- und
Flügelbereich des Überbaus, auf Gesamtfläche.
Betonoberfläche im Abdichtungsbereich.
Oberflächenschutz als Versiegelung aufbringen,
Gesamtverbrauch mind. 1.000 g/m2.
Erste Schicht mit Quarzsand der Körnung 0,7/1,2 mm im
Überschuss absanden.
Reaktionsharz mit Verwendbarkeit auf jungem Beton.
Das Reinigen der gestrahlten Oberfläche ist
miteinzurechnen und wird nicht gesondert vergütet.
Ausführung in Teilflächen.'
Menge: 76,000 m2

**01.17.0003 Hydrophobierung gemäß OS-A herst. Kappe Oberfl.untersch.**
StL-Nr. 241245121100
Hydrophobierung gemäß Oberflächenschutzsystem A(OS-A)
herstellen. Betonunterlage säubern.
Bauteil = Kappe.
Oberfläche unterschiedlich geneigt nach Unterlagen des
AG.
Menge: 19,000 m2

### Titel 02 Los 2 Retentionsraumausgleich

#### Bereich 02.01 Baustelleneinrichtung, Baubegleitende Leistungen

*Hinweis: Vorbemerkungen zu Baustelleneinrichtung, Baubegleitende Leistungen*
0. Alle nachfolgenden Leistungen der OZ Baustelleneinrichtung,
baubegleitendende Leistungen gelten, soweit nichts anderes
beschrieben, für sämtliche
Leistungsbereiche der Gesamtbaumaßnahme.
1. Allgemeines
1.1 Sofern in den Unterlagen des AG die Art der
berührungslosen Außerkraftsetzung von Verkehrsschildern nicht vorgegeben ist, sind folgende Arten
zulässig:
- Abdrehen um 90 Grad,
- Demontage,
- Abdecken mit witterungsbeständigen und undurchsichtigem Material,
- mobile Auskreuzvorrichtungen aus Kunststoff oder
Metall, beklebt mit Folie Typ 3, gem. DIN 67520,
Teil 4,
bis 3 m2 Schildfläche:  Breite 75 mm
über 3 m2 Schildfläche: Breite 100mm.
2. Nebenleistungen, Besondere Leistungen
Die nachfolgend aufgeführten Leistungen gehören zum
Leistungsumfang:
2.1 Das Herstellen verkehrssicherer Zugangs- und
Zufahrtsmöglichkeiten für Anlieger gehört
zum Leistungsumfang.

*Hinweis: HINWEIS: Getrennte Rechnungsstellungen*
Für das Los 02. Ersatzneubau Katzbachbrücke und
das Los 03. Retentionsraumausgleich müssen zwei getrennte Abrechnungen und Rechnungen erstellt werden.
Sämtliche Kosten für die Trennung sind in die EP`s einzurechnen.

*Hinweis: Baustelleneinrichtung im HQ100 - Bereich*
Die Fläche für die Baustelleneinrichtung befindet sich innerhalb des Hochwasserbereiches HQ100.
Im Rahmen der wasserrechtlichen Erlaubnis ist die Freihaltung dieser Flächen im Hochwasserfall gefordert.
Daher müssen die BE-Flächen bei Ankündigung eines Hochwasserereignisses unverzüglich durch den Auftragnehmer geräumt werden.
Sollte der Auftragnehmer mit dieser Vorgabe nicht einverstanden sein oder die Räumung nicht gewährleisten können, ist von ihm eine alternative BE-Fläche bereitzustellen.
Sämtliche Kosten hierfür sind in die EP`s einzurechnen.

**02.01.0001 Baustelleneinricht. vorhalten**
Baustelleneinrichtung vorhalten.
Vorhalten der Baustelleneinrichtungen. Mieten, Pacht,
Gebühren und dgl. gehören zum Leistungsumfang.
Ausser den vollen Monaten werden Teilzeiten nach
Kalendertagen zu 1/30 des Einheitspreises abgerechnet.
Stillstandszeiten und Bauzeitverlängerungen werden
nur vergütet, wenn die Ursachen vom AG zu
vertreten sind.
Menge: 1,500 Mt

**02.01.0002 Baustelleneinricht. unterh. u. betr.**
Baustelleneinrichtung unterhalten und betreiben.
Unterhalten und Betreiben der Baustelleneinrichtungen.
Vergütet werden die Tage, an denen auf der Baustelle
gearbeitet wird. Bauzeitverlängerungen werden nur vergütet, wenn die Ursachen vom AG zu vertreten sind.
Der Nachweis erfolgt durch Vorlage der Tagesberichte.
Menge: 25,000 d

**02.01.0003 Baustelle räumen Dies. LV-Abschn.**
StL-Nr. 1910111202
Baustelle von allen Geräten, Anlagen, Einrichtungen und
dgl. räumen. Benutzte Flächen und Wege entsprechend dem
ursprünglichen Zustand herrichten. Soweit nicht für
bestimmte Leistungen für das Räumen der Baustelle gesonderte Positionen im Leistungsverzeichnis enthalten
sind, gilt die Pauschale
für alle Leistungen dieses Abschnittes des Leistungsverzeichnisses.
Menge: 1,000 Psch

**02.01.0004 Verkehrsflächen unterhalten.**
StL-Nr. 2290590199
Verkehrsflächen zur Aufrechterhaltung des öffentlichen
und Anliegerverkehrs, sowie des Baustellenverkehrs
innerhalb des Baubereiches einschließlich
zwischenzeitlich benutzter Behelfsfahrstreifen
verkehrssicher unterhalten.
Abgerechnet wird nach Kalendertagen.
Befestigung 'nicht gebunden, aus Frostschutz -
Schottermaterial'
Verkehrsflächen 'aller in Bauwerksumgebung von der
Baumaßnahme betroffenen Verkehrsflächen und Zufahrten.'
Menge: 25,000 d

**02.01.0005 Bauzaun aufstellen und entfernen Zaunhöhe 2,0 m**
StL-Nr. 1910120739
Bauzaun nach Unterlagen des AG einschl. der erforderlichen Tore und Pfosten standsicher aufstellen, während
der Bauzeit vorhalten und unterhalten sowie nach Beendigung der Bauzeit entfernen. 70 v.H. des Preises werden nach Aufstellen, der Rest nach Entfernen des Bauzaunes vergütet.
Zaunhöhe = 2,00 m.
Zaun 'als Systemzaun mit Zaunelementen aus Stahl.
Einsatzort: Absicherung der Baugrube, lt. Angabe Bauleitung.
(Erforderliche Absicherung der Baustelleneinrichtung, Gabungsstellen,
Baulager, Kran, usw.  ist in die Baustelleneinrichtung einzurechnen,
und wird nicht mit dieser Position vergütet)
Feldlänge nach Wahl des AN.
Arbeitstägliches umsetzen nach betrieblichen
Erfordernissen bzw. neu ausrichten ist einzurechnen.
Die Zaunfelder sind mit Schellen gegen Ausheben zu
sichern'
Menge: 70,000 m

**02.01.0006 Vermessungsarbeiten für Absteckung**
StL-Nr. 2290193199
Vermessungsarbeiten für die Absteckung von Bauteilen
nach Unterlagen des AG einschließlich aller Geräte-
und Personalkosten durchführen.
Bauteil(e) 'Herstellung des Retentionsraumausgleiches
incl. Zufahrt, und Angleichungsflächen .
Vermessung für gesamte Maßnahme.
Inkl. Bestandsvermessung für Bestandsunterlagen
gem. ZTV-ING nach Baufertigstellung und Übergabe in digitaler Form (pdf und CAD-Format)
an den AG.'
Menge: 1,000 Psch

**02.01.0007 Bestandsunterl. herstellen**
Bestandsunterlagen nach ZTV-ING und ggf.
nach Unterlagen des AG einschl. ggf.
erforderlicher Dokumentationen und Datenblätter, Lieferscheine, für den hergestellten Retentionsraumausgleich erstellen und an den Bauherrn übergeben.
Mikroverfilmt und/oder analog und/oder
digital liefern.
Abweichend von der ZTV-ING hat die Übergabe der
Bestandsunterlagen an den AG spätestens mit der
Vorlage des Antrages auf Abnahme der Leistung zu
erfolgen.
Bauteil: Retentionsraumausgleich Katzbachbrücke
in Wackerling.
Bestandsunterlagen:
> Lageplan und Schnitte mit Höhenangaben auf Grundlage der Bestandsvermessung vor Baubeginn und nach Bodenabtrag
> Massenermittlung des hergestellten Retentionsraumausgleich.
Bestandsunterlagen digital als Datei im Format dwg, dxf, pdf übergeben.
Menge: 1,000 Psch

**02.01.0008 Erfassung des Zustands Straßen usw.**
StL-Nr. 22901901
Erfassung und Dokumentation des Zustands von Straßen,
Geländeoberfläche, der Vorfluter und Vorflutleitungen,
sowie der baulichen Anlagen im Baugelände.
Die Erfassung ist unter Beteiligung des AG und des
Straßenbaulastträgers bzw. Eigentümers vor Beginn der
Arbeiten durchzuführen.
Dokumentationsunterlagen herstellen und dem AG
übergeben.
Menge: 1,000 Psch

**02.01.0009 Spartenerkundung und -einweisung**
Spartenerkundung für alle Baustellenflächen.
Erkundung von Kabeln und Leitungen aller Art durch
geeignete Methoden, z.B. durch Einholen von Kabelplänen und/oder Einweisung durch den
Spartenträger.
Bekannte Spartenträger nach Unterlagen des AG.
Die Vorschriften und Anordnungen der Spartenträger
sind zu beachten.
Die Abstimmung mit den jeweiligen Versorgungsträgern gehört zum Leistungsumfang
Menge: 1,000 Psch

**02.01.0010 Baustelle einrichten Dies.LV-Abschn.**
StL-Nr. 1910110729
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle 'vorhanden,
Zufahrt über vorhandene Verkehrsbeziehungen
und Wirtschaftsweg.

Besonderer Hinweis:
Nach Abbruch der vorhandenen Brücke ü. d. Katzbach
sind die beiden Uferseiten unmittelbar im Baustellenbereich nicht
mehr direkt miteinander verbunden. Vom AN ggf.
erforderliche Baubehelfe nach Wahl des AN für die
Zuwegungen/ Querung bzw. den direkten Übergang
(z.B. mittels Übergangssteg) zwischen den beiden
Uferseiten für das Baustellenpersonal o.dgl. ist ebenfalls
einzurechnen und wird nicht gesondert vergütet.
Die Zufahrt zur Retentionsfläche für Transporte und
Erdreichabfuhr muss über die öffentlichen Straßen
vom Ortsteil Katzbach erfolgen.'
Menge: 1,000 Psch

**02.01.0011 Lichtbilder herst. und liefern**
StL-Nr. 19101620
Lichtbilder über den wesentlichen Bauablauf des Bauwerks in digitalisierter Form (Auflösung mindestens
1024 mal 768 Pixel, 24 Farben) mit Digitalkamera herstellen und auf mit dem AG abgestimmten Datenträger (CD
oder DVD) liefern. Das Komprimierungsverhältnis bzw.
die Bildqualität ist so zu wählen, dass durch die Komprimierung keine für den Sachverhalt wesentlichen Bildinformationen verloren gehen.
Menge: 20,000 St

**02.01.0012 Bauzeitenplan erstellen und fortschreiben**
Erstellung eines detaillierten Bauzeitenplans als Balkendiagramm für die Maßnahme des Titels 02 gemäß Vorgabe des AG.

Der Bauzeitenplan ist vom Auftragnehmer unterschrieben an den AG zu übergeben.

Der Bauzeitenplan hat insbesondere detaillierte Angaben über die Abwicklung der Baumaßnahme mit angabe der jeweiligen Ausführungszeit für alle Leistungen sowie Angaben über Personal- und Geräteeinsatz zu enthalten.

Der Bauzeitenplan ist während der Bauzeit laufend zu aktualisieren und fortzuschreiben. Der Bauzeitenplan ist im Turnus von 14 Tagen an den Baustellenbesprechungsterminen dem AG zu übergeben.
Übergabe jeweils 2-fach in Papierform und digital als Pdf-Datei.
Menge: 1,000 Psch

**02.01.0013 Vorankündigung erstellen**
StL-Nr. 19101508
Vorankündigung gemäß Baustellenverordnung erstellen und
spätestens zwei Wochen vor Einrichten der Baustelle der
zuständigen Behörde übermitteln. Vorankündigung sichtbar und witterungsgeschützt auf der Baustelle aushängen. Bei erheblichen Änderungen während der Bauzeit
anpassen.
Menge: 1,000 Psch

**02.01.0014 SiGe-Plan erstellen**
StL-Nr. 19101513
Sicherheits- und Gesundheitsschutzplan (SiGe-Plan) nach
RAB 31 erstellen und mit dem Sicherheits- und Gesundheitsschutzkoordinator dieser und weiterer berührter
Baustellen abstimmen. Bei erheblichen Änderungen in der
Ausführung des Bauvorhabens anpassen. Den SiGe-Plan für
jeden Beschäftigten einsehbar auf der Baustelle vorhalten.
Menge: 1,000 Psch

**02.01.0015 SiGe-Plan des AG fortschreiben**
StL-Nr. 19101518
Sicherheits- und Gesundheitsschutzplan (SiGe-Plan) nach
RAB 31 fortschreiben und mit dem Sicherheits- und Ge-
sundheitsschutzkoordinator dieser und weiterer
berührter Baustellen abstimmen. Bei erheblichen Änderungen in der Ausführung des Bauvorhabens anpassen. Den
SiGe-Plan für jeden Beschäftigten einsehbar auf der
Baustelle vorhalten.
Menge: 1,000 Psch

*Hinweis: Hinweis für die nachfolgende Position*
Hinweis für die nachfolgende Position 01.01.0250
SiGe-Koordinator stellen, mind. 2 Baustellenbesuche,
weitere Baustellenbesuche nach Genehmigung durch AG

**02.01.0016 SiGe-Koordinator stellen.**
StL-Nr. 19101528
Sicherheits- und Gesundheitsschutzkoordinator während
der Ausführung des Bauvorhabens nach RAB 30 und Unterlagen des AG stellen.
Menge: 1,000 Psch

#### Bereich 02.02 Entsorgung

*Hinweis: Vorbemerkungen zur Entsorgung*
Bei der Entsorgung gelten die gesetzlichen Vorgaben und Richtlinien. Die nachfolgenden Positionen erfassen spezielle Bauteile und -stoffe, die fachgerecht zu entsorgen sind. Die betroffenen Materialien sind sortenrein zu separieren und zu entsorgen. Ein Verwertungs- / Entsorgungskonzept, das die wesentlichen Entsorgungswege und annehmenden Stellen beinhaltet, ist mit dem Abbruchkonzept abzugeben und vom AG freizugeben. Andienungspflichten sind zu beachten. Für die Entsorgung von gefährlichem Abfall ist das elektronische Abfallnachweisverfahren (eANV) anzuwenden. Für nicht gefährlichen Abfall gelten die Vorgaben der NachWV. Für nicht gefährlichen Abfall ist ein vereinfachtes Nachweisverfahren durchzuführen..
Der Ausbau/ Umgang/ Transport mit den erforderlichen Arbeitsschutzmaßnahmen sind einzukalkulieren. Die Abrechnung erfolgt als massenbezogene Positionen auf Nachweis (Wiegescheine, Übernahmescheine).

Der AN hat sämtliche Entsorgungswege dem AG offenzulegen und vom AG freigeben zu lassen.

*Hinweis: Zusätzliche Hinweise zur Entsorgung*
Nachstehende Bemerkungen gelten für sämtliche Entsorgungsleistungen des gesamten LV's.

In die Entsorgungsgebühren einzurechnen sind insbesondere folgende Leistungen:
- Erbringen von Nachweisen für die Ordnungsgemäße Eichung von eingesetzten Waagen
- Säubern der freigelegten Lagerflächen einschl. deren Randbereiche (maschinell oder händisch)
- interne Materialtransporte
- laufende Dokumentation und Übergabe der Dokumentation an den AG für alle anfallenden Abfallströme in einer EDV-Datei mit Angabe zu Deklarationsanalytik (Labornummer), Einstufung, Entsorgungsnachweis-, Übernahme- bzw. Begleitschneinnummer, Datum Transporte, Gewicht, annehmende Stelle etc.

Der AN muss vor Ausführungsbeginn alle Entsorgungs- und Verwertungwege konkret offenlegen und deren Durchführbarkeit von den an den Entsorgungsstellen zuständigen Behörden schriftlich bestätigen lassen.

Als Abrechnungsgrundlage der nachgenannten Abfallpositionen dienen die Wiegescheine einer geeichten Waage in Verbindung mit den zugehörigen Materialbegleitpapieren (Begleitscheine = gefährlicher Abfall und Übernahmescheine = nicht gefährlicher Abfall). Jeder Abfalltransport der die Baustelle verlässt, hat vor dem Verlassen der Baustelle einen vollständig ausgefüllten Übernahme- oder Begleitschein (Tag, Uhrzeit, Lkw-Kennzeichen etc.) mitzuführen, aus dem eindeutig hervorgeht, um welches Material es sich handelt.

Die Abfälle und Materialien sind entsprechend den Annahmeaufforderungen des jeweiligen Entsorgers/ Verwerters aufzubereiten. Ist in den Positionen nichts anderes beschrieben, ist dies in die entsprechenden Verwertungspositionen einzurechnen.

*Hinweis: Aushubmaterial*
Zusätzlicher Hinweis für schadstoffbelastetes Material > Z2 bzw. gefährlicher Abfall:
Schadstoffbelastetes Aushubmaterial > Z2 bzw. gefährlicher Abfall verbleibt auf dem Lagerplatz des AG. Um die Abfuhr und Entsorgung kümmert sich der AG.

**02.02.0001 Durchführung von Laboruntersuchungen nach Verfüll-Leitfaden**
Durchführung von Laboruntersuchungen, zur Bestimmung der Kontamination nach Eckpunktepapier "Leitfaden für die Verfüllung von Gruben und Brüchen" (="Verfüll-Leitfaden") des zwischengelagerten Abbruchmaterials in Haufwerken (Haufwerksgröße i.M. gem. Vorgaben der einschlägigen Vorschriften wie u.a. LAGA PN 98) inkl. Probenahme am Zwischenlagerplatz, Erstellen eines Probenahmeprotokolls, Transport der Proben, Probenvorbereitung u. dgl. Erstellung eines Prüfprotokolls in 2-facher Ausfertigung für den AG, zur Untersuchung von Ausbaumaterial am Feststoff und Eluat.

Material: Aushubmaterial, Bodenmaterial, Schotter u.dgl.

Die Probenahme erfolgt gemäß LAGA PN 98, unter Entnahme der erforderlichen Einzelproben sowie daraus resultierenden Misch- und Laborproben.(unter Berücksichtigung der Tabelle 1, Spalte 4, zur Reduzierung der Laborproben). Rückstellproben sind aufzubewahren.

Die Abrechnung erfolgt je untersuchtem Haufwerk. (Kubatur bis 500 m³]

Maschineneinsatz zur Probenahme ist einzukalkulieren.
Folglich sind den Ergebnissen beizufügen:
Probenahmeprotokoll, Untersuchungsergebnisse, Bewertung der Untersuchungsergebnisse sowie die Klassifizierung des Ausbaumaterials anhand Eckpunktepapier.
Menge: 3,000 St

**02.02.0002 Durchführung von zusätzlichen Laboruntersuchungen nach DepV**
Zulage zu Vorpositionen für die Durchführung von zusätzlichen Laboruntersuchungen nach
DepV, bei festgestellten Schadstoffbelastungen größer
Z2 gemäß Eckpunktepapier "Leitfaden für die Verfüllung von Gruben und Brüchen".
Erstellung zusätzliche Untersuchungen
nach DepV, Probenvorbereitung durchführen,
ggf. erneut Proben am Lagerplatz entnehmen,
Prüfprotokoll erstellen mit Ergebnissen nach DepV.

Die Abrechnung erfolgt je untersuchtem Haufwerk.

Maschineneinsatz zur ggf. Probenahme ist einzukalkulieren.
Menge: 1,000 St

**02.02.0003 Boden entsorgen Z0**
Boden von Lagerfläche nach Unterlagen des AG laden, fördern und entsorgen. Die Entsorgung ist nachzuweisen.
Boden der OZ: sämtlicher Boden- und Schotteraushub der Gesamtmaßnahme.
Nach Ergebnissen der chemischen Untersuchungen  Schadstoffbelastung Z 0 nach Verfüll-Leitfaden,
Aushub von Lagerfläche aufnehmen und einer Entsorgung nach Wahl des AN zuführen.

Abgerechnet wird nach Wiegescheinen.
Gebühren der Abfallentsorgung sind einzurechnen.
Menge: 1600,000 t

**02.02.0004 Zulage Belast. Boden entsorgen Z1.1**
Zulage zur Vorposition "Boden entsorgen Z0" für die Entsorgung von belasteten Boden der Schadstoffbelastung Z 1.1 nach Verfüll-Leitfaden.
Der Transport hat durch einen Entsorgungsfachbetrieb oder einem Transportunternehmen mit nachweisbarer Sach- und Fachkunde zu erfolgen.

Abgerechnet wird nach Wiegescheinen.
Gebühren der Abfallentsorgung sind einzurechnen.
Menge: 800,000 t

**02.02.0005 Zulage Belast. Boden entsorgen Z1.2**
Zulage zur Vorposition "Zulage Belast. Boden entsorgen Z1.1" für die Entsorgung von belasteten Boden der Schadstoffbelastung Z 1.2 nach Verfüll-Leitfaden.
Der Transport hat durch einen Entsorgungsfachbetrieb oder einem Transportunternehmen mit nachweisbarer Sach- und Fachkunde zu erfolgen.

Abgerechnet wird nach Wiegescheinen.
Gebühren der Abfallentsorgung sind einzurechnen.
Menge: 400,000 t

#### Bereich 02.03 Erdarbeiten

*Hinweis: Vorbemerkungen zu Erdbau*
1. Allgemeines
1.1 entfällt.
1.2 Sofern in der Leistungsbeschreibung nichts anderes
angegeben ist, ist bei der Verwendung von Geokunststoffen von einer vorgesehenen Nutzungsdauer von
100 Jahren auszugehen.
1.3 Als Prüfmethode für die Verdichtungskennwerte
im Bereich Erdbau wird die Methode M3 festgelegt,
sofern in der Leistungsbeschreibung nichts anderes
angegeben wird.
2. Nebenleistungen, Besondere Leistungen
Die nachfolgend aufgeführten Leistungen gehören
zum Leistungsumfang
2.1 Das Zwischenlagern des Bodens, soweit es nicht
vom AG angeordnet wird.
2.2 Wenn das Herstellen von Einbauten und/oder
Bauwerken im Leistungsumfang des AN enthalten
ist, gehören alle dadurch verursachten Erschwernisse
zum Leistungsumfang.
3. Abrechnung
3.1 Die Mengenermittlung erfolgt, soweit nachstehend nicht anders geregelt, im Abtrag.
Erfolgt die Abrechnung ausnahmsweise im Auftrag, so
wird der durch die Verdichtung des Dammuntergrundes
bedingte Mehrverbrauch an Schüttmassen nicht gesondert vergütet, wenn in der Leistungsbeschreibung
nichts anderes angegeben ist.
3.2 Die Mengenermittlung von Schüttmaterial aus
Seitenentnahmen wird wie folgt durchgeführt:
Die Menge des Gesamtauftrages in verdichtetem
Zustand abzüglich der Menge des wiedereingebauten Abtragsmaterials und der Menge des
Liefermaterials ergibt die Menge des Schüttmaterials.
3.3 Das Erstellen des Planums wird nur einmal vergütet,
auch wenn der Bereich des Planums in
mehreren Positionen enthalten ist
(z.B. Aushub und Bodenverbesserung).
3.4 entfällt.

**02.03.0001 Grenzsteine ausbauen in Baust.stapeln**
StL-Nr. 2590600101
Grenzsteine innerhalb des Baugeländes ausbauen,
säubern und laden.
Lage der Grenzsteine nach Unterlagen des AG.
Steine innerhalb der Baustelle fördern, abladen und
stapeln.
Menge: 4,000 St

**02.03.0002 Oberboden abtragen und lagern Oberb.i.förd.+lag**
StL-Nr. 259061010992
Oberboden ggf. einschließlich Vegetationsdecke
abtragen und lagern, ggf. mit laden und fördern.
Oberboden in regelmäßig geformten Mieten locker
aufsetzen. Ansaat und Mähen einer Decksaat werden
gesondert vergütet. Beschreibung des Homogenbereichs
nach Unterlagen des AG. Abgerechnet wird nach
Abtragsprofilen.
Neigung der Abtragsfläche 'divers.
Abtragsfläche für Retentionsraumausgleich.'
Dicke 'bis 25 cm
Oberbodenarbeiten gemäß DIN 18320 ausführen.'
Oberboden abtragen, laden, fördern und innerhalb der
Baustelle lagern.
Menge: 950,000 m3

**02.03.0003 Oberboden des AG andecken Böschungen Boden i. aufnehm. Abrechng.Auftrag**
StL-Nr. 24106150919911
Gelagerten Oberboden des AG profilgerecht andecken. Ho-
mogenbereiche nach Unterlagen des AG.
Homogenbereich 'lt. Bodengutachten'
Andeckung auf Böschungen. Vorhandene Böschung vor Auftrag des Oberbodens aufrauen und mit Rillen versehen.
Einbau 'für Retentionsraumausgleich,
Neigung der Auftragsflächen: divers'
Dicke der Andeckung '10 bis 30 cm, entsprechend der
Bestandsstärke der verschiedenen Bereiche.'
Oberboden innerhalb der Baustelle aufnehmen.
Abrechnung nach Auftragsprofilen.
Menge: 950,000 m3

**02.03.0004 Boden bzw. Fels lös. u. wiederverw. Boden i. Zw.verd. Planum nicht ges. Abrechng. Auftrag**
StL-Nr. 24106210900311
Boden bzw. Fels aus Abtragsbereichen profilgerecht
lösen und wiederverwenden, einschließlich ggf. erforderlicher Wasserzugabe. Beschreibung der Homogenbereiche nach Unterlagen des AG. Die Herstellung von Mulden
und Gräben wird gesondert vergütet.
Homogenbereich 'nach Unterlagen der AG,
Erdabtrag für Retentionsraumausgleich,
lagern im Bereich der Abtragsfläche, zur Beprobung in
Hauffwerken von max. 500 cbm.'
Boden bzw. Fels innerhalb der Baustelle auf Zwischenlager nach Unterlagen des AG einbauen und verdichten.
Das Herstellen des Planums wird nicht gesondert
vergütet.
Abrechnung nach Abtragsprofilen.
Menge: 800,000 m3

**02.03.0005 Planum herstellen**
StL-Nr. 2410625099
Planum herstellen nach Unterlagen des AG.
Verformungsmodul 'EV2 = 45 MPa,
für Fläche Retentionsraumausgleich,
im Abtragsbereich, vor Humusauftrag.
Quer-/ Längsgefälle der Flächen von gering bis stark,
max. Abweichung von der Sollhöhe +2/-2 cm.'
Menge: 3800,000 m2

*Hinweis: Höhenangleichung Entwässerungsschächte*

**02.03.0006 Höhenangleichung Beton- Entwässerungsschacht**
Höhenangleichung für Entwässerungsschacht DN 1000 mm
im Bereich des Retentionsraumausgleiches herstellen.
Schachtabdeckung Kl. D, event. Auflagerringe und Schachtkonus DN 1000/625 mm
ausbauen und Material seitlich lagern,
incl. Schacht freilegen, Material seitlich lagern, wieder hinterfüllen und verdichten.
Auflagerringe und Schachtkonus aufnehmen und entsorgen,
incl. Entsorgungsgebühren.
Schachtabdeckung Kl. D aufnehmen und wieder einbauen.
Einbau vollfugig auf Mörtelbett aus Fertigzementmörtel
Druckfestigkeit fck,cube des Mörtels min. 20 N/mm2,
Zement Art CEM I, max. w/z 0,50, frost-/tausalz-
beständig.
Höhenangleichung zur Absenkung, von 20 - 60 cm
Menge: 2,000 St

**02.03.0007 Höhenangleichung Beton- Entwässerungsschacht**
Höhenangleichung für Entwässerungsschacht DN 1000 mm
im Bereich des Retentionsraumausgleiches herstellen.
Schachtabdeckung Kl. D, event. Auflagerringe, Schachtkonus DN 1000/625 mm und 1. Schachtring DN 1000 m bis 1000 m Höhe ausbauen und Material seitlich lagern,
incl. Schacht freilegen, Material seitlich lagern, wieder hinterfüllen und verdichten.
Auflagerringe und Schachtring aufnehmen und entsorgen,
incl. Entsorgungsgebühren.
Schachtabdeckung Kl. D und Schachtkonus aufnehmen und wieder einbauen.
Einbau vollfugig auf Mörtelbett aus Fertigzementmörtel
Druckfestigkeit fck,cube des Mörtels min. 20 N/mm2,
Zement Art CEM I, max. w/z 0,50, frost-/tausalz-
beständig.
Höhenangleichung zur Absenkung, von 20 - 60 cm
Menge: 1,000 St

**02.03.0008 Aufg. Schacht herstellen**
StL-Nr. 18909409010501
Aufgehenden Schacht aus Fertigteilschachtringen
aus Beton (SR-M), DIN V 4034-1 Typ 1 und
DIN EN 1917, mit Steighilfe aus zweiläufigen Steigeisen
mit Aufkantung, DIN V 1264 und DIN EN 13101,
herstellen.
Die Abrechnung erfolgt nach der Anzahl der Fertigteile.
Schachtdurchmesser DN 1000,
Höhe des Fertigteils mm '500'
mit integrierter Dichtung.
Menge: 1,000 St

**02.03.0009 Aufg. Schacht herstellen**
StL-Nr. 18909409010501
Aufgehenden Schacht aus Fertigteilschachtringen
aus Beton (SR-M), DIN V 4034-1 Typ 1 und
DIN EN 1917, mit Steighilfe aus zweiläufigen Steigeisen
mit Aufkantung, DIN V 1264 und DIN EN 13101,
herstellen.
Die Abrechnung erfolgt nach der Anzahl der Fertigteile.
Schachtdurchmesser DN 1000,
Höhe des Fertigteils mm '750'
mit integrierter Dichtung.
Menge: 1,000 St

**02.03.0010 Übergang Schacht zu Abdeckung herstellen**
StL-Nr. 189094130501
Übergang von aufgehendem Schacht zur Schachtabdeckung mit Fertigteil aus Beton,
DIN V 4034-1 Typ 1 und DIN EN 1917,
ggf. mit Steighilfe aus zweiläufigen Steigeisen mit
Aufkantung, DIN V 1264 und DIN EN 13101,
herstellen.
Abdeckplatte AP-M - S 1000/625 x 200,
mit integrierter Dichtung.
Menge: 2,000 St

**02.03.0011 Höhenangleichung f. Schachtabd. herstellen**
StL-Nr. 1890942004
Höhenangleichung für Schachtabdeckungen durch
Einbau von Auflagerringen, DIN V 4034-1 Typ 1
und DIN EN 1917, aus Beton herstellen.
Einbau vollfugig auf Mörtelbett aus Fertigzementmörtel
Druckfestigkeit fck,cube des Mörtels min. 20 N/mm2,
Zement Art CEM I, max. w/z 0,50, frost-/tausalz-
beständig.
Die Abrechnung erfolgt nach der Anzahl der Fertigteile.
Die Höhenangleichung ist aus der minimal möglichen
Anzahl von Fertigteilen zusammenzusetzen.
Wie AR-V 625 jedoch Ringhöhe mm '60 - 100.'
Menge: 10,000 St

*Hinweis: Wiederherstellung Schotterweg, Baustrasse*

**02.03.0012 Boden bzw. Fels lös. u. wiederverw. Boden i. Zw.verd. Planum nicht ges. Abrechng. Auftrag**
StL-Nr. 24106210900311
Boden bzw. Fels aus Abtragsbereichen profilgerecht
lösen und wiederverwenden, einschließlich ggf. erforderlicher Wasserzugabe. Beschreibung der Homogenbereiche nach Unterlagen des AG. Die Herstellung von Mulden
und Gräben wird gesondert vergütet.
Homogenbereich 'nach Unterlagen der AG,
Erdabtrag für Wiederherstellung Wirtschaftsweg nach den
Bauarbeiten, Herstellung erforderlicher Baustrasse nach Angabe
der Bauleitung,
Abtragstiefe bis 40 cm, Material
lagern im Bereich der Abtragsfläche, zur Beprobung in
Hauffwerken von max. 500 cbm.'
Boden bzw. Fels innerhalb der Baustelle auf Zwischenlager nach Unterlagen des AG einbauen und verdichten.
Das Herstellen des Planums wird nicht gesondert
vergütet.
Abrechnung nach Abtragsprofilen.
Menge: 145,000 m3

**02.03.0013 Planum herstellen**
StL-Nr. 2410625099
Planum herstellen nach Unterlagen des AG.
Verformungsmodul 'EV2 = 45 MPa,
für Herstellung Wirtschaftsweg, Baustraße,
im Abtragsbereich, vor Aufbringen Tragschicht.
Quer-/ Längsgefälle der Flächen von gering bis stark,
max. Abweichung von der Sollhöhe +2/-2 cm.'
Menge: 440,000 m2

**02.03.0014 Untergrund nach Abtrag verdichten**
StL-Nr. 2590622699
Untergrund nach Oberboden- oder Bodenabtrag
verdichten. Beschreibung des Homogenbereichs nach
Unterlagen des AG.
Homogenbereich 'nach Angabe Bodengutachten.'
Untergrund 'in Abtragsflächen, Sonstige Flächen,
für Herstellung Wirtschaftsweg, Baustraße.
Aufstandsfläche nach Oberbodenabtrag einebnen und
verdichten.
Erdplanum EV2 = 45 MN/m2...'
Menge: 440,000 m2

**02.03.0015 Trennsch. aus Geot. u. Schütt. herst.**
StL-Nr. 1890430109010207
Trennschicht aus Geotextilien und Verbundstoffen
unter Schüttungen herstellen.
Trennschicht 'zwischen anstehenden Boden
und Schüttung, unter Tragschichten, usw..'
aus Vliesstoff,
Geotextilrobustheitsklasse (GRK) 4,
verlegen 'auf Sohle Baugrund,
gemäß Angabe Bauleitung,'
Menge: 300,000 m2

**02.03.0016 Frostschutzschicht herstellen 0/45 DPr min. 100 v.H. Abrechng. Auftrag**
StL-Nr. 2411221090069191
Frostschutzschicht herstellen.
In Verkehrsflächen 'für Herstellung
Wirtschaftsweg, Baustraße,
sowie Anschlussbereichen,
auf Erdplanum einbauen und verdichten.'
Baustoffgemisch 0/45.
Umweltrelevante Anforderungen 'nach
Unterlagen des AG.'
Verdichtungsgrad DPr mindestens 100 v.H.
Einbaudicke 'ca. 30 - 40 cm gem Angabe AG,
incl. Planum herstellen und verdichten,
Verformungsmodul EV2 min. 120 MPa, Verhältniswert
der Verformungsmoduln EV2/EV1 max. 2,2'
Abrechnung nach Auftragsprofilen.
Menge: 165,000 m3

#### Bereich 02.04 Ausgleichsbegrünung

**02.04.0001 Oberbodenbearbeitung fräsen**
Angedeckten Oberboden durch fräsen auflockern mit Umkehrfräse 15cm Bearbeitungstiefe. Planum für Ansaat herstellen, Fremdbestandteile (Wurzeln, Steine, ... ab 3cm Durchmesser) ablesen, in Eigentum des AN übernehmen und entfernen.
Menge: 4400,000 m²

**02.04.0002 Oberbodenbearbeitung eggen**
Zwei Wochen nach dem fräsen feinkrümelige Bodenstruktur durch eggen herstellen, Fremdbestandteile (Wurzeln, Steine, ... ab 3cm Durchmesser) ablesen, in Eigentum des AN übernehmen und entfernen.
Menge: 4400,000 m²

**02.04.0003 Ansaat Blühende Landschaft**
Ansaat von vorbereiteten Wiesenflächen mit Saatgutmischung `Blühende Landschaft`  Region 19, Ansaatstärke 4g/m².
Herkunftsnachweis:
Rieger-Hofmann GmbH
In den Wildblumen 7-13
74572 Blaufelden-Raboldshausen
07952 921889 0

Füllstoff 6g/m² nach Wahl des AN beimischen.
Andrücken nach Ansaat mittels Cambridgewalze.
Menge: 3700,000 m²

**02.04.0004 Ansaat Ufersaum**
Ansaat von vorbereiteten Wiesenflächen mit Saatgutmischung `Ufersaum`  5m breit entlang des Bachlauf Region 19 oder angrenzend, Ansaatstärke 4g/m².
Herkunftsnachweis:
Rieger-Hofmann GmbH
In den Wildblumen 7-13
74572 Blaufelden-Raboldshausen
07952 921889 0

Füllstoff 6g/m² nach Wahl des AN beimischen.
Andrücken nach Ansaat mittels Cambridgewalze.
Menge: 700,000 m²
